# Bordure préfabriquée en béton

- Propriété du fichier: CYPE Ingenieros S.A.
- Format: FIEBDC-3/2016
- Logiciel: Generador de precios de la construcción. CYPE Ingenieros, S.A.
- Date: 15/06/2024
- Devise: EUR
- Coûts indirects: 3 %
- Frais généraux: 13 %
- Bénéfice: 6 %
- TVA: 20 %

## A VRD et aménagements extérieurs

### AV Espaces verts et mobilier urbain

#### AVB Bordures et rigoles

**AVB030** m Bordure préfabriquée en béton.
Pièces de bordure droite en béton, monocouche, avec section normalisée piéton A1 (20x14) cm, classe climatique B (absorption <=6%), classe de résistance à l'abrasion I (marche <=20 mm) et classe résistance à la flexion T (R-5 N/mm²), de 50 cm de longueur, selon NF EN 1340, placées sur base de béton massif (C20/25 (X0(F); D20; S2; Cl 1,0)) d'épaisseur uniforme de 20 cm et 10 cm de largeur de chaque côté du bord, coulage depuis le camion, extension et vibrage, avec finition lissée à la règle, selon les pentes du projet et placé sur plateforme avec indice CBR > 5 (California Bearing Ratio), non comprise dans ce prix; le jointoiement de largeur maximale 5 mm avec du mortier de ciment, industriel, M-5. Comprend les extrémités ou contreforts de 1/3 et 2/3 de la hauteur du bord, respectivement du côté de la chaussée et au verso, avec un minimum de 10 cm, sauf dans le cas de revêtements flexibles.
Inclut: Implantation des alignements et des niveaux. Coulage et extension du béton en lit d'appui. Mise en place et nivellement des pièces, y compris les extrémités ou les contreforts. Remplissage des joints avec du mortier de ciment.
Critère pour le métré: Longueur mesurée selon documentation graphique du Projet.
Critère pour le mémoire: On mesurera la longueur réellement exécutée selon les spécifications du Projet.

| Code | U | Désignation | Quantité | Prix | Montant |
|---|---|---|---|---|---|
| mt10hmf030p | m³ | Béton massif C20/25 (X0(F); D20; S2; Cl 1,0), prêt à l'emploi, selon NF EN 206. (matériau) | 0.082 | 115 | 9.430 |
| mt08aaa010a | m³ | Eau. (matériau) | 0.006 | 1.5 | 0.009 |
| mt09mif010ca | t | Mortier industriel pour maçonnerie, de ciment, couleur grise, catégorie M-5 (résistance à la compression 5 N/mm²), fourni en sacs, selon NF EN 998-2. (matériau) | 0.008 | 53.48 | 0.428 |
| mt18jbg010ae | U | Bordure droite en béton, monocouche, avec section normalisée piéton A1 (20x14) cm, classe climatique B (absorption <=6%), classe de résistance à l'abrasion I (marche <=20 mm) et classe résistance à la flexion T (R-5 N/mm²), de 50 cm de longueur, selon NF EN 1340. (matériau) | 2.1 | 2.55 | 5.355 |
| mo041 | h | Compagnon professionnel III/CP2 VRD espaces publics. (main-d'œuvre) | 0.28 | 29.25 | 8.190 |
| mo087 | h | Ouvrier professionnel II/OP VRD espaces publics. (main-d'œuvre) | 0.3 | 26.02 | 7.806 |
| % | % | Frais de chantier des unités d'ouvrage | 2 % | 31.218 | 0.624 |
|  |  | Coûts directs |  |  | 31.842 |

Déchets:
- pose: mt10hmf030p Béton massif C20/25 (X0(F); D20; S2; Cl 1,0), prêt à l'emploi, selon NF EN 206; facteur de déchet 0.00107478
- pose: mt09mif010ca; facteur de déchet 0.0189
- pose: mt18jbg010ae; facteur de déchet 0.0251444

## Ressources

**mt10hmf030p** m³ Béton massif C20/25 (X0(F); D20; S2; Cl 1,0), prêt à l'emploi, selon NF EN 206
Données techniques: Coût énergétique 1840.000 MJ; Émission de CO2 230.000 kg; Code CED 17 01 01; Masse de l'élément 2300 kg; Volume 1.533333 m3

**mt08aaa010a** m³ Eau
Données techniques: Coût énergétique 60.000 MJ; Émission de CO2 30.000 kg

**mt09mif010ca** t Mortier industriel pour maçonnerie
Données techniques: Coût énergétique 2050.870 MJ; Émission de CO2 177.583 kg; Code CED 17 01 01; Masse de l'élément 1000 kg; Volume 0.666667 m3
Déchets:
- emballage: re150101 Emballages en papier et en carton. (composant de déchet); quantité 8.571 kg; Code CED 15 01 01; Masse de l'élément 1 kg; Volume 0.001333 m3
- emballage: re170201 Bois. (composant de déchet); quantité 0.463 kg; Code CED 17 02 01; Masse de l'élément 1 kg; Volume 0.000909 m3
- emballage: re170203 Plastique. (composant de déchet); quantité 0.241 kg; Code CED 17 02 03; Masse de l'élément 1 kg; Volume 0.001667 m3

**mt18jbg010ae** U Bordure droite en béton
Données techniques: Coût énergétique 2.636 MJ; Émission de CO2 9.007 kg; Code CED 17 01 01; Masse de l'élément 60 kg; Volume 0.04 m3
Déchets:
- emballage: re170201 Bois; quantité 0.004 kg
- emballage: re170203 Plastique; quantité 0.003 kg
