# Redevance de déversement pour remise de déchets inertes à un gestionnaire autorisé

- Propriété du fichier: CYPE Ingenieros S.A.
- Format: FIEBDC-3/2016
- Logiciel: Generador de precios de la construcción. CYPE Ingenieros, S.A.
- Date: 22/10/2024
- Devise: EUR
- Coûts indirects: 3 %
- Frais généraux: 13 %
- Bénéfice: 6 %
- TVA: 20 %

## D Gestion de déchets

### DN Non dangereux

#### DNF Déversement de déchets inertes

**DNF020** m³ Redevance de déversement pour remise de déchets inertes à un gestionnaire autorisé.
Redevance de déversement pour remise de déchets inertes de bétons, mortiers et préfabriqués produits sur chantier de construction et/ou de démolition, dans la décharge spécifiée.
Critère d'évaluation économique: Le prix ne comprend pas le transport.
Critère pour le métré: Volume théorique, estimé à partir du poids et de la densité apparente des différents matériaux qui composent les déchets, selon documentation graphique du Projet.
Critère pour le mémoire: On mesurera, y compris le foisonnement, le volume de déchets réellement remis selon les spécifications du Projet.

| Code | U | Désignation | Quantité | Prix | Montant |
|---|---|---|---|---|---|
| mq04res025aa | m³ | Redevance de déversement pour remise de déchets inertes de bétons, mortiers et préfabriqués, produits sur chantier de construction et/ou de démolition, en la décharge spécifiée. (matériel) | 1 | 7.38 | 7.380 |
| % | % | Frais de chantier des unités d'ouvrage | 2 % | 7.380 | 0.148 |
|  |  | Coûts directs |  |  | 7.528 |
