# Bardage ventilé, avec des pièces de grand format en pierre naturelle

- Propriété du fichier: CYPE Ingenieros S.A.
- Format: FIEBDC-3/2016
- Logiciel: Generador de precios de la construcción. CYPE Ingenieros, S.A.
- Date: 02/06/2024
- Devise: EUR
- Coûts indirects: 3 %
- Frais généraux: 13 %
- Bénéfice: 6 %
- TVA: 20 %

## E Enveloppe et finition extérieure

### EB Revêtements et bardages de parement

#### EBP Bardages ventilés en pierre naturelle

**EBP010** m² Bardage ventilé, avec des pièces de grand format en pierre naturelle.
Bardage ventilé, de plaques découpées de granit Gris Quintana, finition polie, de 60x40x3 cm; mise en place avec le système d'ancrage horizontal continu caché, sur l'ossature de soutien réglable dans les trois directions, en alliage d'aluminium EN AW-6063 T6. Comprend les tire-fonds et les chevilles à expansion en acier inoxydable A2, pour la fixation de l'ossature de soutien.
Critère d'évaluation économique: Le prix ne comprend ni l'isolation thermique ni la résolution des points singuliers.
Inclut: Nettoyage et préparation de la surface support. Implantation des joints de dilatation et des pans. Implantation du calepinage du revêtement et des points d'ancrage de l'ossature de soutien. Montage des équerres. Fixation des profilés verticaux. Fixation des profilés horizontaux. Préparation du revêtement. Aplomb, nivellement et alignement du revêtement. Fixation définitive du revêtement à l'ossature de soutien. Réalisation de tous les travaux nécessaires pour la résolution des ouvertures. Nettoyage final du parement.
Critère pour le métré: Surface mesurée selon documentation graphique du Projet, sans déduire les ouvertures inférieures à 1 m², déduisant 50% des ouvertures entre 1 et 2 m² et 100% des ouvertures de plus de 2 m², ajoutant au contraire, à ces dernières, la surface de la partie intérieure de l'ouverture, correspondant à la développée des jambages et des linteaux. Dans les ouvertures qui ne sont pas déduites, ou qui sont partiellement déduites, sont inclus les travaux pour réaliser la surface intérieure de l'ouverture.
Critère pour le mémoire: On mesurera la surface réellement exécutée selon les spécifications du Projet, sans déduire les ouvertures inférieures à 1 m², déduisant 50% des ouvertures entre 1 et 2 m² et 100% des ouvertures de plus de 2 m², ajoutant au contraire, à ces dernières, la surface de la partie intérieure de l'ouverture, correspondant à la développée des jambages et des linteaux. Dans les ouvertures qui ne sont pas déduites, ou qui sont partiellement déduites, sont inclus les travaux pour réaliser la surface intérieure de l'ouverture.

| Code | U | Désignation | Quantité | Prix | Montant |
|---|---|---|---|---|---|
| mt18bgn010amc | m² | Plaque découpée de granit national, Gris Quintana, 60x40x3 cm, finition polie, selon NF EN 1469. (matériau) | 1 | 70.73 | 70.730 |
| mt19pag010ceop | m² | Sous-structure support réglable dans les trois directions, pour le soutien du bardage, avec des pièces découpées de grand format en pierre naturelle, de 400x600 mm et entre 20 et 40 mm d'épaisseur, avec le système d'ancrage horizontal continu caché, formée de: profilés verticaux en C et profilés horizontaux continus avec griffe cachée pour l'accroche du revêtement, en aluminium extrudé de composition 6063 avec traitement thermique T6, équerres de charge et équerres d'appui de 260x60x100x3 mm, en acier inoxydable AISI 304; avec tirefonds en acier inoxydable A2 et chevilles en nylon pour la fixation des profilés à la couche principale (fck>=150 kp/cm²) tous les 1,20 m au plus et chevilles à expansion, en acier inoxydable A2 pour la fixation des profilés au plancher (environ 3 m de hauteur libre). (matériau) | 1 | 36.38 | 36.380 |
| mo052 | h | Compagnon professionnel III/CP2 poseur de systèmes de façades préfabriqués. (main-d'œuvre) | 1 | 30.2 | 30.200 |
| mo099 | h | Ouvrier professionnel II/OP poseur de systèmes de façades préfabriqués. (main-d'œuvre) | 1 | 26.02 | 26.020 |
| % | % | Frais de chantier des unités d'ouvrage | 3 % | 163.330 | 4.900 |
|  |  | Coûts directs |  |  | 168.230 |

Déchets:
- pose: mt18bgn010amc Plaque découpée de granit national, Gris Quintana, 60x40x3 cm, finition polie, selon NF EN 1469; facteur de déchet 0.0159124
- pose: mt19pag010ceop; facteur de déchet 0.024

## Ressources

**mt18bgn010amc** m² Plaque découpée de granit national, Gris Quintana, 60x40x3 cm, finition polie, selon NF EN 1469
Données techniques: Coût énergétique 180.680 MJ; Émission de CO2 6.302 kg; Code CED 01 04 13; Masse de l'élément 78 kg; Volume 0.052 m3
Déchets:
- emballage: re170201 Bois. (composant de déchet); quantité 0.036 kg; Code CED 17 02 01; Masse de l'élément 1 kg; Volume 0.000909 m3
- emballage: re170203 Plastique. (composant de déchet); quantité 0.027 kg; Code CED 17 02 03; Masse de l'élément 1 kg; Volume 0.001667 m3

**mt19pag010ceop** m² Sous-structure support réglable dans les trois directions
Données techniques: Coût énergétique 337.981 MJ; Émission de CO2 24.826 kg; Code CED 17 04 02; Masse de l'élément 3 kg; Volume 0.002 m3
Déchets:
- emballage: re170203 Plastique; quantité 0.022 kg
