# Bardage ventilé, de panneaux composites. Système "CORTIZO"

- Propriété du fichier: CYPE Ingenieros S.A.
- Format: FIEBDC-3/2016
- Logiciel: Generador de precios de la construcción. CYPE Ingenieros, S.A.
- Date: 02/06/2024
- Devise: EUR
- Coûts indirects: 3 %
- Frais généraux: 13 %
- Bénéfice: 6 %
- TVA: 20 %

## E Enveloppe et finition extérieure

### EB Revêtements et bardages de parement

#### EBS Bardages ventilés composites de tôle en aluminium et minéraux

**EBS020** m² Bardage ventilé, de panneaux composites. Système "CORTIZO".
Bardage ventilé, de panneaux composites Stacbond FR "CORTIZO", de 4 mm d'épaisseur totale, constitués d'un film d'aluminium sur la face intérieure de 0,5 mm d'épaisseur et une feuille extérieure en alliage d'aluminium EN AW-5005, avec finition laqué, avec une couche de PVDF Kynar de 22 à 40 microns d'épaisseur, pré-traitement libre de chlore sur les deux feuilles, et noyau intermédiaire de faible densité, de 3 mm d'épaisseur, Euroclasse B-s1, d0 de réaction au feu, selon NF EN 13501-1, en forme de cassettes; mise en place en position verticale par système d'ancrage caché avec pièces d'accrochage STB-CH, sur l'ossature de soutien en alliage d'aluminium. Comprend les tire-fonds et les chevilles à expansion en acier inoxydable A2, pour la fixation de l'ossature de soutien.
Critère d'évaluation économique: Le prix ne comprend pas l'isolation thermique.
Inclut: Nettoyage et préparation de la surface support. Implantation des joints de dilatation et des pans. Implantation du calepinage du revêtement et des points d'ancrage de l'ossature de soutien. Fixation de l'ossature de soutien à la paroi principale et au plancher. Préparation du revêtement. Aplomb, nivellement et alignement du revêtement. Fixation définitive du revêtement à l'ossature de soutien. Réalisation de tous les travaux nécessaires pour la résolution des ouvertures. Résolution des points singuliers.
Critère pour le métré: Surface mesurée selon documentation graphique du Projet, sans déduire les ouvertures inférieures à 1 m², déduisant 50% des ouvertures entre 1 et 2 m² et 100% des ouvertures de plus de 2 m², ajoutant au contraire, à ces dernières, la surface de la partie intérieure de l'ouverture, correspondant à la développée des jambages et des linteaux. Dans les ouvertures qui ne sont pas déduites, ou qui sont partiellement déduites, sont inclus les travaux pour réaliser la surface intérieure de l'ouverture.
Critère pour le mémoire: On mesurera la surface réellement exécutée selon les spécifications du Projet, sans déduire les ouvertures inférieures à 1 m², déduisant 50% des ouvertures entre 1 et 2 m² et 100% des ouvertures de plus de 2 m², ajoutant au contraire, à ces dernières, la surface de la partie intérieure de l'ouverture, correspondant à la développée des jambages et des linteaux. Dans les ouvertures qui ne sont pas déduites, ou qui sont partiellement déduites, sont inclus les travaux pour réaliser la surface intérieure de l'ouverture.

| Code | U | Désignation | Quantité | Prix | Montant |
|---|---|---|---|---|---|
| mt12prc010aad1b | m² | Panneau composite Stacbond FR "CORTIZO", de 4 mm d'épaisseur totale, formé d'un film d'aluminium sur la face intérieure de 0,5 mm d'épaisseur et une feuille extérieure en alliage d'aluminium EN AW-5005, avec finition laqué, avec une couche de PVDF Kynar de 22 à 40 microns d'épaisseur, pré-traitement libre de chlore sur les deux feuilles, et noyau intermédiaire de faible densité, de 3 mm d'épaisseur, Euroclasse B-s1, d0 de réaction au feu, selon NF EN 13501-1, formant une cassette verticale, avec DIT Plus de l'Institut Eduardo Torroja nº 553p; mise en place en position verticale dans des façades ventilées de surface inférieure à 250 m² et pourcentage de vides moins de 30% par système d'ancrage caché avec pièces d'accrochage STB-CH, sur l'ossature de soutien formée de: profilés verticaux en T en aluminium extrudé de composition 6063 avec traitement thermique T5 ou T6 et équerres de charge et équerres d'appui, en L, en aluminium extrudé; avec tirefonds en acier inoxydable A2 et chevilles en nylon pour la fixation des profilés à la couche principale, chevilles à expansion, en acier inoxydable A2 pour la fixation des profilés au plancher et pièces à accroche en aluminium extrudé de composition 6063 avec traitement thermique T4 et T6, finition naturelle, et pièces de protection en PVC, pour la fixation du revêtement à l'ossature de soutien; avec le prix augmenté de 5% pour cause de pièces spéciales pour la résolution des points singuliers. (matériau) | 1 | 183.44 | 183.440 |
| mo052 | h | Compagnon professionnel III/CP2 poseur de systèmes de façades préfabriqués. (main-d'œuvre) | 0.84 | 30.2 | 25.368 |
| mo099 | h | Ouvrier professionnel II/OP poseur de systèmes de façades préfabriqués. (main-d'œuvre) | 0.84 | 26.02 | 21.857 |
| % | % | Frais de chantier des unités d'ouvrage | 3 % | 230.665 | 6.920 |
|  |  | Coûts directs |  |  | 237.585 |

Déchets:
- pose: mt12prc010aad1b; facteur de déchet 0.0334405

## Ressources

**mt12prc010aad1b** m² Panneau composite Stacbond FR "CORTIZO"
Données techniques: Coût énergétique 825.980 MJ; Émission de CO2 53.709 kg; Code CED 17 09 04; Masse de l'élément 8.46 kg; Volume 0.00564 m3
Déchets:
- emballage: re150101 Emballages en papier et en carton. (composant de déchet); quantité 0.048 kg; Code CED 15 01 01; Masse de l'élément 1 kg; Volume 0.001333 m3
- emballage: re170203 Plastique. (composant de déchet); quantité 1.009 kg; Code CED 17 02 03; Masse de l'élément 1 kg; Volume 0.001667 m3
