# Linteau en maçonnerie renforcée de pièces en "U" en terre cuite apparentes

- Propriété du fichier: CYPE Ingenieros S.A.
- Format: FIEBDC-3/2016
- Logiciel: Generador de precios de la construcción. CYPE Ingenieros, S.A.
- Date: 10/05/2024
- Devise: EUR
- Coûts indirects: 3 %
- Frais généraux: 13 %
- Bénéfice: 6 %
- TVA: 20 %

## E Enveloppe et finition extérieure

### EC Éléments complémentaires de façade

#### ECL Linteaux

**ECL050** m Linteau en maçonnerie renforcée de pièces en "U" en terre cuite apparentes.
Linteau de 13,5 cm d'épaisseur, en maçonnerie renforcée de blocs "U" apparente, couleur rouge, 28x13,5x5 cm, pose avec du mortier de ciment industriel, couleur grise, M-5, fourni en vrac, avec joints horizontaux et verticaux de 10 mm d'épaisseur, joint creux; avec renfort d'acier Fe E 500 (quantité 1,8 kg/m²) et remplissage de mortier; appui via étais et planches en bois.
Inclut: Nettoyage et nivellement de la surface d'appui. Implantation et marquage des axes des étais sur la baie. Implantation et découpe des planches. Installation de l'étai. Mise en place des pièces. Mise en place des armatures. Remplissage avec du mortier. Démontage et retrait de l'étai.
Critère pour le métré: Longueur mesurée selon documentation graphique du Projet, y compris les connexions aux appuis.
Critère pour le mémoire: On mesurera la longueur réellement exécutée selon les spécifications du Projet, y compris les appuis.

| Code | U | Désignation | Quantité | Prix | Montant |
|---|---|---|---|---|---|
| mt05bvk011a | U | Bloc "U" apparente, couleur rouge, 28x13,5x5 cm, selon NF EN 771-1. (matériau) | 4 | 1.86 | 7.440 |
| mt08aaa010a | m³ | Eau. (matériau) | 0.011 | 1.5 | 0.017 |
| mt09mif010cb | t | Mortier industriel pour maçonnerie, de ciment, couleur grise, catégorie M-5 (résistance à la compression 5 N/mm²), fourni en vrac, selon NF EN 998-2. (matériau) | 0.062 | 50.2 | 3.112 |
| mt07aco050c | kg | Barres en acier haute adhérence, Fe E 500, fourni sur chantier en barres brutes, de divers diamètres. (matériau) | 1.8 | 2 | 3.600 |
| mt50spa050m | m³ | Grosse planche en bois de pin, dimensions 20x7,2 cm. (matériau) | 0.003 | 439.2 | 1.318 |
| mt50spa101 | kg | Clous en acier. (matériau) | 0.05 | 1.87 | 0.094 |
| mt50spb040a | m | Étai en bois de pin, allant jusqu'à 2,5 m de hauteur, de diamètre 8/10 cm. (matériau) | 0.067 | 1.66 | 0.111 |
| mq06mms010 | h | Mélangeuse en continu avec silo, pour mortier industriel à sec, fourni en vrac. (matériel) | 0.237 | 1.94 | 0.460 |
| mo021 | h | Compagnon professionnel III/CP2 construction pour des travaux de maçonnerie. (main-d'œuvre) | 0.422 | 29.25 | 12.344 |
| mo114 | h | Ouvrier d'exécution I/OE1 construction pour des travaux de maçonnerie. (main-d'œuvre) | 0.462 | 24.51 | 11.324 |
| % | % | Frais de chantier des unités d'ouvrage | 2 % | 39.820 | 0.796 |
|  |  | Coûts directs |  |  | 40.616 |

Déchets:
- pose: mt05bvk011a Bloc "U" apparente, couleur rouge, 28x13,5x5 cm, selon NF EN 771-1; facteur de déchet 0.0105
- pose: mt09mif010cb; facteur de déchet 0.0189
- pose: mt07aco050c Barres en acier haute adhérence, Fe E 500, fourni sur chantier en barres brutes, de divers diamètres; facteur de déchet 0.0075
- pose: mt50spa050m Grosse planche en bois de pin, dimensions 20x7,2 cm; facteur de déchet 1
- pose: mt50spa101 Clous en acier; facteur de déchet 0.0045
- pose: mt50spb040a Étai en bois de pin, allant jusqu'à 2,5 m de hauteur, de diamètre 8/10 cm; facteur de déchet 1

## Ressources

**mt05bvk011a** U Bloc "U" apparente, couleur rouge, 28x13,5x5 cm, selon NF EN 771-1
Données techniques: Coût énergétique 36.285 MJ; Émission de CO2 0.539 kg; Code CED 17 01 02; Masse de l'élément 2.09 kg; Volume 0.001672 m3
Déchets:
- emballage: re170201 Bois. (composant de déchet); quantité 0.005 kg; Code CED 17 02 01; Masse de l'élément 1 kg; Volume 0.000909 m3
- emballage: re170203 Plastique. (composant de déchet); quantité 0.001 kg; Code CED 17 02 03; Masse de l'élément 1 kg; Volume 0.001667 m3

**mt08aaa010a** m³ Eau
Données techniques: Coût énergétique 60.000 MJ; Émission de CO2 30.000 kg

**mt09mif010cb** t Mortier industriel pour maçonnerie
Données techniques: Coût énergétique 1960.000 MJ; Émission de CO2 170.000 kg; Code CED 17 01 01; Masse de l'élément 1000 kg; Volume 0.666667 m3

**mt07aco050c** kg Barres en acier haute adhérence, Fe E 500, fourni sur chantier en barres brutes, de divers diamètres
Données techniques: Coût énergétique 9.830 MJ; Émission de CO2 0.510 kg; Code CED 17 04 05; Masse de l'élément 1 kg; Volume 0.000476 m3

**mt50spa050m** m³ Grosse planche en bois de pin, dimensions 20x7,2 cm
Données techniques: Coût énergétique 78108.000 MJ; Émission de CO2 -1069.500 kg; Code CED 17 02 01; Masse de l'élément 575 kg; Volume 0.522727 m3

**mt50spa101** kg Clous en acier
Données techniques: Coût énergétique 9.830 MJ; Émission de CO2 0.510 kg; Code CED 17 04 05; Masse de l'élément 1 kg; Volume 0.000476 m3

**mt50spb040a** m Étai en bois de pin, allant jusqu'à 2,5 m de hauteur, de diamètre 8/10 cm
Données techniques: Coût énergétique 496.903 MJ; Émission de CO2 -6.804 kg; Code CED 17 02 01; Masse de l'élément 3.658 kg; Volume 0.003325 m3
