# Séparation de balcon

- Propriété du fichier: CYPE Ingenieros S.A.
- Format: FIEBDC-3/2016
- Logiciel: Generador de precios de la construcción. CYPE Ingenieros, S.A.
- Date: 18/05/2024
- Devise: EUR
- Coûts indirects: 3 %
- Frais généraux: 13 %
- Bénéfice: 6 %
- TVA: 20 %

## E Enveloppe et finition extérieure

### EF Fermetures et protections solaires

#### EFB Séparations de balcon

**EFB010** m² Séparation de balcon.
Séparation de balcon, constituée de stratifié compact haute pression (HPL), de 2000x1300x6 mm, finition mat, couleur à choisir, et installée avec des pinces de fixation.
Inclut: Implantation et marquage des points de fixation. Aplomb, nivellement et fixation de la séparation de balcon.
Critère pour le métré: Surface mesurée selon documentation graphique du Projet.
Critère pour le mémoire: On mesurera la surface réellement exécutée selon les spécifications du Projet.

| Code | U | Désignation | Quantité | Prix | Montant |
|---|---|---|---|---|---|
| mt12prg010kuaa | m² | Stratifié compact haute pression (HPL), de 2000x1300x6 mm, finition mat, couleur à choisir, Euroclasse B-s2, d0 de réaction au feu, selon NF EN 13501-1, à base de résines thermodurcissables qui ne contiennent pas d'urée-formaldéhyde, renforcée homogènement avec des fibres de bois certifié FSC ou PEFC, avec surface décorative non mélaminique et propriétés antigraffiti durant toute sa vie utile, type EDF selon NF EN 438-2, avec résistance aux rayons ultraviolets non inférieure à 4-5 en contrastant avec l'échelle de gris de NF EN 20105-A02. (matériau) | 1 | 55 | 55.000 |
| mt12prg100 | U | Pinces de fixation en acier inoxydable AISI 316, avec des vis, pour l'installation de stratifiés compacts haute pression (HPL) sur une séparation de balcon. (matériau) | 4 | 5 | 20.000 |
| mo011 | h | Compagnon professionnel III/CP2 monteur. (main-d'œuvre) | 0.3 | 30.2 | 9.060 |
| mo080 | h | Ouvrier professionnel II/OP monteur. (main-d'œuvre) | 0.3 | 26.02 | 7.806 |
| % | % | Frais de chantier des unités d'ouvrage | 2 % | 91.866 | 1.837 |
|  |  | Coûts directs |  |  | 93.703 |

Déchets:
- pose: mt12prg010kuaa; facteur de déchet 0.024

## Ressources

**mt12prg010kuaa** m² Stratifié compact haute pression (HPL)
Données techniques: Coût énergétique 476.788 MJ; Émission de CO2 16.273 kg; Code CED 17 09 04; Masse de l'élément 8.1 kg; Volume 0.0054 m3
Déchets:
- emballage: re170203 Plastique. (composant de déchet); quantité 0.032 kg; Code CED 17 02 03; Masse de l'élément 1 kg; Volume 0.001667 m3
