# Jalousie à lames en aluminium

- Propriété du fichier: CYPE Ingenieros S.A.
- Format: FIEBDC-3/2016
- Logiciel: Generador de precios de la construcción. CYPE Ingenieros, S.A.
- Date: 06/06/2024
- Devise: EUR
- Coûts indirects: 3 %
- Frais généraux: 13 %
- Bénéfice: 6 %
- TVA: 20 %

## E Enveloppe et finition extérieure

### EF Fermetures et protections solaires

#### EFJ Jalousies à lames

**EFJ030** m² Jalousie à lames en aluminium.
Jalousie fixe en aluminium anodisé d'au moins 25 microns d'épaisseur, à monter en position horizontale, constituée de lames fixes, de section ovale, de 100x30 mm, placées en position horizontale, cadre de platine, de 100x10 mm. Comprend les platines pour fixation par vissage dans des parois maçonnées avec douilles en nylon et vis en acier.
Inclut: Implantation. Présentation et nivellement. Résolution des unions du cadre aux parements. Montage des éléments complémentaires.
Critère pour le métré: Surface mesurée selon documentation graphique du Projet, en déduisant les ouvertures de surface supérieure à 3 m².
Critère pour le mémoire: On mesurera la surface réellement exécutée selon les spécifications du Projet, en déduisant les ouvertures de surface supérieure à 3 m².

| Code | U | Désignation | Quantité | Prix | Montant |
|---|---|---|---|---|---|
| mt26aaa033b | U | Ancrage mécanique avec cheville en nylon et vis en acier inoxydable AISI 316, à tête fraisée. (matériau) | 4 | 0.82 | 3.280 |
| mt25pce030c | m² | Jalousie fixe en aluminium anodisé d'au moins 25 microns d'épaisseur, à monter en position horizontale, constituée de lames fixes, de section ovale, de 100x30 mm, placées en position horizontale, cadre de platine, de 100x10 mm. (matériau) | 1 | 110 | 110.000 |
| mo018 | h | Compagnon professionnel III/CP2 menuisier PVC et métal. (main-d'œuvre) | 0.4 | 29.71 | 11.884 |
| mo059 | h | Ouvrier professionnel II/OP menuisier PVC et métal. (main-d'œuvre) | 0.4 | 26.1 | 10.440 |
| % | % | Frais de chantier des unités d'ouvrage | 2 % | 135.604 | 2.712 |
|  |  | Coûts directs |  |  | 138.316 |

Déchets:
- pose: mt26aaa033b Ancrage mécanique avec cheville en nylon et vis en acier inoxydable AISI 316, à tête fraisée; facteur de déchet 0.0023913
- pose: mt25pce030c; facteur de déchet 0.024

## Ressources

**mt26aaa033b** U Ancrage mécanique avec cheville en nylon et vis en acier inoxydable AISI 316, à tête fraisée
Données techniques: Coût énergétique 2.540 MJ; Émission de CO2 0.313 kg; Code CED 17 04 05; Masse de l'élément 0.046 kg; Volume 0.000022 m3
Déchets:
- emballage: re150101 Emballages en papier et en carton. (composant de déchet); quantité 0.002 kg; Code CED 15 01 01; Masse de l'élément 1 kg; Volume 0.001333 m3
- emballage: re170203 Plastique. (composant de déchet); quantité 0.001 kg; Code CED 17 02 03; Masse de l'élément 1 kg; Volume 0.001667 m3

**mt25pce030c** m² Jalousie fixe en aluminium anodisé d'au moins 25 microns d'épaisseur
Données techniques: Coût énergétique 802.231 MJ; Émission de CO2 60.586 kg; Code CED 17 04 02; Masse de l'élément 7 kg; Volume 0.004667 m3
Déchets:
- emballage: re170203 Plastique; quantité 0.022 kg
