# Jalousie à lames en aluminium, système "CORTIZO"

- Propriété du fichier: CYPE Ingenieros S.A.
- Format: FIEBDC-3/2016
- Logiciel: Generador de precios de la construcción. CYPE Ingenieros, S.A.
- Date: 23/05/2024
- Devise: EUR
- Coûts indirects: 3 %
- Frais généraux: 13 %
- Bénéfice: 6 %
- TVA: 20 %

## E Enveloppe et finition extérieure

### EF Fermetures et protections solaires

#### EFJ Jalousies à lames

**EFJ040** m² Jalousie à lames en aluminium, système "CORTIZO".
Jalousie fixe avec lames orientables en aluminium, de 120 mm de largeur, finition anodisé "CORTIZO", placées sur sous-structure composée de profilés montants en aluminium, axes pivots, éléments pour fixation des lames réalisés avec une tôle en aluminium comprise entre 3 et 6 mm d'épaisseur et cadre. Comprend les platines pour fixation par vissage dans un élément en béton avec vis en acier.
Inclut: Implantation. Présentation et nivellement. Résolution des unions de la sous-structure aux parements. Montage des éléments complémentaires.
Critère pour le métré: Surface mesurée selon documentation graphique du Projet, en déduisant les ouvertures de surface supérieure à 3 m².
Critère pour le mémoire: On mesurera la surface réellement exécutée selon les spécifications du Projet, en déduisant les ouvertures de surface supérieure à 3 m².

| Code | U | Désignation | Quantité | Prix | Montant |
|---|---|---|---|---|---|
| mt26aaa035a | U | Vis à tête fraisée avec étoile intérieure à six points pour clé Torx, en acier galvanisé. (matériau) | 4 | 1.25 | 5.000 |
| mt25dcl010Qb | m² | Jalousie fixe, "CORTIZO", constitué d'une structure porteuse de montants en aluminium sur laquelle sont fixés, à l'aide d'ancrage spéciaux, lames orientables en aluminium, de 120 mm de largeur, finition anodisé. (matériau) | 1 | 274.78 | 274.780 |
| mo018 | h | Compagnon professionnel III/CP2 menuisier PVC et métal. (main-d'œuvre) | 0.465 | 29.71 | 13.815 |
| mo059 | h | Ouvrier professionnel II/OP menuisier PVC et métal. (main-d'œuvre) | 0.465 | 26.1 | 12.137 |
| % | % | Frais de chantier des unités d'ouvrage | 2 % | 305.732 | 6.115 |
|  |  | Coûts directs |  |  | 311.847 |

Déchets:
- pose: mt26aaa035a Vis à tête fraisée avec étoile intérieure à six points pour clé Torx, en acier galvanisé; facteur de déchet 0.0187931
- pose: mt25dcl010Qb; facteur de déchet 0.024

## Ressources

**mt26aaa035a** U Vis à tête fraisée avec étoile intérieure à six points pour clé Torx, en acier galvanisé
Données techniques: Coût énergétique 3.150 MJ; Émission de CO2 0.194 kg; Code CED 17 04 05; Masse de l'élément 0.029 kg; Volume 0.000014 m3
Déchets:
- emballage: re170203 Plastique. (composant de déchet); quantité 0.025 kg; Code CED 17 02 03; Masse de l'élément 1 kg; Volume 0.001667 m3

**mt25dcl010Qb** m² Jalousie fixe, "CORTIZO"
Données techniques: Coût énergétique 825.091 MJ; Émission de CO2 62.314 kg; Code CED 17 04 02; Masse de l'élément 7.2 kg; Volume 0.0048 m3
Déchets:
- emballage: re170203 Plastique; quantité 0.022 kg
