# Isolation thermique par l'extérieur d'un mur rideau

- Propriété du fichier: CYPE Ingenieros S.A.
- Format: FIEBDC-3/2016
- Logiciel: Generador de precios de la construcción. CYPE Ingenieros, S.A.
- Date: 18/05/2024
- Devise: EUR
- Coûts indirects: 3 %
- Frais généraux: 13 %
- Bénéfice: 6 %
- TVA: 20 %

## E Enveloppe et finition extérieure

### EI Isolations extérieures

#### EIF Façades et murs mitoyens

**EIF030** m² Isolation thermique par l'extérieur d'un mur rideau.
Isolation thermique par l'extérieur d'un mur rideau, avec panneau rigide en laine minérale, selon NF EN 13162, non revêtu à double densité, de 70 mm d'épaisseur, résistance thermique 2,05 m²K/W, conductivité thermique 0,034 W/(mK). Mise en place: bord à bord, avec des fixations mécaniques. Comprend la bande autoadhésive pour le scellement des joints.
Inclut: Nettoyage et préparation de la surface du support. Implantation et découpe de l'isolant. Mise en place de l'isolant. Fixation de l'isolant. Résolution des points singuliers. Scellement des joints et des liaisons.
Critère pour le métré: Surface mesurée selon documentation graphique du Projet.
Critère pour le mémoire: On mesurera la surface réellement exécutée selon les spécifications du Projet.

| Code | U | Désignation | Quantité | Prix | Montant |
|---|---|---|---|---|---|
| mt16lra020aej | m² | Panneau rigide en laine minérale, selon NF EN 13162, non revêtu à double densité, de 70 mm d'épaisseur, résistance thermique 2,05 m²K/W, conductivité thermique 0,034 W/(mK), imperméable à l'eau de pluie, Euroclasse A1 de réaction au feu selon NF EN 13501-1, capacité d'absorption d'eau à court terme <=1 kg/m² et coefficient de résistance à la diffusion de la vapeur d'eau 1,3. (matériau) | 1.05 | 17.27 | 18.134 |
| mt16aaa020ea | U | Fixation mécanique pour panneaux isolants de laine de roche, placés directement sur la surface support. (matériau) | 8 | 0.15 | 1.200 |
| mt16aaa030 | m | Ruban autoadhésif pour le scellement des joints. (matériau) | 0.44 | 0.3 | 0.132 |
| mo054 | h | Compagnon professionnel III/CP2 poseur d'isolants rigides ou flexibles. (main-d'œuvre) | 0.12 | 30.2 | 3.624 |
| mo101 | h | Ouvrier professionnel II/OP poseur d'isolants rigides ou flexibles. (main-d'œuvre) | 0.12 | 26.02 | 3.122 |
| % | % | Frais de chantier des unités d'ouvrage | 2 % | 26.212 | 0.524 |
|  |  | Coûts directs |  |  | 26.736 |

Déchets:
- pose: mt16lra020aej; facteur de déchet 0.024
- pose: mt16aaa030 Ruban autoadhésif pour le scellement des joints; facteur de déchet 0.07

## Ressources

**mt16lra020aej** m² Panneau rigide en laine minérale
Données techniques: Coût énergétique 165.106 MJ; Émission de CO2 4.364 kg; Code CED 17 06 04; Masse de l'élément 2.8 kg; Volume 0.004667 m3
Déchets:
- emballage: re170203 Plastique. (composant de déchet); quantité 0.034 kg; Code CED 17 02 03; Masse de l'élément 1 kg; Volume 0.001667 m3

**mt16aaa020ea** U Fixation mécanique pour panneaux isolants de laine de roche, placés directement sur la surface support
Données techniques: Coût énergétique 0.233 MJ; Émission de CO2 0.071 kg
Déchets:
- emballage: re150101 Emballages en papier et en carton. (composant de déchet); quantité 0.072 kg; Code CED 15 01 01; Masse de l'élément 1 kg; Volume 0.001333 m3

**mt16aaa030** m Ruban autoadhésif pour le scellement des joints
Données techniques: Coût énergétique 0.339 MJ; Émission de CO2 0.017 kg; Code CED 17 06 04; Masse de l'élément 0.0025 kg; Volume 0.000004 m3
Déchets:
- emballage: re170203 Plastique; quantité 0.001 kg
