# Fenêtre de toit

- Propriété du fichier: CYPE Ingenieros S.A.
- Format: FIEBDC-3/2016
- Logiciel: Generador de precios de la construcción. CYPE Ingenieros, S.A.
- Date: 15/06/2024
- Devise: EUR
- Coûts indirects: 3 %
- Frais généraux: 13 %
- Bénéfice: 6 %
- TVA: 20 %

## E Enveloppe et finition extérieure

### EM Menuiseries extérieures

#### EMF Fenêtres de toit

**EMF010** U Fenêtre de toit.
Fenêtre de toit, avec ouverture tournante à actionnement manuel à l'aide d'une barre de manoeuvre, de 78x98 cm, réalisée en bois lamellé-collé de pin nordique, finition avec vernis transparent, avec double vitrage à faible émissivité (vitrage intérieur Float de 4 mm à faible émissivité, lame d'air remplie de gaz argon de 16 mm et vitrage extérieur trempé de 4 mm à faible émissivité), sur un toit de profil ondulé en tuile, en fibrociment ou en matériaux similaires, avec des pentes de 15° à 90°, avec cadre d'étanchéité en aluminium.
Inclut: Implantation. Présentation, aplomb et nivellement du cadre. Vissage des éléments de fixation du cadre. Scellement des joints périphériques. Mise en place d'un couvre-joints. Mise en place des accessoires.
Critère pour le métré: Nombre d'unités prévues, selon documentation graphique du Projet.
Critère pour le mémoire: On mesurera le nombre d'unités réellement exécutées selon les spécifications du Projet.

| Code | U | Désignation | Quantité | Prix | Montant |
|---|---|---|---|---|---|
| mt22vtg010ag | U | Fenêtre de toit, avec ouverture tournante à actionnement manuel à l'aide d'une barre de manoeuvre, de 78x98 cm, réalisée en bois lamellé-collé de pin nordique, finition avec vernis transparent, avec double vitrage à faible émissivité (vitrage intérieur Float de 4 mm à faible émissivité, lame d'air remplie de gaz argon de 16 mm et vitrage extérieur trempé de 4 mm à faible émissivité). (matériau) | 1 | 337.19 | 337.190 |
| mt22vtw010aga | U | Cadre d'étanchéité en aluminium pour fenêtre de toit, de 78x98 cm, couleur grise, pour toit de profil ondulé en tuile, en fibrociment ou en matériaux similaires avec pente supérieure à 15°. (matériau) | 1 | 106.7 | 106.700 |
| mo011 | h | Compagnon professionnel III/CP2 monteur. (main-d'œuvre) | 1.2 | 30.2 | 36.240 |
| mo080 | h | Ouvrier professionnel II/OP monteur. (main-d'œuvre) | 0.6 | 26.02 | 15.612 |
| % | % | Frais de chantier des unités d'ouvrage | 2 % | 495.742 | 9.915 |
|  |  | Coûts directs |  |  | 505.657 |

Déchets:
- pose: mt22vtw010aga; facteur de déchet 0.024

## Ressources

**mt22vtg010ag** U Fenêtre de toit
Données techniques: Coût énergétique 907.046 MJ; Émission de CO2 -11.986 kg
Déchets:
- emballage: re170203 Plastique. (composant de déchet); quantité 0.114 kg; Code CED 17 02 03; Masse de l'élément 1 kg; Volume 0.001667 m3
- emballage: re170604 Matériaux d'isolation distincts de ceux spécifiés dans les codes 17 06 01 et 17 06 03. (composant de déchet); quantité 0.025 kg; Code CED 17 06 04; Masse de l'élément 1 kg; Volume 0.001667 m3

**mt22vtw010aga** U Cadre d'étanchéité en aluminium pour fenêtre de toit
Données techniques: Coût énergétique 17.791 MJ; Émission de CO2 1.291 kg; Code CED 17 04 02; Masse de l'élément 0.152 kg; Volume 0.000101 m3
Déchets:
- emballage: re170203 Plastique; quantité 0.008 kg
