# Fenêtre de toit

- Propriété du fichier: CYPE Ingenieros S.A.
- Format: FIEBDC-3/2016
- Logiciel: Generador de precios de la construcción. CYPE Ingenieros, S.A.
- Date: 15/06/2024
- Devise: EUR
- Coûts indirects: 3 %
- Frais généraux: 13 %
- Bénéfice: 6 %
- TVA: 20 %

## E Enveloppe et finition extérieure

### EM Menuiseries extérieures

#### EMF Fenêtres de toit

**EMF010** U Fenêtre de toit.
Fenêtre de toit, avec ouverture tournante d'actionnement électrique ou manuel à l'aide d'une barre de manoeuvre, de 55x78 cm, réalisée en bois lamellé-collé de pin nordique avec traitement fongicide, finition peinte, couleur blanche, avec peinture acrylique en base aqueuse résistante aux rayons UV, incorporée moteur d'ouverture de la fenêtre, système électrique, capteur de pluie et contrôle à distance par radiofréquence, avec double vitrage feuilleté et à faible émissivité (vitrage intérieur feuilleté de 3+3 mm à faible émissivité, lame d'air remplie de gaz argon de 15 mm et vitrage extérieur trempé de 4 mm à faible émissivité), sur un toit de profil plat en ardoise, en membrane d'étanchéité autoprotégée ou en matériaux similaires, avec des pentes de 15° à 90°, avec cadre d'étanchéité en aluminium.
Inclut: Implantation. Présentation, aplomb et nivellement du cadre. Vissage des éléments de fixation du cadre. Scellement des joints périphériques. Mise en place d'un couvre-joints. Mise en place des accessoires.
Critère pour le métré: Nombre d'unités prévues, selon documentation graphique du Projet.
Critère pour le mémoire: On mesurera le nombre d'unités réellement exécutées selon les spécifications du Projet.

| Code | U | Désignation | Quantité | Prix | Montant |
|---|---|---|---|---|---|
| mt22vtg020aca | U | Fenêtre de toit, avec ouverture tournante d'actionnement électrique ou manuel à l'aide d'une barre de manoeuvre, de 55x78 cm, réalisée en bois lamellé-collé de pin nordique avec traitement fongicide, finition peinte, couleur blanche, avec peinture acrylique en base aqueuse résistante aux rayons UV, incorporée moteur d'ouverture de la fenêtre, système électrique, capteur de pluie et contrôle à distance par radiofréquence, avec double vitrage feuilleté et à faible émissivité (vitrage intérieur feuilleté de 3+3 mm à faible émissivité, lame d'air remplie de gaz argon de 15 mm et vitrage extérieur trempé de 4 mm à faible émissivité). (matériau) | 1 | 786.67 | 786.670 |
| mt22vtw010bba | U | Cadre d'étanchéité en aluminium pour fenêtre de toit, de 55x78 cm, couleur grise, pour toit de profil plat en ardoise, en membrane d'étanchéité autoprotégée ou en matériaux similaires avec pente supérieure à 15°. (matériau) | 1 | 93.12 | 93.120 |
| mo011 | h | Compagnon professionnel III/CP2 monteur. (main-d'œuvre) | 0.9 | 30.2 | 27.180 |
| mo080 | h | Ouvrier professionnel II/OP monteur. (main-d'œuvre) | 0.45 | 26.02 | 11.709 |
| % | % | Frais de chantier des unités d'ouvrage | 2 % | 918.679 | 18.374 |
|  |  | Coûts directs |  |  | 937.053 |

Déchets:
- pose: mt22vtw010bba; facteur de déchet 0.024

## Ressources

**mt22vtg020aca** U Fenêtre de toit
Données techniques: Coût énergétique 553.968 MJ; Émission de CO2 -6.889 kg
Déchets:
- emballage: re170203 Plastique. (composant de déchet); quantité 0.133 kg; Code CED 17 02 03; Masse de l'élément 1 kg; Volume 0.001667 m3
- emballage: re170604 Matériaux d'isolation distincts de ceux spécifiés dans les codes 17 06 01 et 17 06 03. (composant de déchet); quantité 0.028 kg; Code CED 17 06 04; Masse de l'élément 1 kg; Volume 0.001667 m3

**mt22vtw010bba** U Cadre d'étanchéité en aluminium pour fenêtre de toit
Données techniques: Coût énergétique 13.649 MJ; Émission de CO2 0.986 kg; Code CED 17 04 02; Masse de l'élément 0.115 kg; Volume 0.000077 m3
Déchets:
- emballage: re170203 Plastique; quantité 0.008 kg
