# Enduit de ciment sur parement extérieur

- Propriété du fichier: CYPE Ingenieros S.A.
- Format: FIEBDC-3/2016
- Logiciel: Generador de precios de la construcción. CYPE Ingenieros, S.A.
- Date: 24/06/2024
- Devise: EUR
- Coûts indirects: 3 %
- Frais généraux: 13 %
- Bénéfice: 6 %
- TVA: 20 %

## E Enveloppe et finition extérieure

### EN Enduits traditionnels et stucs

#### ENC Enduits de ciment

**ENC010** m² Enduit de ciment sur parement extérieur.
Réalisation d'un revêtement continu de mortier de ciment, type GP CSIII W1, à vue, de 15 mm d'épaisseur, appliqué sur un parement vertical extérieur, finition superficielle rugueuse, pour servir de base à un futur revêtement. Comprend, mise en place d'une maille en fibre de verre anti-alcalin pour le renfort des rencontres entre matériaux différents et en abouts de plancher, sur 20% de la surface du parement, la réalisation des joints, des coins, guides séparées au plus de trois mètres, arêtes, feuillures, jambages, linteaux, les arrêts aux rencontres avec les parements, les revêtements ou les autres éléments placés sur sa surface.
Inclut: Placement de la maille entre différents matériaux et en abouts de plancher. Calepinage des pans. Réalisation des guides. Application du mortier. Réalisation des joints et des rencontres. Finition superficielle. Séchage du mortier.
Critère pour le métré: Surface mesurée selon documentation graphique du Projet, sans déduire les ouvertures inférieures à 4 m² et en déduisant, dans les ouvertures de surface supérieure à 4 m², l'excès sur 4 m².
Critère pour le mémoire: On mesurera la surface réellement exécutée selon les spécifications du Projet, en déduisant, dans les ouvertures de surface supérieure à 4 m², l'excès sur 4 m².

| Code | U | Désignation | Quantité | Prix | Montant |
|---|---|---|---|---|---|
| mt08aaa010a | m³ | Eau. (matériau) | 0.005 | 1.5 | 0.008 |
| mt28mif010e | t | Mortier industriel d'enduit d'usage courant, de ciment, type GP CSIII W1, fourni en sacs, selon NF EN 998-1. (matériau) | 0.028 | 47.47 | 1.329 |
| mt09var030a | m² | Maille en fibre de verre tissée, avec imprégnation en PVC, de 10x10 mm de vide de maille, anti-alcalin, de 115 à 125 g/m² et 500 µm d'épaisseur, pour armer des enduits traditionnels, enduits de ciment et mortiers. (matériau) | 0.21 | 1.55 | 0.326 |
| mo020 | h | Compagnon professionnel III/CP2 construction. (main-d'œuvre) | 0.406 | 29.25 | 11.876 |
| mo113 | h | Ouvrier d'exécution I/OE1 construction. (main-d'œuvre) | 0.283 | 24.51 | 6.936 |
| % | % | Frais de chantier des unités d'ouvrage | 2 % | 20.475 | 0.410 |
|  |  | Coûts directs |  |  | 20.885 |

Déchets:
- pose: mt28mif010e Mortier industriel d'enduit d'usage courant, de ciment, type GP CSIII W1, fourni en sacs, selon NF EN 998-1; facteur de déchet 0.0125796
- pose: mt09var030a; facteur de déchet 0.055

## Ressources

**mt08aaa010a** m³ Eau
Données techniques: Coût énergétique 60.000 MJ; Émission de CO2 30.000 kg

**mt28mif010e** t Mortier industriel d'enduit d'usage courant, de ciment, type GP CSIII W1, fourni en sacs, selon NF EN 998-1
Données techniques: Coût énergétique 3346.337 MJ; Émission de CO2 259.975 kg; Code CED 17 01 01; Masse de l'élément 1000 kg; Volume 0.666667 m3
Déchets:
- emballage: re150101 Emballages en papier et en carton. (composant de déchet); quantité 11.735 kg; Code CED 15 01 01; Masse de l'élément 1 kg; Volume 0.001333 m3

**mt09var030a** m² Maille en fibre de verre tissée
Données techniques: Coût énergétique 10.710 MJ; Émission de CO2 0.527 kg; Code CED 17 02 03; Masse de l'élément 0.12 kg; Volume 0.0002 m3
Déchets:
- emballage: re170203 Plastique. (composant de déchet); quantité 0.024 kg; Code CED 17 02 03; Masse de l'élément 1 kg; Volume 0.001667 m3
