# Rencontre de toiture terrasse chaude, accessible avec un parement vertical. Imperméabilisation avec des membranes de polyoléfines

- Propriété du fichier: CYPE Ingenieros S.A.
- Format: FIEBDC-3/2016
- Logiciel: Generador de precios de la construcción. CYPE Ingenieros, S.A.
- Date: 15/06/2024
- Devise: EUR
- Coûts indirects: 3 %
- Frais généraux: 13 %
- Bénéfice: 6 %
- TVA: 20 %

## E Enveloppe et finition extérieure

### ET Couvertures de toitures terrasses

#### ETI Points singuliers

**ETI050** m Rencontre de toiture terrasse chaude, accessible avec un parement vertical. Imperméabilisation avec des membranes de polyoléfines.
Rencontre de toiture terrasse chaude, accessible, avec revêtement de sol fixe, type conventionnelle avec un parement vertical; par réalisation d'un décrochement périmétrique de plus de 5 cm par rapport au parement vertical et de plus de 20 cm de hauteur sur la protection de la couverture, rempli avec du mortier de ciment, industriel, M-2,5 placé sur l'imperméabilisation constituée de: bande de finalisation pour membrane d'étanchéité souple type EVAC, de 480 mm de largeur, composée d'une double feuille de polyoléfine thermoplastique avec acétate de vinyle éthylène, avec les deux faces revêtues de fibres de polyester non tissées, de 0,8 mm d'épaisseur et 625 g/m², fixée à l'imperméabilisation de la toiture, avec du mortier-colle amélioré C2 E, finition avec un revêtement de plinthes de grès rustique, de 9 cm, 3 €/m mis en place avec joints larges (séparation entre 3 et 15 mm), en couche mince avec du mortier-colle de prise normale, C1 sans aucune caractéristique supplémentaire, couleur grise et jointoyés avec du mortier de joints cémenteux amélioré, avec absorption d'eau réduite et résistance élevée à l'abrasion type CG 2 W A, couleur jaune, pour joints de 2 à 15 mm. Comprend les compléments de renfort en traitement des points singuliers par l'utilisation de pièces spéciales pour la résolution des coins intérieurs et extérieurs.
Inclut: Réalisation d'un décrochement périmétrique. Nettoyage et préparation de la surface. Mise en place de la bande de finalisation avec un mortier-colle. Implantation des pièces de la plinthe. Découpe des pièces et réalisation des assemblages des coins intérieurs et des extérieurs. Mise en place de la plinthe. Remplissage des joints.
Critère pour le métré: Longueur mesurée en projection horizontale, selon documentation graphique du Projet.
Critère pour le mémoire: On mesurera, en projection horizontale, la longueur réellement exécutée selon les spécifications du Projet.

| Code | U | Désignation | Quantité | Prix | Montant |
|---|---|---|---|---|---|
| mt09mcr250a | kg | Mortier-colle amélioré, C2 E, avec temps ouvert allongé, selon NF EN 12004, pour la fixation de géomembranes, composé de ciments spéciaux, granulats sélectionnés et résines synthétiques. (matériau) | 1.2 | 0.7 | 0.840 |
| mt15rev040dh | m | Bande de renfort pour membrane d'étanchéité souple type EVAC, de 480 mm de largeur, composée d'une double feuille de polyoléfine thermoplastique avec acétate de vinyle éthylène, avec les deux faces revêtues de fibres de polyester non tissées, de 0,8 mm d'épaisseur et 625 g/m², fournie en rouleaux de 30 m de longueur. (matériau) | 1.15 | 9.16 | 10.534 |
| mt08aaa010a | m³ | Eau. (matériau) | 0.006 | 1.5 | 0.009 |
| mt09mif010ba | t | Mortier industriel pour maçonnerie, de ciment, couleur grise, catégorie M-2,5 (résistance à la compression 2,5 N/mm²), fourni en sacs, selon NF EN 998-2. (matériau) | 0.022 | 49.61 | 1.091 |
| mt09mcr021g | kg | Mortier-colle de prise normale, C1, selon NF EN 12004, couleur grise. (matériau) | 0.24 | 0.35 | 0.084 |
| mt18rcr010c300 | m | Plinthe céramique en grès rustique, de 9 cm de largeur, 3,00€/m. (matériau) | 1.05 | 3 | 3.150 |
| mt09mcp020bC | kg | Mortier de joints cémenteux amélioré, avec absorption d'eau réduite et résistance élevée à l'abrasion, type CG2 W A, selon NF EN 13888, couleur jaune, pour joints de 2 à 15 mm, à base de ciment à haute résistance, granulats sélectionnés, additifs spéciaux et pigments, avec effet antimoisissure et effet préventif des efflorescences, hydrofugeant, spécial pour le jointoiement de tout type de pièces céramiques et pierres naturelles dans les zones de prolifération de micro-organismes. (matériau) | 0.01 | 1.46 | 0.015 |
| mo029 | h | Compagnon professionnel III/CP2 poseur de membranes d'étanchéité. (main-d'œuvre) | 0.1 | 29.25 | 2.925 |
| mo067 | h | Ouvrier professionnel II/OP poseur de membranes d'étanchéité. (main-d'œuvre) | 0.1 | 26.02 | 2.602 |
| mo113 | h | Ouvrier d'exécution I/OE1 construction. (main-d'œuvre) | 0.059 | 24.51 | 1.446 |
| mo023 | h | Compagnon professionnel III/CP2 carreleur en revêtements de sols. (main-d'œuvre) | 0.185 | 29.25 | 5.411 |
| % | % | Frais de chantier des unités d'ouvrage | 2 % | 28.107 | 0.562 |
|  |  | Coûts directs |  |  | 28.669 |

Déchets:
- pose: mt09mcr250a; facteur de déchet 0.07
- pose: mt15rev040dh; facteur de déchet 0.0665867
- pose: mt09mif010ba; facteur de déchet 0.0189
- pose: mt09mcr021g Mortier-colle de prise normale, C1, selon NF EN 12004, couleur grise; facteur de déchet 0.07
- pose: mt18rcr010c300 Plinthe céramique en grès rustique, de 9 cm de largeur, 3,00€/m; facteur de déchet 0.0385
- pose: mt09mcp020bC; facteur de déchet 0.07

## Ressources

**mt09mcr250a** kg Mortier-colle amélioré
Données techniques: Coût énergétique 3.871 MJ; Émission de CO2 0.344 kg; Code CED 17 09 04; Masse de l'élément 1 kg; Volume 0.000667 m3
Déchets:
- emballage: re170203 Plastique. (composant de déchet); quantité 0.003 kg; Code CED 17 02 03; Masse de l'élément 1 kg; Volume 0.001667 m3

**mt15rev040dh** m Bande de renfort pour membrane d'étanchéité souple type EVAC
Données techniques: Coût énergétique 29.350 MJ; Émission de CO2 1.457 kg; Code CED 17 02 03; Masse de l'élément 0.3 kg; Volume 0.0005 m3
Déchets:
- emballage: re170203 Plastique; quantité 0.003 kg

**mt08aaa010a** m³ Eau
Données techniques: Coût énergétique 60.000 MJ; Émission de CO2 30.000 kg

**mt09mif010ba** t Mortier industriel pour maçonnerie
Données techniques: Coût énergétique 2050.870 MJ; Émission de CO2 177.583 kg; Code CED 17 01 01; Masse de l'élément 1000 kg; Volume 0.666667 m3
Déchets:
- emballage: re150101 Emballages en papier et en carton. (composant de déchet); quantité 8.571 kg; Code CED 15 01 01; Masse de l'élément 1 kg; Volume 0.001333 m3
- emballage: re170201 Bois. (composant de déchet); quantité 0.463 kg; Code CED 17 02 01; Masse de l'élément 1 kg; Volume 0.000909 m3
- emballage: re170203 Plastique; quantité 0.241 kg

**mt09mcr021g** kg Mortier-colle de prise normale, C1, selon NF EN 12004, couleur grise
Données techniques: Coût énergétique 3.871 MJ; Émission de CO2 0.344 kg; Code CED 17 09 04; Masse de l'élément 1 kg; Volume 0.000667 m3
Déchets:
- emballage: re170203 Plastique; quantité 0.003 kg

**mt18rcr010c300** m Plinthe céramique en grès rustique, de 9 cm de largeur, 3,00€/m
Données techniques: Coût énergétique 16.168 MJ; Émission de CO2 0.791 kg; Code CED 17 01 03; Masse de l'élément 1.35 kg; Volume 0.00108 m3
Déchets:
- emballage: re150101 Emballages en papier et en carton; quantité 0.034 kg
- emballage: re170201 Bois; quantité 0.004 kg

**mt09mcp020bC** kg Mortier de joints cémenteux amélioré
Données techniques: Coût énergétique 7.725 MJ; Émission de CO2 0.576 kg; Code CED 17 09 04; Masse de l'élément 1 kg; Volume 0.000667 m3
Déchets:
- emballage: re150101 Emballages en papier et en carton; quantité 0.02 kg
- emballage: re170201 Bois; quantité 0.005 kg
- emballage: re170203 Plastique; quantité 0.008 kg
