# Habillage en plaques de plâtre avec isolation incorporée. Système "KNAUF"

- Propriété du fichier: CYPE Ingenieros S.A.
- Format: FIEBDC-3/2016
- Logiciel: Generador de precios de la construcción. CYPE Ingenieros, S.A.
- Date: 15/06/2024
- Devise: EUR
- Coûts indirects: 3 %
- Frais généraux: 13 %
- Bénéfice: 6 %
- TVA: 20 %

## F Aménagements et finitions

### FD Doublages

#### FDH Habillages en plaques de plâtre

**FDH060** m² Habillage en plaques de plâtre avec isolation incorporée. Système "KNAUF".
Habillage, système W631.es "KNAUF", de 55 mm d'épaisseur totale, avec niveau de qualité de la finition Q2, constitué de plaque de plâtre type Polyplac (XPE) de 9,5+30 mm d'épaisseur, collée directement sur le parement vertical avec du mortier adhésif Perlfix. Comprend la pâte à joints Jointfiller 24H "KNAUF", la bande microperforée en papier "KNAUF".
Critère d'évaluation économique: Le prix comprend la résolution des rencontres et des points singuliers.
Inclut: Implantation et tracé sur les planchers inférieur et supérieur de la ligne de parement fini. Mise en place successive dans le parement des plots de mortier adhésif correspondants à chacune des plaques. Découpe des plaques. Mise en place successive et indépendante de chacune des plaques par réglage. Implantation des boîtes d'encastrement de l'appareillage électrique et de dérivation pour le passage des installations, et perforation postérieure des plaques. Traitement des joints.
Critère pour le métré: Surface mesurée selon documentation graphique du Projet, sans dupliquer les coins ni les rencontres, en déduisant les ouvertures de surface supérieure à 8 m² et la moitié du vide pour ceux de surface comprise entre 5 et 8 m².
Critère pour le mémoire: On mesurera la surface réellement exécutée selon les spécifications du Projet, sans dupliquer les coins ni les rencontres, en déduisant les ouvertures de surface supérieure à 8 m² et la moitié du vide pour ceux de surface comprise entre 5 et 8 m².

| Code | U | Désignation | Quantité | Prix | Montant |
|---|---|---|---|---|---|
| mt12pik015d | kg | Mortier adhésif Perlfix "KNAUF", à prise rapide (30 minutes), Euroclasse A1 de réaction au feu, selon NF EN 13501-1, intervalle de température de travail de 5 à 30°C, pour application manuelle, selon NF EN 13963. (matériau) | 4 | 0.45 | 1.800 |
| mt12ppk012b | m² | Plaque transformée Polyplac (XPE) 10+30 "KNAUF" formée d'une plaque de plâtre 9,5x1200x2600, BA, NF EN 13950 qui porte un film polystyrène expansé de 15 kg/m³ de densité adhéré. (matériau) | 1.05 | 17.7 | 18.585 |
| mt12pik010e | kg | Pâte à joints Jointfiller 24H "KNAUF", Euroclasse A2-s1, d0 de réaction au feu, selon NF EN 13501-1, intervalle de température de travail de 5 à 30°C, pour application manuelle avec bande à joint, selon NF EN 13963. (matériau) | 0.25 | 0.93 | 0.233 |
| mt12pik012pm | kg | Pâte à prise en poudre Unik 4H "KNAUF", à prise très lente (240 minutes); Euroclasse A2-s1, d0 de réaction au feu, selon NF EN 13501-1, intervalle de température de travail de 5 à 30°C, pour application manuelle avec bande à joint, selon NF EN 13963. (matériau) | 0.255 | 0.83 | 0.212 |
| mt12pck010a | m | Bande microperforée en papier "KNAUF" de 50 mm de largeur, selon NF EN 13963. (matériau) | 1.6 | 0.04 | 0.064 |
| mo053 | h | Compagnon professionnel III/CP2 plaquiste. (main-d'œuvre) | 0.286 | 30.2 | 8.637 |
| mo100 | h | Ouvrier professionnel II/OP plaquiste. (main-d'œuvre) | 0.286 | 26.02 | 7.442 |
| % | % | Frais de chantier des unités d'ouvrage | 2 % | 36.973 | 0.739 |
|  |  | Coûts directs |  |  | 37.712 |

Déchets:
- pose: mt12pik015d; facteur de déchet 0.03
- pose: mt12ppk012b; facteur de déchet 0.0144322
- pose: mt12pik010e; facteur de déchet 0.03
- pose: mt12pik012pm; facteur de déchet 0.03
- pose: mt12pck010a Bande microperforée en papier "KNAUF" de 50 mm de largeur, selon NF EN 13963; facteur de déchet 0.0440299

## Ressources

**mt12pik015d** kg Mortier adhésif Perlfix "KNAUF"
Données techniques: Coût énergétique 5.138 MJ; Émission de CO2 0.246 kg; Code CED 17 08 02; Masse de l'élément 1 kg; Volume 0.001 m3
Déchets:
- emballage: re170203 Plastique. (composant de déchet); quantité 0.02 kg; Code CED 17 02 03; Masse de l'élément 1 kg; Volume 0.001667 m3

**mt12ppk012b** m² Plaque transformée Polyplac (XPE) 10+30 "KNAUF" formée d'une plaque de plâtre 9,5x1200x2600
Données techniques: Coût énergétique 198.973 MJ; Émission de CO2 6.863 kg; Code CED 17 08 02; Masse de l'élément 7.8505 kg; Volume 0.00785 m3
Déchets:
- emballage: re170203 Plastique; quantité 0.007 kg

**mt12pik010e** kg Pâte à joints Jointfiller 24H "KNAUF"
Données techniques: Coût énergétique 12.798 MJ; Émission de CO2 0.436 kg; Code CED 17 08 02; Masse de l'élément 1 kg; Volume 0.001 m3
Déchets:
- emballage: re170203 Plastique; quantité 0.02 kg

**mt12pik012pm** kg Pâte à prise en poudre Unik 4H "KNAUF"
Données techniques: Coût énergétique 5.138 MJ; Émission de CO2 0.246 kg; Code CED 17 08 02; Masse de l'élément 1 kg; Volume 0.001 m3
Déchets:
- emballage: re170203 Plastique; quantité 0.02 kg

**mt12pck010a** m Bande microperforée en papier "KNAUF" de 50 mm de largeur, selon NF EN 13963
Données techniques: Coût énergétique 0.004 MJ; Émission de CO2 0.006 kg; Code CED 20 01 01; Masse de l'élément 0.0067 kg; Volume 0.000009 m3
