# Contrecloison en plaques de plâtre. Système "PLACO"

- Propriété du fichier: CYPE Ingenieros S.A.
- Format: FIEBDC-3/2016
- Logiciel: Generador de precios de la construcción. CYPE Ingenieros, S.A.
- Date: 15/06/2024
- Devise: EUR
- Coûts indirects: 3 %
- Frais généraux: 13 %
- Bénéfice: 6 %
- TVA: 20 %

## F Aménagements et finitions

### FD Doublages

#### FDP Contrecloisons en plaques de plâtre sur ossature métallique

**FDP010** m² Contrecloison en plaques de plâtre. Système "PLACO".
Contrecloison indépendante, système "PLACO", de 75 mm d'épaisseur totale, avec niveau de qualité de la finition standard (Q2), constitué d'une plaque de plâtre I / NF EN 520 - 1200 / 2600 / 13 / à bords longitudinaux amincis, avec technologie Activ'Air, Placo Impact Activ'Air BA 13 "PLACO", constituée d'une âme en plâtre d'origine naturelle enveloppée et liée aux deux feuilles de carton fort, renforcée par la densification du plâtre pour la doter d'une plus grande dureté superficielle et incorporant des additifs pour améliorer ses prestations acoustiques, Euroclasse A2-s1, d0 de réaction au feu, selon NF EN 13501-1, boulonnée directement sur une ossature autoportante de profilés métalliques en acier galvanisé constituée de rails R 62 "PLACO", solidement fixés au plancher et au plafond, et montants M 62 "PLACO", avec une séparation entre montants de 600 mm. Comprend la bande de désolidarisation; les fixations pour l'ancrage des rails et des montants métalliques; la visserie pour la fixation des plaques; le ruban en papier avec renfort métallique "PLACO" et la pâte et la bande pour le traitement des joints.
Critère d'évaluation économique: Le prix comprend la résolution des rencontres et des points singuliers, mais il ne comprend pas l'isolation à placer entre les plaques et le parement.
Inclut: Implantation et tracé sur les planchers inférieur et supérieur des profilés. Mise en place d'une bande d'étanchéité et de rails inférieurs, sur le revêtement de sol terminé ou la base d'assise. Mise en place d'une bande d'étanchéité et de rails supérieurs, sous planchers. Mise en place des montants. Découpe des plaques. Fixation des plaques. Implantation des boîtes d'encastrement de l'appareillage électrique et de dérivation pour le passage des installations, et perforation postérieure des plaques. Traitement des joints.
Critère pour le métré: Surface mesurée selon documentation graphique du Projet, sans dupliquer les coins ni les rencontres, en déduisant les ouvertures de surface supérieure à 8 m² et la moitié du vide pour ceux de surface comprise entre 5 et 8 m².
Critère pour le mémoire: On mesurera la surface réellement exécutée selon les spécifications du Projet, sans dupliquer les coins ni les rencontres, en déduisant les ouvertures de surface supérieure à 8 m² et la moitié du vide pour ceux de surface comprise entre 5 et 8 m².

| Code | U | Désignation | Quantité | Prix | Montant |
|---|---|---|---|---|---|
| mt12qlj020a | m | Bande étanche autoadhésive, Ruban Résilient 45 "PLACO", en mousse de polyéthylène à cellules fermées, de 3 mm d'épaisseur et 45 mm de largeur, pour l'étanchéité de la base et l'isolation acoustique du périmètre des cloisons et doublages de plaques. (matériau) | 0.45 | 0.45 | 0.203 |
| mt12qlp140c | m | Rail de profilé en acier galvanisé, Stil R 62 "PLACO", fabriqué par laminage à froid, de 3000 mm de longueur, 62x30 mm de section et 0,59 mm d'épaisseur, selon NF DTU 25.41 P1-2 et NF EN 14195. (matériau) | 1 | 1.15 | 1.150 |
| mt12qlp130cb | m | Montant de profilé en acier galvanisé, Stil M 62 "PLACO", fabriqué par laminage à froid, de 2590 mm de longueur, 60,5x41 mm de section et 0,59 mm d'épaisseur, selon NF DTU 25.41 P1-2 et NF EN 14195. (matériau) | 2.1 | 1.57 | 3.297 |
| mt12qlk050hrhdc | m² | Plaque de plâtre I / NF EN 520 - 1200 / 2600 / 13 / à bords longitudinaux amincis, avec technologie Activ'Air, Placo Impact Activ'Air BA 13 "PLACO", constituée d'une âme en plâtre d'origine naturelle enveloppée et liée aux deux feuilles de carton fort, renforcée par la densification du plâtre pour la doter d'une plus grande dureté superficielle et incorporant des additifs pour améliorer ses prestations acoustiques, Euroclasse A2-s1, d0 de réaction au feu, selon NF EN 13501-1. (matériau) | 1.05 | 7.57 | 7.949 |
| mt12qlt010a | U | Vis autoformeuse TTPC 25 "PLACO", avec tête en trompette, de 25 mm de longueur, pour installation de plaques de plâtre sur des profilés d'épaisseur inférieure à 6 mm. (matériau) | 11 | 0.01 | 0.110 |
| mt12qlt030a | U | Vis autoforeuse à tôle, TRPF 13 "PLACO", de 13 mm de longueur. (matériau) | 5 | 0.03 | 0.150 |
| mt12qlj010a | m | Bande microperforée, PP "PLACO", pour finition des joints de plaques de plâtre. (matériau) | 1.4 | 0.06 | 0.084 |
| mt12qlm010 | kg | Pâte de séchage en poudre, Placojoint SN "PLACO", pour le traitement des joints des plaques en plâtre. (matériau) | 0.33 | 0.73 | 0.241 |
| mt12qlj010d | m | Ruban avec renfort métallique, "PLACO", pour finition des joints de plaques de plâtre. (matériau) | 0.15 | 0.49 | 0.074 |
| mo053 | h | Compagnon professionnel III/CP2 plaquiste. (main-d'œuvre) | 0.21 | 30.2 | 6.342 |
| mo100 | h | Ouvrier professionnel II/OP plaquiste. (main-d'œuvre) | 0.21 | 26.02 | 5.464 |
| % | % | Frais de chantier des unités d'ouvrage | 2 % | 25.064 | 0.501 |
|  |  | Coûts directs |  |  | 25.565 |

Déchets:
- pose: mt12qlj020a; facteur de déchet 0.06
- pose: mt12qlp140c; facteur de déchet 0.0188
- pose: mt12qlp130cb; facteur de déchet 0.0177197
- pose: mt12qlk050hrhdc; facteur de déchet 0.018
- pose: mt12qlt010a; facteur de déchet 0.02
- pose: mt12qlt030a Vis autoforeuse à tôle, TRPF 13 "PLACO", de 13 mm de longueur; facteur de déchet 0.02
- pose: mt12qlm010 Pâte de séchage en poudre, Placojoint SN "PLACO", pour le traitement des joints des plaques en plâtre; facteur de déchet 0.03

## Ressources

**mt12qlj020a** m Bande étanche autoadhésive
Données techniques: Coût énergétique 1.399 MJ; Émission de CO2 0.051 kg; Code CED 17 06 04; Masse de l'élément 0.0095 kg; Volume 0.000016 m3
Déchets:
- emballage: re170203 Plastique. (composant de déchet); quantité 0.001 kg; Code CED 17 02 03; Masse de l'élément 1 kg; Volume 0.001667 m3

**mt12qlp140c** m Rail de profilé en acier galvanisé
Données techniques: Coût énergétique 62.797 MJ; Émission de CO2 1.928 kg; Code CED 17 04 05; Masse de l'élément 0.47 kg; Volume 0.000224 m3
Déchets:
- emballage: re170203 Plastique; quantité 0.005 kg

**mt12qlp130cb** m Montant de profilé en acier galvanisé
Données techniques: Coût énergétique 91.325 MJ; Émission de CO2 2.799 kg; Code CED 17 04 05; Masse de l'élément 0.685 kg; Volume 0.000326 m3
Déchets:
- emballage: re170203 Plastique; quantité 0.005 kg

**mt12qlk050hrhdc** m² Plaque de plâtre I / NF EN 520 - 1200 / 2600 / 13 / à bords longitudinaux amincis
Données techniques: Coût énergétique 336.516 MJ; Émission de CO2 5.011 kg; Code CED 17 08 02; Masse de l'élément 12.8 kg; Volume 0.0128 m3
Déchets:
- emballage: re170203 Plastique; quantité 0.004 kg

**mt12qlt010a** U Vis autoformeuse TTPC 25 "PLACO"
Données techniques: Coût énergétique 2.437 MJ; Émission de CO2 0.121 kg; Code CED 17 04 05; Masse de l'élément 0.0015 kg
Déchets:
- emballage: re170203 Plastique; quantité 0.025 kg

**mt12qlt030a** U Vis autoforeuse à tôle, TRPF 13 "PLACO", de 13 mm de longueur
Données techniques: Coût énergétique 2.432 MJ; Émission de CO2 0.121 kg; Code CED 17 04 05; Masse de l'élément 0.001 kg
Déchets:
- emballage: re170203 Plastique; quantité 0.025 kg

**mt12qlm010** kg Pâte de séchage en poudre, Placojoint SN "PLACO", pour le traitement des joints des plaques en plâtre
Données techniques: Coût énergétique 9.578 MJ; Émission de CO2 0.386 kg; Code CED 17 08 02; Masse de l'élément 1 kg; Volume 0.001 m3
Déchets:
- emballage: re170203 Plastique; quantité 0.02 kg
