# Contrecloison en plaques de plâtre avec isolation thermoacoustique. Système "ISOVER"

- Propriété du fichier: CYPE Ingenieros S.A.
- Format: FIEBDC-3/2016
- Logiciel: Generador de precios de la construcción. CYPE Ingenieros, S.A.
- Date: 15/06/2024
- Devise: EUR
- Coûts indirects: 3 %
- Frais généraux: 13 %
- Bénéfice: 6 %
- TVA: 20 %

## F Aménagements et finitions

### FD Doublages

#### FDP Contrecloisons en plaques de plâtre sur ossature métallique

**FDP060** m² Contrecloison en plaques de plâtre avec isolation thermoacoustique. Système "ISOVER".
Contrecloison avec ossature contreventée et isolant thermoacoustique, système Optima Sonic "ISOVER", avec niveau de qualité de la finition standard (Q2), constitué de plaque de plâtre A / NF EN 520 - 1200 / 2600 / 13 / à bords longitudinaux amincis, Placoplatre BA 13 "PLACO", directement vissée sur une ossature autoportante contreventée, en acier galvanisé, composée de rails Lisse Clip'Optima "ISOVER", solidement fixés au sol et au plafond et de fourrures Optima 240 "ISOVER", séparées de 600 mm, fixées au parement vertical, et d'un isolant de panneau semi-rigide en laine de verre, Soniroll Confort "ISOVER", selon NF EN 13162, de 25 mm d'épaisseur, revêtu avec un tissu de verre, fourni en rouleaux, résistance thermique 0,8 m²K/W, conductivité thermique 0,035 W/(mK), placé dans l'espace entre le parement et les fourrures. Comprend les fixations, la pâte et la bande pour le traitement des joints et les accessoires de montage.
Critère d'évaluation économique: Le prix comprend la résolution des rencontres et des points singuliers.
Inclut: Implantation et marquage. Nivellement et nettoyage de la base. Mise en place du bandeau résilient dans les profilés périmétriques. Mise en place des éléments horizontaux solidement fixés au sol et au plafond. Mise en place des appuis intermédiaires. Découpe et préparation de l'isolant. Mise en place de l'isolant. Mise en place des clés des appuis. Mise en place des fourrures, en les étayant. Découpe des plaques. Présentation et mise en place postérieure des plaques sur les fourrures préalablement à l'implantation des vides pour le passage des installations et des mécanismes. Traitement des joints.
Critère pour le métré: Surface mesurée selon documentation graphique du Projet, sans dupliquer les coins ni les rencontres, en déduisant les ouvertures de surface supérieure à 8 m² et la moitié du vide pour ceux de surface comprise entre 5 et 8 m².
Critère pour le mémoire: On mesurera la surface réellement exécutée selon les spécifications du Projet, sans dupliquer les coins ni les rencontres, en déduisant les ouvertures de surface supérieure à 8 m² et la moitié du vide pour ceux de surface comprise entre 5 et 8 m².

| Code | U | Désignation | Quantité | Prix | Montant |
|---|---|---|---|---|---|
| mt12iso041 | m | Bandeau résilient "ISOVER", en mousse avec une face autoadhésive, de 20 mm de largeur et de 10 mm d'épaisseur, pour l'étanchéité et l'isolation thermique et acoustique de la base du profilé asymétrique Lisse Clip'Optima "ISOVER". (matériau) | 1 | 0.36 | 0.360 |
| mt12iso070 | m | Profil asymétrique en U en acier galvanisé, Lisse Clip'Optima "ISOVER", de 20 mm de large, 15 mm de haut (petit côté) et 25 mm de haut (grand côté). (matériau) | 1 | 0.87 | 0.870 |
| mt12psg220 | U | Fixation composée d'une cheville et d'une vis 5x27. (matériau) | 1.6 | 0.06 | 0.096 |
| mt12iso092a | U | Appui Optima Sonic 25 "ISOVER", pour panneaux en laine minérale. (matériau) | 1.8 | 2.61 | 4.698 |
| mt16lvi030bLcq | m² | Panneau semi-rigide en laine de verre, Soniroll Confort "ISOVER", selon NF EN 13162, de 25 mm d'épaisseur, revêtu avec un tissu de verre, fourni en rouleaux, résistance thermique 0,8 m²K/W, conductivité thermique 0,035 W/(mK), Euroclasse A1 de réaction au feu selon NF EN 13501-1, capacité d'absorption d'eau à court terme <=1 kg/m² et coefficient de résistance à la diffusion de la vapeur d'eau 1. (matériau) | 1.05 | 8.06 | 8.463 |
| mt16aaa030 | m | Ruban autoadhésif pour le scellement des joints. (matériau) | 0.44 | 0.3 | 0.132 |
| mt12iso080a | m | Fourrure Optima 240 "ISOVER", en acier galvanisé. (matériau) | 2 | 0.84 | 1.680 |
| mt12qlk050aaAdc | m² | Plaque de plâtre A / NF EN 520 - 1200 / 2600 / 13 / à bords longitudinaux amincis, Placoplatre BA 13 "PLACO", constituée d'une âme en plâtre d'origine naturelle enveloppée et liée aux deux feuilles de carton fort, Euroclasse A2-s1, d0 de réaction au feu, selon NF EN 13501-1. (matériau) | 1.05 | 3.29 | 3.455 |
| mt12psg081c | U | Vis autoforeuse 3,5x25 mm. (matériau) | 16 | 0.01 | 0.160 |
| mt12qlm010 | kg | Pâte de séchage en poudre, Placojoint SN "PLACO", pour le traitement des joints des plaques en plâtre. (matériau) | 0.35 | 0.73 | 0.256 |
| mt12qlj010a | m | Bande microperforée, PP "PLACO", pour finition des joints de plaques de plâtre. (matériau) | 1.4 | 0.06 | 0.084 |
| mo054 | h | Compagnon professionnel III/CP2 poseur d'isolants rigides ou flexibles. (main-d'œuvre) | 0.12 | 30.2 | 3.624 |
| mo101 | h | Ouvrier professionnel II/OP poseur d'isolants rigides ou flexibles. (main-d'œuvre) | 0.075 | 26.02 | 1.952 |
| mo053 | h | Compagnon professionnel III/CP2 plaquiste. (main-d'œuvre) | 0.36 | 30.2 | 10.872 |
| mo100 | h | Ouvrier professionnel II/OP plaquiste. (main-d'œuvre) | 0.225 | 26.02 | 5.855 |
| % | % | Frais de chantier des unités d'ouvrage | 2 % | 42.557 | 0.851 |
|  |  | Coûts directs |  |  | 43.408 |

Déchets:
- pose: mt12iso070; facteur de déchet 0.0188
- pose: mt16lvi030bLcq; facteur de déchet 0.048
- pose: mt16aaa030 Ruban autoadhésif pour le scellement des joints; facteur de déchet 0.07
- pose: mt12iso080a Fourrure Optima 240 "ISOVER", en acier galvanisé; facteur de déchet 0.0188
- pose: mt12qlk050aaAdc; facteur de déchet 0.018
- pose: mt12psg081c Vis autoforeuse 3,5x25 mm; facteur de déchet 0.00533333
- pose: mt12qlm010 Pâte de séchage en poudre, Placojoint SN "PLACO", pour le traitement des joints des plaques en plâtre; facteur de déchet 0.03

## Ressources

**mt12iso070** m Profil asymétrique en U en acier galvanisé
Données techniques: Coût énergétique 8.014 MJ; Émission de CO2 0.792 kg; Code CED 17 04 05; Masse de l'élément 0.3 kg; Volume 0.000143 m3
Déchets:
- emballage: re170203 Plastique. (composant de déchet); quantité 0.005 kg; Code CED 17 02 03; Masse de l'élément 1 kg; Volume 0.001667 m3

**mt16lvi030bLcq** m² Panneau semi-rigide en laine de verre
Données techniques: Coût énergétique 41.405 MJ; Émission de CO2 2.025 kg; Code CED 17 06 04; Masse de l'élément 1 kg; Volume 0.001667 m3
Déchets:
- emballage: re170203 Plastique; quantité 0.024 kg

**mt16aaa030** m Ruban autoadhésif pour le scellement des joints
Données techniques: Coût énergétique 0.339 MJ; Émission de CO2 0.017 kg; Code CED 17 06 04; Masse de l'élément 0.0025 kg; Volume 0.000004 m3
Déchets:
- emballage: re170203 Plastique; quantité 0.001 kg

**mt12iso080a** m Fourrure Optima 240 "ISOVER", en acier galvanisé
Données techniques: Coût énergétique 10.524 MJ; Émission de CO2 1.048 kg; Code CED 17 04 05; Masse de l'élément 0.4 kg; Volume 0.00019 m3
Déchets:
- emballage: re170203 Plastique; quantité 0.005 kg

**mt12qlk050aaAdc** m² Plaque de plâtre A / NF EN 520 - 1200 / 2600 / 13 / à bords longitudinaux amincis
Données techniques: Coût énergétique 268.240 MJ; Émission de CO2 3.997 kg; Code CED 17 08 02; Masse de l'élément 10.2 kg; Volume 0.0102 m3
Déchets:
- emballage: re170203 Plastique; quantité 0.004 kg

**mt12psg081c** U Vis autoforeuse 3,5x25 mm
Données techniques: Coût énergétique 0.015 MJ; Émission de CO2 0.002 kg; Code CED 17 04 05; Masse de l'élément 0.0015 kg
Déchets:
- emballage: re150101 Emballages en papier et en carton. (composant de déchet); quantité 0.001 kg; Code CED 15 01 01; Masse de l'élément 1 kg; Volume 0.001333 m3

**mt12qlm010** kg Pâte de séchage en poudre, Placojoint SN "PLACO", pour le traitement des joints des plaques en plâtre
Données techniques: Coût énergétique 9.578 MJ; Émission de CO2 0.386 kg; Code CED 17 08 02; Masse de l'élément 1 kg; Volume 0.001 m3
Déchets:
- emballage: re170203 Plastique; quantité 0.02 kg
