# Contrecloison en plaques de plâtre, à hautes performances acoustiques. Système "KNAUF"

- Propriété du fichier: CYPE Ingenieros S.A.
- Format: FIEBDC-3/2016
- Logiciel: Generador de precios de la construcción. CYPE Ingenieros, S.A.
- Date: 15/06/2024
- Devise: EUR
- Coûts indirects: 3 %
- Frais généraux: 13 %
- Bénéfice: 6 %
- TVA: 20 %

## F Aménagements et finitions

### FD Doublages

#### FDP Contrecloisons en plaques de plâtre sur ossature métallique

**FDP110** m² Contrecloison en plaques de plâtre, à hautes performances acoustiques. Système "KNAUF".
Contrecloison indépendante, avec résistance au feu EI 30, système W626.es Silentboard "KNAUF", de 75 mm d'épaisseur, avec niveau de qualité de la finition Q4, constitué de plaque de plâtre type Silentboard (DFR) BV de 12,5 mm d'épaisseur, formant un sandwich avec une plaque type Silentboard (DFR) BV de 12,5 mm d'épaisseur, boulonnées directement sur une ossature autoportante en acier galvanisé formée de rails horizontaux, solidement fixés au plancher et au plafond et montants verticaux de 50 mm et 0,6 mm d'épaisseur avec une modulation de 417 mm et avec disposition normale "N", montés sur rails près de la paroi verticale. Comprend la bande de désolidarisation; les fixations pour l'ancrage des rails et des montants métalliques; la visserie pour la fixation des plaques; le ruban en papier avec renfort métallique "KNAUF" et la pâte à joints Jointfiller F-1 GLS "KNAUF", la pâte à prise en poudre Unik 4H "KNAUF", la pâte à joints Unik Fill & Finish "KNAUF", la bande microperforée en papier "KNAUF".
Critère d'évaluation économique: Le prix comprend la résolution des rencontres et des points singuliers, mais il ne comprend pas l'isolation à placer entre les plaques et le parement.
Inclut: Implantation et tracé sur les planchers inférieur et supérieur des profilés. Mise en place d'une bande d'étanchéité et de rails inférieurs, sur le revêtement de sol terminé ou la base d'assise. Mise en place d'une bande d'étanchéité et de rails supérieurs, sous planchers. Mise en place et fixation des montants sur les éléments horizontaux. Découpe des plaques. Fixation des plaques. Implantation des boîtes d'encastrement de l'appareillage électrique et de dérivation pour le passage des installations, et perforation postérieure des plaques. Traitement des joints. Extension de la pâte de finition.
Critère pour le métré: Surface mesurée selon documentation graphique du Projet, sans dupliquer les coins ni les rencontres, en déduisant les ouvertures de surface supérieure à 8 m² et la moitié du vide pour ceux de surface comprise entre 5 et 8 m².
Critère pour le mémoire: On mesurera la surface réellement exécutée selon les spécifications du Projet, sans dupliquer les coins ni les rencontres, en déduisant les ouvertures de surface supérieure à 8 m² et la moitié du vide pour ceux de surface comprise entre 5 et 8 m².

| Code | U | Désignation | Quantité | Prix | Montant |
|---|---|---|---|---|---|
| mt12pfk020h | m | Rail 50/40 "KNAUF" en acier galvanisé, selon NF DTU 25.41 P1-2 et NF EN 14195. (matériau) | 0.8 | 2.34 | 1.872 |
| mt12pfk010h | m | Montant 50/50 "KNAUF" en acier galvanisé, selon NF DTU 25.41 P1-2 et NF EN 14195. (matériau) | 2 | 2.68 | 5.360 |
| mt12pck020b | m | Bande acoustique de dilatation, autoadhésive, en mousse de polyuréthane à cellules fermées "KNAUF", de 3,2 mm d'épaisseur et 50 mm de largeur, résistance thermique 0,10 m²K/W, conductivité thermique 0,032 W/(mK). (matériau) | 1.2 | 0.25 | 0.300 |
| mt12ppk010la | m² | Plaque de plâtre DFR / NF EN 520 - 625 / longueur / 12,5 / à bords longitudinaux semi-arrondis amincis, Silentboard BV "KNAUF"; Euroclasse A2-s1, d0 de réaction au feu, selon NF EN 13501-1. (matériau) | 2.1 | 22.79 | 47.859 |
| mt12ptk040a | U | Vis autoforeuse Diamant XTN "KNAUF" 3,9x23. (matériau) | 7.98 | 0.02 | 0.160 |
| mt12ptk040c | U | Vis autoforeuse Diamant XTN "KNAUF" 3,9x38. (matériau) | 18.62 | 0.03 | 0.559 |
| mt12pik010f | kg | Pâte à joints Jointfiller F-1 GLS "KNAUF", Euroclasse A2-s1, d0 de réaction au feu, selon NF EN 13501-1, intervalle de température de travail de 5 à 30°C, pour application manuelle avec bande à joint, selon NF EN 13963. (matériau) | 0.4 | 0.93 | 0.372 |
| mt12pik012pm | kg | Pâte à prise en poudre Unik 4H "KNAUF", à prise très lente (240 minutes); Euroclasse A2-s1, d0 de réaction au feu, selon NF EN 13501-1, intervalle de température de travail de 5 à 30°C, pour application manuelle avec bande à joint, selon NF EN 13963. (matériau) | 0.408 | 0.83 | 0.339 |
| mt12pik014j | kg | Pâte à joints Unik Fill & Finish "KNAUF", Euroclasse A2-s1, d0 de réaction au feu, selon NF EN 13501-1, intervalle de température de travail de 5 à 30°C, pour application manuelle ou mécanique, selon NF EN 13963. (matériau) | 0.428 | 0.05 | 0.021 |
| mt12pck010a | m | Bande microperforée en papier "KNAUF" de 50 mm de largeur, selon NF EN 13963. (matériau) | 1.6 | 0.04 | 0.064 |
| mt12pck010d | m | Ruban en papier avec renfort métallique "KNAUF" de 52 mm de largeur, selon NF EN 14353. (matériau) | 0.15 | 0.42 | 0.063 |
| mo053 | h | Compagnon professionnel III/CP2 plaquiste. (main-d'œuvre) | 0.273 | 30.2 | 8.245 |
| mo100 | h | Ouvrier professionnel II/OP plaquiste. (main-d'œuvre) | 0.273 | 26.02 | 7.103 |
| % | % | Frais de chantier des unités d'ouvrage | 2 % | 72.317 | 1.446 |
|  |  | Coûts directs |  |  | 73.763 |

Déchets:
- pose: mt12pfk020h Rail 50/40 "KNAUF" en acier galvanisé, selon NF DTU 25.41 P1-2 et NF EN 14195; facteur de déchet 0.01467
- pose: mt12pfk010h Montant 50/50 "KNAUF" en acier galvanisé, selon NF DTU 25.41 P1-2 et NF EN 14195; facteur de déchet 0.0133206
- pose: mt12pck020b; facteur de déchet 0.06
- pose: mt12ppk010la; facteur de déchet 0.00952394
- pose: mt12ptk040a Vis autoforeuse Diamant XTN "KNAUF" 3,9x23; facteur de déchet 0.005
- pose: mt12ptk040c Vis autoforeuse Diamant XTN "KNAUF" 3,9x38; facteur de déchet 0.005
- pose: mt12pik010f; facteur de déchet 0.03
- pose: mt12pik012pm; facteur de déchet 0.03
- pose: mt12pik014j; facteur de déchet 0.03
- pose: mt12pck010a Bande microperforée en papier "KNAUF" de 50 mm de largeur, selon NF EN 13963; facteur de déchet 0.0440299
- pose: mt12pck010d Ruban en papier avec renfort métallique "KNAUF" de 52 mm de largeur, selon NF EN 14353; facteur de déchet 0.044

## Ressources

**mt12pfk020h** m Rail 50/40 "KNAUF" en acier galvanisé, selon NF DTU 25.41 P1-2 et NF EN 14195
Données techniques: Coût énergétique 80.121 MJ; Émission de CO2 2.458 kg; Code CED 17 04 05; Masse de l'élément 0.6 kg; Volume 0.000286 m3
Déchets:
- emballage: re170203 Plastique. (composant de déchet); quantité 0.006 kg; Code CED 17 02 03; Masse de l'élément 1 kg; Volume 0.001667 m3

**mt12pfk010h** m Montant 50/50 "KNAUF" en acier galvanisé, selon NF DTU 25.41 P1-2 et NF EN 14195
Données techniques: Coût énergétique 84.128 MJ; Émission de CO2 2.581 kg; Code CED 17 04 05; Masse de l'élément 0.63 kg; Volume 0.0003 m3
Déchets:
- emballage: re170203 Plastique; quantité 0.006 kg

**mt12pck020b** m Bande acoustique de dilatation
Données techniques: Coût énergétique 1.712 MJ; Émission de CO2 0.083 kg; Code CED 17 06 04; Masse de l'élément 0.0112 kg; Volume 0.000019 m3
Déchets:
- emballage: re170203 Plastique; quantité 0.001 kg

**mt12ppk010la** m² Plaque de plâtre DFR / NF EN 520 - 625 / longueur / 12,5 / à bords longitudinaux semi-arrondis amincis
Données techniques: Coût énergétique 460.607 MJ; Émission de CO2 6.877 kg; Code CED 17 08 02; Masse de l'élément 17.5 kg; Volume 0.0175 m3
Déchets:
- emballage: re170203 Plastique; quantité 0.011 kg

**mt12ptk040a** U Vis autoforeuse Diamant XTN "KNAUF" 3,9x23
Données techniques: Coût énergétique 0.014 MJ; Émission de CO2 0.002 kg; Code CED 17 04 05; Masse de l'élément 0.0014 kg
Déchets:
- emballage: re150101 Emballages en papier et en carton. (composant de déchet); quantité 0.001 kg; Code CED 15 01 01; Masse de l'élément 1 kg; Volume 0.001333 m3

**mt12ptk040c** U Vis autoforeuse Diamant XTN "KNAUF" 3,9x38
Données techniques: Coût énergétique 0.020 MJ; Émission de CO2 0.002 kg; Code CED 17 04 05; Masse de l'élément 0.002 kg
Déchets:
- emballage: re150101 Emballages en papier et en carton; quantité 0.001 kg

**mt12pik010f** kg Pâte à joints Jointfiller F-1 GLS "KNAUF"
Données techniques: Coût énergétique 12.798 MJ; Émission de CO2 0.436 kg; Code CED 17 08 02; Masse de l'élément 1 kg; Volume 0.001 m3
Déchets:
- emballage: re170203 Plastique; quantité 0.02 kg

**mt12pik012pm** kg Pâte à prise en poudre Unik 4H "KNAUF"
Données techniques: Coût énergétique 5.138 MJ; Émission de CO2 0.246 kg; Code CED 17 08 02; Masse de l'élément 1 kg; Volume 0.001 m3
Déchets:
- emballage: re170203 Plastique; quantité 0.02 kg

**mt12pik014j** kg Pâte à joints Unik Fill & Finish "KNAUF"
Données techniques: Coût énergétique 12.798 MJ; Émission de CO2 0.436 kg; Code CED 17 08 02; Masse de l'élément 1 kg; Volume 0.001 m3
Déchets:
- emballage: re170203 Plastique; quantité 0.02 kg

**mt12pck010a** m Bande microperforée en papier "KNAUF" de 50 mm de largeur, selon NF EN 13963
Données techniques: Coût énergétique 0.004 MJ; Émission de CO2 0.006 kg; Code CED 20 01 01; Masse de l'élément 0.0067 kg; Volume 0.000009 m3

**mt12pck010d** m Ruban en papier avec renfort métallique "KNAUF" de 52 mm de largeur, selon NF EN 14353
Données techniques: Coût énergétique 4.511 MJ; Émission de CO2 0.348 kg; Code CED 20 01 01; Masse de l'élément 0.06 kg; Volume 0.00008 m3
