# Isolation thermique dans un plancher à ossature légère en bois, par insufflation, par le dessus du plafond, de granulés en liège

- Propriété du fichier: CYPE Ingenieros S.A.
- Format: FIEBDC-3/2016
- Logiciel: Generador de precios de la construcción. CYPE Ingenieros, S.A.
- Date: 15/06/2024
- Devise: EUR
- Coûts indirects: 3 %
- Frais généraux: 13 %
- Bénéfice: 6 %
- TVA: 20 %

## F Aménagements et finitions

### FI Isolations intérieures

#### FIQ Combles

**FIQ040** m² Isolation thermique dans un plancher à ossature légère en bois, par insufflation, par le dessus du plafond, de granulés en liège.
Isolation thermique dans pan de toiture plate à ossature légère en bois, en remplissant l'intérieur de la lame d'air de 48 mm d'épaisseur moyenne, par insufflation, par le dessus du plafond, de granulés de liège naturel, issu de bouchons recyclés, sans additifs, de granulométrie comprise entre 2 et 6 mm, densité entre 65 et 70 kg/m³ et conductivité thermique entre 0,045 et 0,050 W/(mK). Comprend le ruban autoadhésif, de 15 cm de largeur, pour le bouchage des trous réalisés dans le parement.
Inclut: Inspection endoscopique de la lame d'air. Implantation et réalisation des trous dans le plancher. Protection des éléments du contour qui pourraient être affectés pendant les travaux d'insufflation. Insufflation de l'isolant. Bouchage des trous. Nettoyage final.
Critère pour le métré: Surface mesurée selon documentation graphique du Projet.
Critère pour le mémoire: On mesurera la surface réellement exécutée selon les spécifications du Projet.

| Code | U | Désignation | Quantité | Prix | Montant |
|---|---|---|---|---|---|
| mt16fso010la | m³ | Granulés de liège naturel, issu de bouchons recyclés, sans additifs, de granulométrie comprise entre 2 et 6 mm, densité entre 65 et 70 kg/m³ et conductivité thermique entre 0,045 et 0,050 W/(mK). (matériau) | 0.05 | 267.96 | 13.398 |
| mt15sbi010c | m | Ruban autoadhésif, de géotextile non tissé de polypropylène, avec adhésif acrylique sans dissolvants et couche de séparation en papier siliconé, de 15 cm de largeur, intervalle de température de travail de -40 à 90°C, à appliquer à l'intérieur et à l'extérieur, fournie en rouleaux de 30 m de longueur. (matériau) | 0.15 | 2.13 | 0.320 |
| mq08mpa010 | h | Machine à insuffler l'isolant dans des lames d'air. (matériel) | 0.11 | 14.56 | 1.602 |
| mo030 | h | Compagnon professionnel III/CP2 poseur d'isolants en vrac ou en mousse. (main-d'œuvre) | 0.113 | 29.25 | 3.305 |
| mo068 | h | Ouvrier professionnel II/OP poseur d'isolants en vrac ou en mousse. (main-d'œuvre) | 0.123 | 26.02 | 3.200 |
| % | % | Frais de chantier des unités d'ouvrage | 2 % | 21.825 | 0.437 |
|  |  | Coûts directs |  |  | 22.262 |

Déchets:
- pose: mt16fso010la; facteur de déchet 0.014
- pose: mt15sbi010c; facteur de déchet 0.0275077

## Ressources

**mt16fso010la** m³ Granulés de liège naturel
Données techniques: Coût énergétique 4560.300 MJ; Émission de CO2 -116.100 kg; Code CED 17 02 01; Masse de l'élément 67.5 kg; Volume 0.061364 m3

**mt15sbi010c** m Ruban autoadhésif
Données techniques: Coût énergétique 6.040 MJ; Émission de CO2 0.189 kg; Code CED 17 02 03; Masse de l'élément 0.065 kg; Volume 0.000108 m3
