# Isolation thermique par l'extérieur de la couche intérieure, en façade double paroi en maçonnerie apparente

- Propriété du fichier: CYPE Ingenieros S.A.
- Format: FIEBDC-3/2016
- Logiciel: Generador de precios de la construcción. CYPE Ingenieros, S.A.
- Date: 15/06/2024
- Devise: EUR
- Coûts indirects: 3 %
- Frais généraux: 13 %
- Bénéfice: 6 %
- TVA: 20 %

## F Aménagements et finitions

### FI Isolations intérieures

#### FIU Doublages

**FIU070** m² Isolation thermique par l'extérieur de la couche intérieure, en façade double paroi en maçonnerie apparente.
Isolation thermique par l'extérieur de la couche intérieure, en façade double paroi en maçonnerie apparente, avec panneau rigide en polystyrène extrudé, à surface lisse et système latéral à rainure et languette, de 40 mm d'épaisseur, résistance à la compression >= 250 kPa, résistance thermique 1,2 m²K/W, conductivité thermique 0,033 W/(mK). Mise en place: bord à bord, avec mousse de polyuréthane, sur des écarteurs du même matériau isolant, pour maintenir l'épaisseur de la lame d'air. Comprend la mousse adhésive auto-expansive, élastique, en polyuréthane monocomposant pour la fixation des écarteurs à la couche intérieure et des panneaux isolants aux écarteurs.
Inclut: Révision de la surface du parement de base dans lequel se fait la fixation de l'isolation conformément aux exigences de la technique à utiliser. Implantation et découpe de l'isolant. Mise en place des écarteurs. Mise en place de l'isolant. Résolution des points singuliers.
Critère pour le métré: Surface mesurée selon documentation graphique du Projet.
Critère pour le mémoire: On mesurera la surface réellement exécutée selon les spécifications du Projet.

| Code | U | Désignation | Quantité | Prix | Montant |
|---|---|---|---|---|---|
| mt16pxa010daa | m² | Panneau rigide en polystyrène extrudé, selon NF EN 13164, à surface lisse et système latéral à rainure et languette, de 40 mm d'épaisseur, résistance à la compression >= 250 kPa, résistance thermique 1,2 m²K/W, conductivité thermique 0,033 W/(mK), Euroclasse E de réaction au feu selon NF EN 13501-1, avec code de désignation XPS-EN 13164-T1-CS(10/Y)250-DLT(2)5-DS(70,90)-WL(T)0,7-TR100. (matériau) | 1.05 | 7.74 | 8.127 |
| mt22www040 | U | Aérosol de 750 ml de mousse adhésive autoexpansive, élastique, en polyuréthane monocomposant, de 25 kg/m³ de densité, conductivité thermique 0,0345 W/(mK), 135% d'expansion, élongation jusqu'à rupture 45% et 7 N/cm² de résistance à la traction, stable de -40°C à 90°C; à appliquer au pistolet; selon NF EN 13165. (matériau) | 0.05 | 8.37 | 0.419 |
| % | % | Frais de chantier des unités d'ouvrage | 2 % | 8.546 | 0.171 |
|  |  | Coûts directs |  |  | 8.717 |

Déchets:
- pose: mt16pxa010daa; facteur de déchet 0.048
- pose: mt22www040; facteur de déchet 0.024

## Ressources

**mt16pxa010daa** m² Panneau rigide en polystyrène extrudé
Données techniques: Coût énergétique 107.625 MJ; Émission de CO2 3.439 kg; Code CED 17 06 04; Masse de l'élément 1.2 kg; Volume 0.002 m3
Déchets:
- emballage: re170203 Plastique. (composant de déchet); quantité 0.024 kg; Code CED 17 02 03; Masse de l'élément 1 kg; Volume 0.001667 m3

**mt22www040** U Aérosol de 750 ml de mousse adhésive autoexpansive
Données techniques: Coût énergétique 4.178 MJ; Émission de CO2 0.208 kg; Code CED 17 06 04; Masse de l'élément 0.01875 kg; Volume 0.000031 m3
Déchets:
- emballage: re150104 Emballages métalliques. (composant de déchet); quantité 0.15 kg; Code CED 15 01 04; Masse de l'élément 1 kg; Volume 0.001667 m3
