# Porte coupe-feu en acier galvanisé

- Propriété du fichier: CYPE Ingenieros S.A.
- Format: FIEBDC-3/2016
- Logiciel: Generador de precios de la construcción. CYPE Ingenieros, S.A.
- Date: 15/06/2024
- Devise: EUR
- Coûts indirects: 3 %
- Frais généraux: 13 %
- Bénéfice: 6 %
- TVA: 20 %

## F Aménagements et finitions

### FK Menuiseries intérieures et meubles

#### FKF Portes coupe-feu

**FKF010** U Porte coupe-feu en acier galvanisé.
Porte coupe-feu pivotante homologuée, EI2 120-C5, à un vantail de 74 mm d'épaisseur, 800x2000 mm de largeur et hauteur de passage, finition laqué de couleur blanche constituée de 3 tôles en acier galvanisé de 0,8 mm d'épaisseur, pliables, assemblées et montées, avec lame intermédiaire de laine de roche de haute densité et plaques de carton plâtre, sur cercle en acier galvanisé de 1,5 mm d'épaisseur avec joint intumescent et pattes d'ancrage à l'ouvrage, y compris ferme-porte pour usage modéré, électro-aimant, avec boîte à bornes, bouton-poussoir et plaque d'ancrage articulée. Comprend le silicone neutre pour le scellement des joints périphériques.
Inclut: Marquage des points de fixation et aplomb du cadre. Fixation du cadre au parement. Scellement des joints périphériques. Mise en place du vantail. Mise en place des ferrures de fermeture et des accessoires.
Critère pour le métré: Nombre d'unités prévues, selon documentation graphique du Projet.
Critère pour le mémoire: On mesurera le nombre d'unités réellement exécutées selon les spécifications du Projet.

| Code | U | Désignation | Quantité | Prix | Montant |
|---|---|---|---|---|---|
| mt26pca020gd | U | Porte coupe-feu pivotante homologuée, EI2 120-C5, selon NF EN 1634-1, à un vantail de 74 mm d'épaisseur, 800x2000 mm de largeur et hauteur de passage, pour une baie de 900x2050 mm, finition laqué de couleur blanche constituée de 3 tôles en acier galvanisé de 0,8 mm d'épaisseur, pliables, assemblées et montées, avec lame intermédiaire de laine de roche de haute densité et plaques de carton plâtre, sur cercle en acier galvanisé de 1,5 mm d'épaisseur avec joint intumescent et pattes d'ancrage à l'ouvrage, y compris quatre paumelles réglables en hauteur, soudées au cadre et vissées au vantail, selon NF EN 1935, serrure à larder à un point de fermeture, plaques, cylindre, clés et béquille anti-accroche RF en nylon couleur noire. (matériau) | 1 | 383.77 | 383.770 |
| mt26pca100a | U | Ferme-porte pour usage modéré de porte coupe-feu d'un vantail, selon NF EN 1154. (matériau) | 1 | 97.02 | 97.020 |
| mt26pca130a | U | Électro-aimant pour porte coupe-feu à 24 V, avec boîte à bornes, bouton-poussoir et plaque d'ancrage articulée, selon NF EN 1155. (matériau) | 1 | 54.9 | 54.900 |
| mt22www050b | U | Cartouche de 300 ml de silicone neutre oxymique, à élasticité permanente et séchage rapide, couleur grise, intervalle de température de travail de -60 à 150°C, avec résistance aux rayons UV, dureté Shore A approchée de 22, selon NF EN ISO 868 et élongation à la rupture >= 800%, selon NF EN ISO 8339. (matériau) | 0.896 | 4.73 | 4.238 |
| mo020 | h | Compagnon professionnel III/CP2 construction. (main-d'œuvre) | 0.47 | 29.25 | 13.748 |
| mo077 | h | Ouvrier professionnel II/OP construction. (main-d'œuvre) | 0.47 | 26.02 | 12.229 |
| mo003 | h | Compagnon professionnel III/CP2 électricien. (main-d'œuvre) | 0.1 | 30.2 | 3.020 |
| mo102 | h | Ouvrier professionnel II/OP électricien. (main-d'œuvre) | 0.1 | 25.99 | 2.599 |
| % | % | Frais de chantier des unités d'ouvrage | 2 % | 571.524 | 11.430 |
|  |  | Coûts directs |  |  | 582.954 |

Déchets:
- pose: mt22www050b; facteur de déchet 0.06

## Ressources

**mt26pca020gd** U Porte coupe-feu pivotante homologuée
Données techniques: Coût énergétique 913.589 MJ; Émission de CO2 70.805 kg
Déchets:
- emballage: re170203 Plastique. (composant de déchet); quantité 0.16 kg; Code CED 17 02 03; Masse de l'élément 1 kg; Volume 0.001667 m3
- emballage: re170604 Matériaux d'isolation distincts de ceux spécifiés dans les codes 17 06 01 et 17 06 03. (composant de déchet); quantité 0.032 kg; Code CED 17 06 04; Masse de l'élément 1 kg; Volume 0.001667 m3

**mt26pca100a** U Ferme-porte pour usage modéré de porte coupe-feu d'un vantail, selon NF EN 1154
Données techniques: Coût énergétique 0.039 MJ; Émission de CO2 0.061 kg
Déchets:
- emballage: re150101 Emballages en papier et en carton. (composant de déchet); quantité 0.072 kg; Code CED 15 01 01; Masse de l'élément 1 kg; Volume 0.001333 m3

**mt26pca130a** U Électro-aimant pour porte coupe-feu à 24 V
Données techniques: Coût énergétique 0.039 MJ; Émission de CO2 0.061 kg
Déchets:
- emballage: re150101 Emballages en papier et en carton; quantité 0.072 kg

**mt22www050b** U Cartouche de 300 ml de silicone neutre oxymique
Données techniques: Coût énergétique 72.640 MJ; Émission de CO2 3.072 kg; Code CED 17 09 04; Masse de l'élément 0.366 kg; Volume 0.000244 m3
Déchets:
- emballage: re170203 Plastique; quantité 0.1 kg
