# Bloc-porte coupe-feu, en bois

- Propriété du fichier: CYPE Ingenieros S.A.
- Format: FIEBDC-3/2016
- Logiciel: Generador de precios de la construcción. CYPE Ingenieros, S.A.
- Date: 15/06/2024
- Devise: EUR
- Coûts indirects: 3 %
- Frais généraux: 13 %
- Bénéfice: 6 %
- TVA: 20 %

## F Aménagements et finitions

### FK Menuiseries intérieures et meubles

#### FKF Portes coupe-feu

**FKF030** U Bloc-porte coupe-feu, en bois.
Bloc-porte coupe-feu homologué, en bois, EI1 60-C5, à un vantail, lisse, de 203x82,5x4,5 cm, composé d'âme de panneau de particules agglomérées ignifuge, recouvert avec stratifié à haute pression (HPL), constitué de plusieurs couches de papier kraft imprégnées de résine phénolique, bords en stratifié compact haute pression (HPL), châssis en bois massif et cadre en bois massif,. Comprend des couvre-joints sur les deux faces, les pentures, la poignée et la serrure d'acier inoxydable, les accessoires, les ferrures d'attache, les joints intumescents, le ferme-porte aérien, les dispositifs de sécurité.
Critère d'évaluation économique: Le prix comprend la mise en place sur site du cadre, fixé avec une mousse de polyuréthane.
Inclut: Hébergement et calage du cadre dans la baie du parement. Fixation du cadre au parement avec une mousse de polyuréthane. Mise en place du vantail. Mise en place des ferrures de fermeture et des accessoires.
Critère pour le métré: Nombre d'unités prévues, selon documentation graphique du Projet.
Critère pour le mémoire: On mesurera le nombre d'unités réellement exécutées selon les spécifications du Projet.

| Code | U | Désignation | Quantité | Prix | Montant |
|---|---|---|---|---|---|
| mt22bcf030ma | U | Bloc-porte coupe-feu homologué, en bois, EI1 60-C5, selon NF EN 1634-1, à un vantail, lisse, de 203x82,5x4,5 cm, composé d'âme de panneau de particules agglomérées ignifuge, recouvert avec stratifié à haute pression (HPL), constitué de plusieurs couches de papier kraft imprégnées de résine phénolique, bords en stratifié compact haute pression (HPL), châssis en bois massif et cadre en bois massif, avec des couvre-joints sur les deux faces, les pentures, la poignée et la serrure d'acier inoxydable, accessoires et charnières, joints intumescents, deux plaques isolantes et thermo-expansibles dans le rainurage de la serrure, avec fonction antipanique, ferme-porte aérien, selon NF EN 1154 et dispositifs de sécurité. (matériau) | 1 | 575.56 | 575.560 |
| mt22www041a | U | Aérosol de 750 ml de mousse adhésive auto-expansive, ignifuge, en polyuréthane monocomposant, avec une résistance au feu de 240 minutes, Euroclasse B-s2, d0 de réaction au feu, selon NF EN 13501-1, de 18 kg/m³ de densité, conductivité thermique 0,04 W/(mK), élongation jusqu'à rupture 18% et 8 N/cm² de résistance à la traction, stable de -40°C à 100°C; à appliquer au pistolet; selon NF EN 13165. (matériau) | 0.2 | 12.86 | 2.572 |
| mo017 | h | Compagnon professionnel III/CP2 menuisier bois. (main-d'œuvre) | 1.25 | 29.77 | 37.213 |
| mo058 | h | Ouvrier professionnel II/OP menuisier bois. (main-d'œuvre) | 1.05 | 26.23 | 27.542 |
| % | % | Frais de chantier des unités d'ouvrage | 2 % | 642.887 | 12.858 |
|  |  | Coûts directs |  |  | 655.745 |

Déchets:
- pose: mt22www041a; facteur de déchet 0.012

## Ressources

**mt22bcf030ma** U Bloc-porte coupe-feu homologué
Données techniques: Coût énergétique 2819.566 MJ; Émission de CO2 18.785 kg
Déchets:
- emballage: re170203 Plastique. (composant de déchet); quantité 0.124 kg; Code CED 17 02 03; Masse de l'élément 1 kg; Volume 0.001667 m3
- emballage: re170604 Matériaux d'isolation distincts de ceux spécifiés dans les codes 17 06 01 et 17 06 03. (composant de déchet); quantité 0.026 kg; Code CED 17 06 04; Masse de l'élément 1 kg; Volume 0.001667 m3

**mt22www041a** U Aérosol de 750 ml de mousse adhésive auto-expansive
Données techniques: Coût énergétique 4.404 MJ; Émission de CO2 0.222 kg; Code CED 17 06 04; Masse de l'élément 0.0135 kg; Volume 0.000023 m3
Déchets:
- emballage: re150104 Emballages métalliques. (composant de déchet); quantité 0.25 kg; Code CED 15 01 04; Masse de l'élément 1 kg; Volume 0.001667 m3
