# Porte intérieure coulissante, en bois

- Propriété du fichier: CYPE Ingenieros S.A.
- Format: FIEBDC-3/2016
- Logiciel: Generador de precios de la construcción. CYPE Ingenieros, S.A.
- Date: 01/06/2024
- Devise: EUR
- Coûts indirects: 3 %
- Frais généraux: 13 %
- Bénéfice: 6 %
- TVA: 20 %

## F Aménagements et finitions

### FK Menuiseries intérieures et meubles

#### FKI Portes intérieures

**FKI060** U Porte intérieure coulissante, en bois.
Porte intérieure coulissante pour intégrer dans une double cloison, pleine, à un vantail de 203x72,5x3,5 cm, en panneau de fibres finition en mélamine couleur blanche, avec une âme alvéolaire en papier kraft; cadre en bois massif. Comprend couvre-joints du même matériau et de même finition que le vantail, les ferrures d'attache, de fermeture et la poignée avec fermoir d'aluminium, série basique.
Inclut: Présentation de la porte. Mise en place, aplomb et nivellement des cadres. Mise en place des éléments de fixation d'encadrements. Mise en place des ferrures d'attache et des guides. Mise en place du vantail. Mise en place des ferrures de fermeture. Mise en place des accessoires. Ajustement final.
Critère pour le métré: Nombre d'unités prévues, selon documentation graphique du Projet.
Critère pour le mémoire: On mesurera le nombre d'unités réellement exécutées selon les spécifications du Projet.

| Code | U | Désignation | Quantité | Prix | Montant |
|---|---|---|---|---|---|
| mt22aap012a | U | Cadre en bois massif, pour porte à un vantail, avec éléments de fixation. (matériau) | 2 | 24.8 | 49.600 |
| mt23ppb100a | U | Charnières, kit pour porte coulissante. (matériau) | 1 | 8.53 | 8.530 |
| mt23ppb102c | m | Rail de porte coulissante double aluminium. (matériau) | 1.7 | 9.72 | 16.524 |
| mt22pxh025ae | U | Porte intérieure pleine creuse, en panneau de fibres finition en mélamine couleur blanche, avec une âme alvéolaire en papier kraft, de 203x72,5x3,5 cm. (matériau) | 1 | 48.5 | 48.500 |
| mt22ata015pb | m | Couvre-joint de MDF, avec finition en mélamine, de couleur blanche, 70x10 mm. (matériau) | 10.2 | 1.36 | 13.872 |
| mt23hba020j | U | Poignée avec fermoir d'aluminium, série basique, pour porte intérieure coulissante, pour intérieur. (matériau) | 1 | 27.94 | 27.940 |
| mo017 | h | Compagnon professionnel III/CP2 menuisier bois. (main-d'œuvre) | 1.2 | 29.77 | 35.724 |
| mo058 | h | Ouvrier professionnel II/OP menuisier bois. (main-d'œuvre) | 1.2 | 26.23 | 31.476 |
| % | % | Frais de chantier des unités d'ouvrage | 2 % | 232.166 | 4.643 |
|  |  | Coûts directs |  |  | 236.809 |

Déchets:
- pose: mt22aap012a Cadre en bois massif, pour porte à un vantail, avec éléments de fixation; facteur de déchet 0.013713
- pose: mt22pxh025ae; facteur de déchet 0.0028
- pose: mt22ata015pb Couvre-joint de MDF, avec finition en mélamine, de couleur blanche, 70x10 mm; facteur de déchet 0.0125

## Ressources

**mt22aap012a** U Cadre en bois massif, pour porte à un vantail, avec éléments de fixation
Données techniques: Coût énergétique 1637.958 MJ; Émission de CO2 -21.929 kg; Code CED 17 02 01; Masse de l'élément 12 kg; Volume 0.010909 m3
Déchets:
- emballage: re170203 Plastique. (composant de déchet); quantité 0.081 kg; Code CED 17 02 03; Masse de l'élément 1 kg; Volume 0.001667 m3

**mt22pxh025ae** U Porte intérieure pleine creuse
Données techniques: Coût énergétique 531.834 MJ; Émission de CO2 12.702 kg; Code CED 17 02 01; Masse de l'élément 12.9 kg; Volume 0.011727 m3
Déchets:
- emballage: re150101 Emballages en papier et en carton. (composant de déchet); quantité 0.25 kg; Code CED 15 01 01; Masse de l'élément 1 kg; Volume 0.001333 m3
- emballage: re170203 Plastique; quantité 0.123 kg
- emballage: re170604 Matériaux d'isolation distincts de ceux spécifiés dans les codes 17 06 01 et 17 06 03. (composant de déchet); quantité 0.013 kg; Code CED 17 06 04; Masse de l'élément 1 kg; Volume 0.001667 m3

**mt22ata015pb** m Couvre-joint de MDF, avec finition en mélamine, de couleur blanche, 70x10 mm
Données techniques: Coût énergétique 21.581 MJ; Émission de CO2 0.561 kg; Code CED 17 02 01; Masse de l'élément 0.42 kg; Volume 0.000382 m3
Déchets:
- emballage: re170203 Plastique; quantité 0.08 kg

**mt23hba020j** U Poignée avec fermoir d'aluminium, série basique, pour porte intérieure coulissante, pour intérieur
Données techniques: Coût énergétique 3.285 MJ; Émission de CO2 0.300 kg
Déchets:
- emballage: re150101 Emballages en papier et en carton; quantité 0.072 kg
