# Faux plafond démontable en dalles de plâtre. Système "KNAUF"

- Propriété du fichier: CYPE Ingenieros S.A.
- Format: FIEBDC-3/2016
- Logiciel: Generador de precios de la construcción. CYPE Ingenieros, S.A.
- Date: 03/06/2024
- Devise: EUR
- Coûts indirects: 3 %
- Frais généraux: 13 %
- Bénéfice: 6 %
- TVA: 20 %

## F Aménagements et finitions

### FL Revêtements de plafonds

#### FLE Plafonds suspendus démontables, en plaques de plâtre

**FLE020** m² Faux plafond démontable en dalles de plâtre. Système "KNAUF".
Faux plafond suspendu démontable, situé à une hauteur inférieure à 4 m. Système D142b.es "KNAUF", constitué de: OSSATURE: ossature semi-cachée, en acier galvanisé, couleur blanche, avec semelle de 15 mm de largeur, comprenant profilés primaires EASY T - 15/38/3700 mm "KNAUF", profilés secondaires EASY TG - 15/34/600 mm "KNAUF" et profilés secondaires EASY TG - 15/34/1200 mm "KNAUF", suspendus du plancher ou de l'élément porteur avec pièces à accroche rapide Twist "KNAUF", et tiges; PLAQUES: dalles de plâtre à bords abaissés, finition rugueuse, modèle Raffaello E "KNAUF", de 600x600 mm et 21 mm d'épaisseur. Comprend les cornières EASY L HP Anticorrosión - 20/20/3050 mm "KNAUF", les fixations pour l'ancrage des profilés et les accessoires de montage.
Inclut: Implantation des axes de l'ossature modulaire. Nivellement et fixation des profilés périmétriques. Implantation des profilés primaires de l'ossature. Signalisation des points d'ancrage au plancher ou à l'élément support. Nivellement et suspension des profilés primaires et secondaires de l'ossature. Découpe des plaques. Mise en place des plaques. Résolution des rencontres et des points singuliers.
Critère pour le métré: Surface mesurée entre les parements, selon documentation graphique du Projet, sans déduire les trémies pour les installations.
Critère pour le mémoire: On mesurera la surface réellement exécutée selon les spécifications du Projet, sans décompter les trémies pour les installations.

| Code | U | Désignation | Quantité | Prix | Montant |
|---|---|---|---|---|---|
| mt12pfk050v | m | Cornière EASY L HP Anticorrosión - 20/20/3050 mm "KNAUF", couleur blanche, en acier galvanisé, selon NF EN 13964. (matériau) | 0.4 | 4.87 | 1.948 |
| mt12pek030 | U | Tige d'accroche "KNAUF" de 100 cm. (matériau) | 1 | 0.39 | 0.390 |
| mt12pek060d | U | Pièce à accroche rapide Twist "KNAUF", pour faux plafonds suspendus. (matériau) | 1 | 0.99 | 0.990 |
| mt12pfk060ra | m | Profilé primaire EASY T - 15/38/3700 mm "KNAUF", couleur blanche, en acier galvanisé, selon NF EN 13964. (matériau) | 0.84 | 1.95 | 1.638 |
| mt12pfk060sa | m | Profilé secondaire EASY TG - 15/34/600 mm "KNAUF", couleur blanche, en acier galvanisé, selon NF EN 13964. (matériau) | 1.67 | 1.95 | 3.257 |
| mt12pfk060ta | m | Profilé secondaire EASY TG - 15/34/1200 mm "KNAUF", couleur blanche, en acier galvanisé, selon NF EN 13964. (matériau) | 0.84 | 1.95 | 1.638 |
| mt12ppk100Db | m² | Dalle de plâtre à bords abaissés, finition rugueuse, modèle Raffaello E "KNAUF", de 600x600 mm et 21 mm d'épaisseur, à placer sur ossature semi-cachée avec semelle de 15 mm de largeur, en faux plafonds démontables, selon NF EN 14246. (matériau) | 1.02 | 8.19 | 8.354 |
| mo035 | h | Compagnon professionnel III/CP2 poseur de faux plafonds en dalles et de moulures. (main-d'œuvre) | 0.26 | 29.25 | 7.605 |
| mo073 | h | Ouvrier professionnel II/OP poseur de faux plafonds en dalles et de moulures. (main-d'œuvre) | 0.26 | 26.02 | 6.765 |
| % | % | Frais de chantier des unités d'ouvrage | 2 % | 32.585 | 0.652 |
|  |  | Coûts directs |  |  | 33.237 |

Déchets:
- pose: mt12pfk050v Cornière EASY L HP Anticorrosión - 20/20/3050 mm "KNAUF", couleur blanche, en acier galvanisé, selon NF EN 13964; facteur de déchet 0.0053
- pose: mt12pek060d Pièce à accroche rapide Twist "KNAUF", pour faux plafonds suspendus; facteur de déchet 0.02
- pose: mt12pfk060ra Profilé primaire EASY T - 15/38/3700 mm "KNAUF", couleur blanche, en acier galvanisé, selon NF EN 13964; facteur de déchet 0.0162207
- pose: mt12pfk060sa Profilé secondaire EASY TG - 15/34/600 mm "KNAUF", couleur blanche, en acier galvanisé, selon NF EN 13964; facteur de déchet 0.0162174
- pose: mt12pfk060ta Profilé secondaire EASY TG - 15/34/1200 mm "KNAUF", couleur blanche, en acier galvanisé, selon NF EN 13964; facteur de déchet 0.0162174
- pose: mt12ppk100Db; facteur de déchet 0.021

## Ressources

**mt12pfk050v** m Cornière EASY L HP Anticorrosión - 20/20/3050 mm "KNAUF", couleur blanche, en acier galvanisé, selon NF EN 13964
Données techniques: Coût énergétique 31.268 MJ; Émission de CO2 0.970 kg; Code CED 17 04 05; Masse de l'élément 0.23 kg; Volume 0.00011 m3
Déchets:
- emballage: re170203 Plastique. (composant de déchet); quantité 0.008 kg; Code CED 17 02 03; Masse de l'élément 1 kg; Volume 0.001667 m3

**mt12pek060d** U Pièce à accroche rapide Twist "KNAUF", pour faux plafonds suspendus
Données techniques: Coût énergétique 5.371 MJ; Émission de CO2 0.273 kg; Code CED 17 04 05; Masse de l'élément 0.3 kg; Volume 0.000143 m3
Déchets:
- emballage: re170203 Plastique; quantité 0.025 kg

**mt12pfk060ra** m Profilé primaire EASY T - 15/38/3700 mm "KNAUF", couleur blanche, en acier galvanisé, selon NF EN 13964
Données techniques: Coût énergétique 38.988 MJ; Émission de CO2 1.201 kg; Code CED 17 04 05; Masse de l'élément 0.29 kg; Volume 0.000138 m3
Déchets:
- emballage: re170203 Plastique; quantité 0.006 kg

**mt12pfk060sa** m Profilé secondaire EASY TG - 15/34/600 mm "KNAUF", couleur blanche, en acier galvanisé, selon NF EN 13964
Données techniques: Coût énergétique 31.033 MJ; Émission de CO2 0.958 kg; Code CED 17 04 05; Masse de l'élément 0.23 kg; Volume 0.00011 m3
Déchets:
- emballage: re170203 Plastique; quantité 0.006 kg

**mt12pfk060ta** m Profilé secondaire EASY TG - 15/34/1200 mm "KNAUF", couleur blanche, en acier galvanisé, selon NF EN 13964
Données techniques: Coût énergétique 31.033 MJ; Émission de CO2 0.958 kg; Code CED 17 04 05; Masse de l'élément 0.23 kg; Volume 0.00011 m3
Déchets:
- emballage: re170203 Plastique; quantité 0.006 kg

**mt12ppk100Db** m² Dalle de plâtre à bords abaissés
Données techniques: Coût énergétique 33.241 MJ; Émission de CO2 1.477 kg; Code CED 17 08 02; Masse de l'élément 9.72 kg; Volume 0.00972 m3
Déchets:
- emballage: re170203 Plastique; quantité 0.004 kg
