# Faux plafond continu en plaques de plâtre GRG

- Propriété du fichier: CYPE Ingenieros S.A.
- Format: FIEBDC-3/2016
- Logiciel: Generador de precios de la construcción. CYPE Ingenieros, S.A.
- Date: 15/06/2024
- Devise: EUR
- Coûts indirects: 3 %
- Frais généraux: 13 %
- Bénéfice: 6 %
- TVA: 20 %

## F Aménagements et finitions

### FL Revêtements de plafonds

#### FLG Plafonds suspendus non démontables, en plaques de plâtre GRG

**FLG010** m² Faux plafond continu en plaques de plâtre GRG.
Faux plafond continu suspendu, lisse, 15+18, situé à une hauteur inférieure à 4 m, avec niveau de qualité de la finition Q3, constitué de: OSSATURE: structure métallique en acier galvanisé de fourrures primaires 47/18 mm avec une modulation de 400 mm et suspendues du plancher ou de l'élément porteur en béton avec crochets d'accroche et tiges; PLAQUES: une couche de plaques de plâtre GRG, sans carton, standard / NF EN 13815 - 600 / 1200 / 15 / à bords longitudinaux inégaux. Comprend la bande étanche autoadhésive, les profilés angulaire, les fixations pour l'ancrage des profilés, la visserie pour la fixation des plaques, la pâte à joints; la pâte de finition, le mastic monocomposant; pour le scellement de rencontres périmétriques et les accessoires de montage.
Inclut: Implantation des axes de la structure métallique. Mise en place de la bande acoustique. Nivellement et fixation des profilés périmétriques. Signalisation des points d'ancrage au plancher ou à l'élément support. Nivellement et suspension des profilés primaires. Découpe des plaques. Fixation des plaques. Résolution des rencontres et des points singuliers. Traitement des joints. Scellement des rencontres. Extension de la pâte de finition.
Critère pour le métré: Surface mesurée entre les parements, selon documentation graphique du Projet, sans déduire les trémies pour les installations.
Critère pour le mémoire: On mesurera la surface réellement exécutée selon les spécifications du Projet, sans déduire les ouvertures de surface inférieure à 1 m².

| Code | U | Désignation | Quantité | Prix | Montant |
|---|---|---|---|---|---|
| mt12pna080a | m | Bande étanche autoadhésive, en mousse de polyéthylène réticulé à cellules fermées, de 30 mm de largeur; pour l'étanchéité de la base et l'isolation acoustique du périmètre des cloisons et doublages de plaques. (matériau) | 1.36 | 0.26 | 0.354 |
| mt12pna100a | m | Profilé angulaire, en acier galvanisé, fabriqué par laminage à froid, de 3000 mm de longueur, 30x30 mm de section et 0,60 mm d'épaisseur, pour la réalisation de contrecloisons et plafonds, selon NF DTU 25.41 P1-2 et NF EN 14195. (matériau) | 0.4 | 0.88 | 0.352 |
| mt12pna025a | U | Fixation composée d'une cheville et d'une vis à tête fraisée, de 5x30 mm. (matériau) | 1.36 | 0.08 | 0.109 |
| mt12pna028a | U | Cheville à expansion M6. (matériau) | 1.36 | 0.13 | 0.177 |
| mt12pna027a | m | Tige filetée galvanisée, de 6 mm de diamètre et 1000 mm de longueur, avec deux écrous et une rondelle. (matériau) | 1.36 | 0.6 | 0.816 |
| mt12pna120a | U | Crochet d'accroche, pour fourrure 47/18. (matériau) | 1.36 | 0.19 | 0.258 |
| mt12pna090a | m | Fourrure 47/18 en tôle d'acier galvanisé, de 47 mm de largeur et 0,60 mm d'épaisseur, selon NF DTU 25.41 P1-2 et NF EN 14195. (matériau) | 3 | 1.22 | 3.660 |
| mt12pna010ae | m² | Plaque de plâtre GRG, sans carton, standard / NF EN 13815 - 600 / 1200 / 15 / à bords longitudinaux inégaux, constituée d'une âme en plâtre d'origine naturelle renforcée par l'inclusion dans la masse de fibre de verre; Euroclasse A1 de réaction au feu, selon NF EN 13501-1. (matériau) | 1.02 | 5.61 | 5.722 |
| mt12pna020b | U | Vis autoforeuse, avec tête en trompette, de 25 mm de longueur, pour installation de plaques de plâtre GRG sur des profilés d'épaisseur inférieure à 6 mm. (matériau) | 18 | 0.02 | 0.360 |
| mt12pna030dt | kg | Pâte à joints, à prise très lente (300 minutes), avec adjuvant hydrofuge; pour application manuelle ou mécanique sans bande à joint. (matériau) | 0.11 | 3.23 | 0.355 |
| mt12pna030ow | kg | Pâte de finition, à prise lente (90 minutes). (matériau) | 0.11 | 0.86 | 0.095 |
| mt12pna040b | U | Cartouche de 300 cm³ de mastic monocomposant; pour le scellement de rencontres périmétriques. (matériau) | 0.033 | 4.06 | 0.134 |
| mo015 | h | Compagnon professionnel III/CP2 monteur de faux plafonds en plaques de plâtre. (main-d'œuvre) | 0.289 | 30.2 | 8.728 |
| mo082 | h | Ouvrier professionnel II/OP monteur de faux plafonds en plaques de plâtre. (main-d'œuvre) | 0.107 | 26.02 | 2.784 |
| % | % | Frais de chantier des unités d'ouvrage | 2 % | 23.904 | 0.478 |
|  |  | Coûts directs |  |  | 24.382 |

Déchets:
- pose: mt12pna080a; facteur de déchet 0.06
- pose: mt12pna100a; facteur de déchet 0.0188
- pose: mt12pna028a Cheville à expansion M6; facteur de déchet 0.00488889
- pose: mt12pna090a; facteur de déchet 0.0188
- pose: mt12pna020b; facteur de déchet 0.00533333
- pose: mt12pna030dt; facteur de déchet 0.0075
- pose: mt12pna030ow Pâte de finition, à prise lente (90 minutes); facteur de déchet 0.03

## Ressources

**mt12pna080a** m Bande étanche autoadhésive
Données techniques: Coût énergétique 0.960 MJ; Émission de CO2 0.035 kg; Code CED 17 06 04; Masse de l'élément 0.0063 kg; Volume 0.00001 m3
Déchets:
- emballage: re170203 Plastique. (composant de déchet); quantité 0.001 kg; Code CED 17 02 03; Masse de l'élément 1 kg; Volume 0.001667 m3

**mt12pna100a** m Profilé angulaire
Données techniques: Coût énergétique 40.258 MJ; Émission de CO2 1.239 kg; Code CED 17 04 05; Masse de l'élément 0.3 kg; Volume 0.000143 m3
Déchets:
- emballage: re170203 Plastique; quantité 0.005 kg

**mt12pna028a** U Cheville à expansion M6
Données techniques: Coût énergétique 0.091 MJ; Émission de CO2 0.006 kg; Code CED 17 04 05; Masse de l'élément 0.009 kg; Volume 0.000004 m3
Déchets:
- emballage: re150101 Emballages en papier et en carton. (composant de déchet); quantité 0.001 kg; Code CED 15 01 01; Masse de l'élément 1 kg; Volume 0.001333 m3

**mt12pna090a** m Fourrure 47/18 en tôle d'acier galvanisé
Données techniques: Coût énergétique 66.774 MJ; Émission de CO2 2.049 kg; Code CED 17 04 05; Masse de l'élément 0.5 kg; Volume 0.000238 m3
Déchets:
- emballage: re170203 Plastique; quantité 0.005 kg

**mt12pna020b** U Vis autoforeuse
Données techniques: Coût énergétique 0.015 MJ; Émission de CO2 0.002 kg; Code CED 17 04 05; Masse de l'élément 0.0015 kg
Déchets:
- emballage: re150101 Emballages en papier et en carton; quantité 0.001 kg

**mt12pna030dt** kg Pâte à joints, à prise très lente (300 minutes)
Données techniques: Coût énergétique 13.573 MJ; Émission de CO2 0.475 kg; Code CED 17 08 02; Masse de l'élément 1 kg; Volume 0.001 m3
Déchets:
- emballage: re170203 Plastique; quantité 0.028 kg

**mt12pna030ow** kg Pâte de finition, à prise lente (90 minutes)
Données techniques: Coût énergétique 5.138 MJ; Émission de CO2 0.246 kg; Code CED 17 08 02; Masse de l'élément 1 kg; Volume 0.001 m3
Déchets:
- emballage: re170203 Plastique; quantité 0.02 kg
