# Moulure en plâtre, pour la décoration périmétrique des plafonds

- Propriété du fichier: CYPE Ingenieros S.A.
- Format: FIEBDC-3/2016
- Logiciel: Generador de precios de la construcción. CYPE Ingenieros, S.A.
- Date: 23/06/2024
- Devise: EUR
- Coûts indirects: 3 %
- Frais généraux: 13 %
- Bénéfice: 6 %
- TVA: 20 %

## F Aménagements et finitions

### FL Revêtements de plafonds

#### FLM Moulures en plâtre

**FLM010** m Moulure en plâtre, pour la décoration périmétrique des plafonds.
Moulure lisse en plâtre, de 9x7x120 cm, pour la décoration périmétrique des plafonds, placée avec colle pour plâtre. Comprend les accessoires de fixation.
Inclut: Implantation et tracé sur les parements de l'emplacement de la moulure. Présentation et découpe des pièces. Humectage de la base de fixation. Extension de la colle. Mise en place et jointoiement des pièces. Repassages des rencontres entre les pièces et les angles.
Critère pour le métré: Longueur mesurée selon documentation graphique du Projet.
Critère pour le mémoire: On mesurera la longueur réellement exécutée selon les spécifications du Projet.

| Code | U | Désignation | Quantité | Prix | Montant |
|---|---|---|---|---|---|
| mt12rea010ao | m | Moulure lisse en plâtre, de 9x7x120 cm. (matériau) | 1.05 | 1.05 | 1.103 |
| mt09eyc030 | kg | Colle pour plâtre. (matériau) | 0.2 | 0.35 | 0.070 |
| mo035 | h | Compagnon professionnel III/CP2 poseur de faux plafonds en dalles et de moulures. (main-d'œuvre) | 0.16 | 29.25 | 4.680 |
| % | % | Frais de chantier des unités d'ouvrage | 2 % | 5.853 | 0.117 |
|  |  | Coûts directs |  |  | 5.970 |

Déchets:
- pose: mt12rea010ao Moulure lisse en plâtre, de 9x7x120 cm; facteur de déchet 0.021

## Ressources

**mt12rea010ao** m Moulure lisse en plâtre, de 9x7x120 cm
Données techniques: Coût énergétique 8.344 MJ; Émission de CO2 0.371 kg; Code CED 17 08 02; Masse de l'élément 2.44 kg; Volume 0.00244 m3
Déchets:
- emballage: re170203 Plastique. (composant de déchet); quantité 0.001 kg; Code CED 17 02 03; Masse de l'élément 1 kg; Volume 0.001667 m3
