# Faux plafond continu en plaques de plâtre. Système "KNAUF"

- Propriété du fichier: CYPE Ingenieros S.A.
- Format: FIEBDC-3/2016
- Logiciel: Generador de precios de la construcción. CYPE Ingenieros, S.A.
- Date: 02/06/2024
- Devise: EUR
- Coûts indirects: 3 %
- Frais généraux: 13 %
- Bénéfice: 6 %
- TVA: 20 %

## F Aménagements et finitions

### FL Revêtements de plafonds

#### FLN Plafonds suspendus non démontables, en plaques de plâtre

**FLN090** m² Faux plafond continu en plaques de plâtre. Système "KNAUF".
Faux plafond continu suspendu, lisse, situé à une hauteur inférieure à 4 m, avec niveau de qualité de la finition Q2. Système D47.es "KNAUF" (12,5+17), constitué de: OSSATURE: structure métallique en acier galvanisé de fourrures primaires 60/27 mm avec une modulation de 500 mm et suspendues du plancher ou de l'élément porteur en béton avec ancrages directs de 125 mm, pour fourrure 47/17, "KNAUF", et tiges tous les 1200 mm; PLAQUES: une couche de plaques de plâtre DI / NF EN 520 - 1200 / longueur / 12,5 / à bords longitudinaux amincis, dureté élevée A1 "KNAUF". Comprend la bande acoustique de dilatation, autoadhésive, "KNAUF", les profilés U 30/30 "KNAUF", les fixations pour l'ancrage des profilés, la visserie pour la fixation des plaques, la pâte à joints Jointfiller 24H "KNAUF", la bande microperforée en papier "KNAUF" et les accessoires de montage.
Inclut: Implantation des axes de la structure métallique. Nivellement et fixation des profilés périmétriques. Signalisation des points d'ancrage au plancher ou à l'élément support. Nivèlement et suspension des profilés primaires de la structure. Découpe des plaques. Fixation des plaques. Résolution des rencontres et des points singuliers. Traitement des joints.
Critère pour le métré: Surface mesurée entre les parements, selon documentation graphique du Projet, sans déduire les trémies pour les installations.
Critère pour le mémoire: On mesurera la surface réellement exécutée selon les spécifications du Projet, sans déduire les ouvertures de surface inférieure à 1 m².

| Code | U | Désignation | Quantité | Prix | Montant |
|---|---|---|---|---|---|
| mt12pfk012a | m | Profilé U 30/30 en tôle d'acier galvanisé, "KNAUF", épaisseur 0,55 mm. (matériau) | 0.4 | 1.18 | 0.472 |
| mt12psg220 | U | Fixation composée d'une cheville et d'une vis 5x27. (matériau) | 1.3 | 0.06 | 0.078 |
| mt12pek020tb | U | Ancrage direct de 125 mm, pour fourrure 47/17, "KNAUF". (matériau) | 1.52 | 0.49 | 0.745 |
| mt12pek030 | U | Tige d'accroche "KNAUF" de 100 cm. (matériau) | 1.3 | 0.39 | 0.507 |
| mt12pfk011b | m | Fourrure 47/17 "KNAUF", en tôle d'acier galvanisé. (matériau) | 1.9 | 1.3 | 2.470 |
| mt12pek020pb | U | Raccord F-47, pour fourrure 47/17, "KNAUF". (matériau) | 0.4 | 0.2 | 0.080 |
| mt12ppk010ia | m² | Plaque de plâtre DI / NF EN 520 - 1200 / longueur / 12,5 / à bords longitudinaux amincis, dureté élevée A1 "KNAUF"; Euroclasse A1 de réaction au feu, selon NF EN 13501-1. (matériau) | 1.05 | 18.24 | 19.152 |
| mt12ptk010cc | U | Vis autoforeuse TN "KNAUF" 3,5x25. (matériau) | 12 | 0.01 | 0.120 |
| mt12pck020b | m | Bande acoustique de dilatation, autoadhésive, en mousse de polyuréthane à cellules fermées "KNAUF", de 3,2 mm d'épaisseur et 50 mm de largeur, résistance thermique 0,10 m²K/W, conductivité thermique 0,032 W/(mK). (matériau) | 0.4 | 0.25 | 0.100 |
| mt12pik010e | kg | Pâte à joints Jointfiller 24H "KNAUF", Euroclasse A2-s1, d0 de réaction au feu, selon NF EN 13501-1, intervalle de température de travail de 5 à 30°C, pour application manuelle avec bande à joint, selon NF EN 13963. (matériau) | 0.808 | 0.93 | 0.751 |
| mt12pck010a | m | Bande microperforée en papier "KNAUF" de 50 mm de largeur, selon NF EN 13963. (matériau) | 1.2 | 0.04 | 0.048 |
| mo015 | h | Compagnon professionnel III/CP2 monteur de faux plafonds en plaques de plâtre. (main-d'œuvre) | 0.22 | 30.2 | 6.644 |
| mo082 | h | Ouvrier professionnel II/OP monteur de faux plafonds en plaques de plâtre. (main-d'œuvre) | 0.22 | 26.02 | 5.724 |
| % | % | Frais de chantier des unités d'ouvrage | 2 % | 36.891 | 0.738 |
|  |  | Coûts directs |  |  | 37.629 |

Déchets:
- pose: mt12pfk012a Profilé U 30/30 en tôle d'acier galvanisé, "KNAUF", épaisseur 0,55 mm; facteur de déchet 0.0188
- pose: mt12pek020tb Ancrage direct de 125 mm, pour fourrure 47/17, "KNAUF"; facteur de déchet 0.02
- pose: mt12pfk011b Fourrure 47/17 "KNAUF", en tôle d'acier galvanisé; facteur de déchet 0.0188
- pose: mt12pek020pb Raccord F-47, pour fourrure 47/17, "KNAUF"; facteur de déchet 0.02
- pose: mt12ppk010ia; facteur de déchet 0.0139115
- pose: mt12ptk010cc Vis autoforeuse TN "KNAUF" 3,5x25; facteur de déchet 0.00533333
- pose: mt12pck020b; facteur de déchet 0.06
- pose: mt12pik010e; facteur de déchet 0.03
- pose: mt12pck010a Bande microperforée en papier "KNAUF" de 50 mm de largeur, selon NF EN 13963; facteur de déchet 0.0440299

## Ressources

**mt12pfk012a** m Profilé U 30/30 en tôle d'acier galvanisé, "KNAUF", épaisseur 0,55 mm
Données techniques: Coût énergétique 52.191 MJ; Émission de CO2 1.604 kg; Code CED 17 04 05; Masse de l'élément 0.39 kg; Volume 0.000186 m3
Déchets:
- emballage: re170203 Plastique. (composant de déchet); quantité 0.005 kg; Code CED 17 02 03; Masse de l'élément 1 kg; Volume 0.001667 m3

**mt12pek020tb** U Ancrage direct de 125 mm, pour fourrure 47/17, "KNAUF"
Données techniques: Coût énergétique 4.732 MJ; Émission de CO2 0.240 kg; Code CED 17 04 05; Masse de l'élément 0.235 kg; Volume 0.000112 m3
Déchets:
- emballage: re170203 Plastique; quantité 0.025 kg

**mt12pfk011b** m Fourrure 47/17 "KNAUF", en tôle d'acier galvanisé
Données techniques: Coût énergétique 66.774 MJ; Émission de CO2 2.049 kg; Code CED 17 04 05; Masse de l'élément 0.5 kg; Volume 0.000238 m3
Déchets:
- emballage: re170203 Plastique; quantité 0.005 kg

**mt12pek020pb** U Raccord F-47, pour fourrure 47/17, "KNAUF"
Données techniques: Coût énergétique 2.914 MJ; Émission de CO2 0.146 kg; Code CED 17 04 05; Masse de l'élément 0.05 kg; Volume 0.000024 m3
Déchets:
- emballage: re170203 Plastique; quantité 0.025 kg

**mt12ppk010ia** m² Plaque de plâtre DI / NF EN 520 - 1200 / longueur / 12,5 / à bords longitudinaux amincis
Données techniques: Coût énergétique 289.570 MJ; Émission de CO2 4.325 kg; Code CED 17 08 02; Masse de l'élément 11 kg; Volume 0.011 m3
Déchets:
- emballage: re170203 Plastique; quantité 0.007 kg

**mt12ptk010cc** U Vis autoforeuse TN "KNAUF" 3,5x25
Données techniques: Coût énergétique 0.015 MJ; Émission de CO2 0.002 kg; Code CED 17 04 05; Masse de l'élément 0.0015 kg
Déchets:
- emballage: re150101 Emballages en papier et en carton. (composant de déchet); quantité 0.001 kg; Code CED 15 01 01; Masse de l'élément 1 kg; Volume 0.001333 m3

**mt12pck020b** m Bande acoustique de dilatation
Données techniques: Coût énergétique 1.712 MJ; Émission de CO2 0.083 kg; Code CED 17 06 04; Masse de l'élément 0.0112 kg; Volume 0.000019 m3
Déchets:
- emballage: re170203 Plastique; quantité 0.001 kg

**mt12pik010e** kg Pâte à joints Jointfiller 24H "KNAUF"
Données techniques: Coût énergétique 12.798 MJ; Émission de CO2 0.436 kg; Code CED 17 08 02; Masse de l'élément 1 kg; Volume 0.001 m3
Déchets:
- emballage: re170203 Plastique; quantité 0.02 kg

**mt12pck010a** m Bande microperforée en papier "KNAUF" de 50 mm de largeur, selon NF EN 13963
Données techniques: Coût énergétique 0.004 MJ; Émission de CO2 0.006 kg; Code CED 20 01 01; Masse de l'élément 0.0067 kg; Volume 0.000009 m3
