# Carrelage mural avec des plaquettes en briques apparentes en terre cuite montées sur une maille. Pose en couche mince

- Propriété du fichier: CYPE Ingenieros S.A.
- Format: FIEBDC-3/2016
- Logiciel: Generador de precios de la construcción. CYPE Ingenieros, S.A.
- Date: 02/09/2024
- Devise: EUR
- Coûts indirects: 3 %
- Frais généraux: 13 %
- Bénéfice: 6 %
- TVA: 20 %

## F Aménagements et finitions

### FM Revêtements de murs

#### FMC Carrelage

**FMC110** m² Carrelage mural avec des plaquettes en briques apparentes en terre cuite montées sur une maille. Pose en couche mince.
Carrelage mural avec des plaquettes de briques pleines apparentes en terre cuite, élaborées mécaniquement, de 230x37x15 mm, couleur blanche montées sur une maille de 600x250 mm. SUPPORT: parement en mortier de ciment, vertical, de plus de 3 m de hauteur. POSE: en couche mince avec du mortier-colle en dispersion normale, D1, selon NF EN 12004. JOINTOIEMENT: avec du mortier de ciment, industriel, M-7,5, couleur blanche, dans des joints de 16 mm d'épaisseur.
Critère d'évaluation économique: Le prix ne comprend ni les pièces spéciales ni la résolution des points singuliers.
Inclut: Préparation de la surface support. Implantation des niveaux, de la disposition des pièces et des joints. Découpe des mailles. Préparation et application du matériau de mise en place. Réalisation de joints de mouvement. Mise en place des pièces. Jointoiement. Finition et nettoyage final.
Critère pour le métré: Surface mesurée selon documentation graphique du Projet, en déduisant les ouvertures de surface supérieure à 3 m². Le métré par casses et découpes n'a pas été augmenté, puisque 5% de pièces de plus ont été considérées dans la décomposition.
Critère pour le mémoire: On mesurera la surface réellement exécutée selon les spécifications du Projet, en déduisant les ouvertures de surface supérieure à 3 m².

| Code | U | Désignation | Quantité | Prix | Montant |
|---|---|---|---|---|---|
| mt09mcp100b | kg | Mortier-colle en dispersion normale, D1, selon NF EN 12004, couleur blanche, à base de résines, charges et additifs spécifiques, pour la pose en couche mince de tut type de pièces céramiques en parements verticaux intérieurs. (matériau) | 2.5 | 1.5 | 3.750 |
| mt19pel010a | m² | Plaquettes de briques pleines apparentes en terre cuite, élaborées mécaniquement, de 230x37x15 mm, couleur blanche, montées sur une maille de 600x250 mm, avec un joint de séparation entre les plaquettes de 16 mm, selon NF EN 771-1. (matériau) | 1.05 | 34.82 | 36.561 |
| mt09mif010pa | t | Mortier industriel pour maçonnerie, de ciment, couleur blanche, catégorie M-7,5 (résistance à la compression 7,5 N/mm²), fourni en sacs, selon NF EN 998-2. (matériau) | 0.01 | 81.97 | 0.820 |
| mo024 | h | Compagnon professionnel III/CP2 carreleur en revêtements muraux. (main-d'œuvre) | 0.55 | 29.25 | 16.088 |
| mo062 | h | Ouvrier professionnel II/OP carreleur en revêtements muraux. (main-d'œuvre) | 0.275 | 26.02 | 7.156 |
| % | % | Frais de chantier des unités d'ouvrage | 2 % | 64.375 | 1.288 |
|  |  | Coûts directs |  |  | 65.663 |

Déchets:
- pose: mt09mcp100b; facteur de déchet 0.066053
- pose: mt19pel010a; facteur de déchet 0.0346774
- pose: mt09mif010pa; facteur de déchet 0.0063

## Ressources

**mt09mcp100b** kg Mortier-colle en dispersion normale
Données techniques: Coût énergétique 4.091 MJ; Émission de CO2 0.394 kg; Code CED 17 09 04; Masse de l'élément 1 kg; Volume 0.000667 m3
Déchets:
- emballage: re170203 Plastique. (composant de déchet); quantité 0.003 kg; Code CED 17 02 03; Masse de l'élément 1 kg; Volume 0.001667 m3

**mt19pel010a** m² Plaquettes de briques pleines apparentes en terre cuite
Données techniques: Coût énergétique 103.223 MJ; Émission de CO2 7.485 kg; Code CED 17 01 03; Masse de l'élément 25.8 kg; Volume 0.02064 m3
Déchets:
- emballage: re150101 Emballages en papier et en carton. (composant de déchet); quantité 0.191 kg; Code CED 15 01 01; Masse de l'élément 1 kg; Volume 0.001333 m3
- emballage: re170201 Bois. (composant de déchet); quantité 0.026 kg; Code CED 17 02 01; Masse de l'élément 1 kg; Volume 0.000909 m3

**mt09mif010pa** t Mortier industriel pour maçonnerie
Données techniques: Coût énergétique 2101.336 MJ; Émission de CO2 182.161 kg; Code CED 17 01 01; Masse de l'élément 1000 kg; Volume 0.666667 m3
Déchets:
- emballage: re150101 Emballages en papier et en carton; quantité 14.286 kg
- emballage: re170201 Bois; quantité 0.769 kg
- emballage: re170203 Plastique; quantité 0.301 kg
