# Profilé décoratif "SCHLÜTER-SYSTEMS" dans un carrelage mural

- Propriété du fichier: CYPE Ingenieros S.A.
- Format: FIEBDC-3/2016
- Logiciel: Generador de precios de la construcción. CYPE Ingenieros, S.A.
- Date: 16/06/2024
- Devise: EUR
- Coûts indirects: 3 %
- Frais généraux: 13 %
- Bénéfice: 6 %
- TVA: 20 %

## F Aménagements et finitions

### FM Revêtements de murs

#### FMC Carrelage

**FMC150** m Profilé décoratif "SCHLÜTER-SYSTEMS" dans un carrelage mural.
Listel avec profilé en PVC, Schlüter-QUADEC-PQ 60 BH "SCHLÜTER-SYSTEMS", couleur Bahama Beige, de 6 mm de hauteur, dans un carrelage mural. SUPPORT: parement vertical, jusqu'à 3 m de hauteur. POSE: avec le même matériau que les pièces en terre cuite.
Inclut: Implantation. Découpe du profilé. Mise en place du profilé. Nettoyage final.
Critère pour le métré: Longueur mesurée selon documentation graphique du Projet, sans inclure les largeurs de passage.
Critère pour le mémoire: On mesurera la longueur réellement exécutée selon les spécifications du Projet.

| Code | U | Désignation | Quantité | Prix | Montant |
|---|---|---|---|---|---|
| mt19als025aa | m | Profilé en PVC, Schlüter-QUADEC-PQ 60 BH "SCHLÜTER-SYSTEMS", couleur Bahama Beige, de 6 mm de hauteur et 2,5 m de longueur, avec perforations trapézoïdales pour sa fixation, pour la protection de coins extérieurs et pour un usage décoratif dans les carrelages avec des pièces en terre cuite. (matériau) | 1.05 | 3.08 | 3.234 |
| mo024 | h | Compagnon professionnel III/CP2 carreleur en revêtements muraux. (main-d'œuvre) | 0.125 | 29.25 | 3.656 |
| % | % | Frais de chantier des unités d'ouvrage | 2 % | 6.890 | 0.138 |
|  |  | Coûts directs |  |  | 7.028 |
