# Carrelage mosaïque mural intérieur en verre. Pose en couche mince

- Propriété du fichier: CYPE Ingenieros S.A.
- Format: FIEBDC-3/2016
- Logiciel: Generador de precios de la construcción. CYPE Ingenieros, S.A.
- Date: 15/06/2024
- Devise: EUR
- Coûts indirects: 3 %
- Frais généraux: 13 %
- Bénéfice: 6 %
- TVA: 20 %

## F Aménagements et finitions

### FM Revêtements de murs

#### FMC Carrelage

**FMC160** m² Carrelage mosaïque mural intérieur en verre. Pose en couche mince.
Carrelage mosaïque mural intérieur en verre, avec des tesselles de 30x30x5 mm montées sur une maille, gamme moyenne. SUPPORT: parement en plaques de plâtre, vertical, jusqu'à 3 m de hauteur. POSE: en couche mince avec du mortier-colle en dispersion normale, D1, selon NF EN 12004, JOINTOIEMENT: avec du mortier de joints cémenteux amélioré, avec absorption d'eau réduite et résistance élevée à l'abrasion type CG 2 W A, couleur blanche, dans des joints de 2 mm d'épaisseur.
Inclut: Préparation de la surface support. Implantation des niveaux, de la disposition des pièces et des joints. Découpe des mailles. Préparation et application du matériau de mise en place. Réalisation de joints de mouvement. Mise en place des pièces. Jointoiement. Finition et nettoyage final.
Critère pour le métré: Surface mesurée selon documentation graphique du Projet, en déduisant les ouvertures de surface supérieure à 3 m². Le métré par casses et découpes n'a pas été augmenté, puisque 5% de pièces de plus ont été considérées dans la décomposition.
Critère pour le mémoire: On mesurera la surface réellement exécutée selon les spécifications du Projet, en déduisant les ouvertures de surface supérieure à 3 m².

| Code | U | Désignation | Quantité | Prix | Montant |
|---|---|---|---|---|---|
| mt09mcp100b | kg | Mortier-colle en dispersion normale, D1, selon NF EN 12004, couleur blanche, à base de résines, charges et additifs spécifiques, pour la pose en couche mince de tut type de pièces céramiques en parements verticaux intérieurs. (matériau) | 2.5 | 1.5 | 3.750 |
| mt19aaa100rb | m² | Mosaïque en verre, avec des tesselles de 30x30x5 mm montées sur une maille, avec un joint de séparation entre les tesselles de 2 mm, gamme moyenne. (matériau) | 1.05 | 12.6 | 13.230 |
| mt09mcp020bB | kg | Mortier de joints cémenteux amélioré, avec absorption d'eau réduite et résistance élevée à l'abrasion, type CG2 W A, selon NF EN 13888, couleur blanche, pour joints de 2 à 15 mm, à base de ciment à haute résistance, granulats sélectionnés, additifs spéciaux et pigments, avec effet antimoisissure et effet préventif des efflorescences, hydrofugeant, spécial pour le jointoiement de tout type de pièces céramiques et pierres naturelles dans les zones de prolifération de micro-organismes. (matériau) | 1.11 | 1.46 | 1.621 |
| mo024 | h | Compagnon professionnel III/CP2 carreleur en revêtements muraux. (main-d'œuvre) | 0.42 | 29.25 | 12.285 |
| mo062 | h | Ouvrier professionnel II/OP carreleur en revêtements muraux. (main-d'œuvre) | 0.21 | 26.02 | 5.464 |
| % | % | Frais de chantier des unités d'ouvrage | 2 % | 36.350 | 0.727 |
|  |  | Coûts directs |  |  | 37.077 |

Déchets:
- pose: mt09mcp100b; facteur de déchet 0.066053
- pose: mt09mcp020bB; facteur de déchet 0.07

## Ressources

**mt09mcp100b** kg Mortier-colle en dispersion normale
Données techniques: Coût énergétique 4.091 MJ; Émission de CO2 0.394 kg; Code CED 17 09 04; Masse de l'élément 1 kg; Volume 0.000667 m3
Déchets:
- emballage: re170203 Plastique. (composant de déchet); quantité 0.003 kg; Code CED 17 02 03; Masse de l'élément 1 kg; Volume 0.001667 m3

**mt09mcp020bB** kg Mortier de joints cémenteux amélioré
Données techniques: Coût énergétique 7.725 MJ; Émission de CO2 0.576 kg; Code CED 17 09 04; Masse de l'élément 1 kg; Volume 0.000667 m3
Déchets:
- emballage: re150101 Emballages en papier et en carton. (composant de déchet); quantité 0.02 kg; Code CED 15 01 01; Masse de l'élément 1 kg; Volume 0.001333 m3
- emballage: re170201 Bois. (composant de déchet); quantité 0.005 kg; Code CED 17 02 01; Masse de l'élément 1 kg; Volume 0.000909 m3
- emballage: re170203 Plastique; quantité 0.008 kg
