# Point singulier avec profilé "SCHLÜTER-SYSTEMS" dans un bardage en céramique

- Propriété du fichier: CYPE Ingenieros S.A.
- Format: FIEBDC-3/2016
- Logiciel: Generador de precios de la construcción. CYPE Ingenieros, S.A.
- Date: 15/06/2024
- Devise: EUR
- Coûts indirects: 3 %
- Frais généraux: 13 %
- Bénéfice: 6 %
- TVA: 20 %

## F Aménagements et finitions

### FM Revêtements de murs

#### FMC Carrelage

**FMC200** m Point singulier avec profilé "SCHLÜTER-SYSTEMS" dans un bardage en céramique.
Coin extérieur avec profilé en aluminium anodisé, imitation métal chromé, finition brillante, Schlüter-JOLLY-A 60 ACG "SCHLÜTER-SYSTEMS", de 6 mm de hauteur, dans un bardage en céramique. SUPPORT: parement vertical. POSE: avec le même matériau que les pièces en terre cuite.
Inclut: Implantation. Découpe du profilé. Mise en place du profilé. Nettoyage final.
Critère pour le métré: Longueur mesurée selon documentation graphique du Projet.
Critère pour le mémoire: On mesurera la longueur réellement exécutée selon les spécifications du Projet.

| Code | U | Désignation | Quantité | Prix | Montant |
|---|---|---|---|---|---|
| mt19als013aaa1 | m | Profilé en aluminium anodisé, imitation métal chromé, finition brillante, Schlüter-JOLLY-A 60 ACG "SCHLÜTER-SYSTEMS", de 6 mm de hauteur et 2,5 m de longueur, avec perforations trapézoïdales pour sa fixation, pour la protection de coins extérieurs dans les revêtements avec des pièces en terre cuite. (matériau) | 1.05 | 13.39 | 14.060 |
| mo024 | h | Compagnon professionnel III/CP2 carreleur en revêtements muraux. (main-d'œuvre) | 0.12 | 29.25 | 3.510 |
| % | % | Frais de chantier des unités d'ouvrage | 2 % | 17.570 | 0.351 |
|  |  | Coûts directs |  |  | 17.921 |

Déchets:
- pose: mt19als013aaa1; facteur de déchet 0.024

## Ressources

**mt19als013aaa1** m Profilé en aluminium anodisé
Données techniques: Coût énergétique 15.634 MJ; Émission de CO2 1.162 kg; Code CED 17 04 02; Masse de l'élément 0.13 kg; Volume 0.000087 m3
Déchets:
- emballage: re170203 Plastique. (composant de déchet); quantité 0.008 kg; Code CED 17 02 03; Masse de l'élément 1 kg; Volume 0.001667 m3
