# Peinture naturelle d'origine minérale au silicate, photocatalytique, sur parement intérieur avec peinture

- Propriété du fichier: CYPE Ingenieros S.A.
- Format: FIEBDC-3/2016
- Logiciel: Generador de precios de la construcción. CYPE Ingenieros, S.A.
- Date: 23/05/2024
- Devise: EUR
- Coûts indirects: 3 %
- Frais généraux: 13 %
- Bénéfice: 6 %
- TVA: 20 %

## F Aménagements et finitions

### FP Peintures

#### FPP Peintures naturelles d'origine minérale photocatalytiques

**FPP030** m² Peinture naturelle d'origine minérale au silicate, photocatalytique, sur parement intérieur avec peinture.
Application manuelle de deux couches de peinture naturelle d'origine minérale au silicate, photocatalytique, avec un contenu très bas de composés organiques volatiles (COV), couleur blanche, finition mate, texture lisse, la première non diluée et la suivante diluée avec 10% de diluante, à base de silicate potassique, (rendement: 0,13 kg/m²); sur parement intérieur avec peinture, vertical et horizontal des vides d'ascenseurs et de cheminées.
Critère d'évaluation économique: Le prix comprend la protection des éléments du contour qui pourraient être affectés pendant les travaux et la résolution des points singuliers.
Inclut: Préparation et nettoyage préalable du support. Préparation du mélange. Application d'une couche de fond et une couche de finition.
Critère pour le métré: Surface mesurée selon documentation graphique du Projet, avec le même critère que le support de base.
Critère pour le mémoire: On mesurera la surface réellement exécutée selon les spécifications du Projet, avec le même critère que le support de base.

| Code | U | Désignation | Quantité | Prix | Montant |
|---|---|---|---|---|---|
| mt27pma030a | kg | Peinture naturelle d'origine minérale au silicate, photocatalytique, pour intérieur, à base de silicate potassique, sans dissolvants, de couleur blanche, finition mate, texture lisse, antibactérienne, avec propriétés ignifuges, respirante, perméable à la vapeur d'eau, avec un contenu de substances organiques volatiles (VOC) < 5 g/l, avec essai de réduction de NOx, selon ISO 22197-1; à appliquer à la brosse, au rouleau ou au pistolet. (matériau) | 0.26 | 10.59 | 2.753 |
| mt27pma035 | kg | Diluante, à base de silicate potassique. (matériau) | 0.013 | 14.15 | 0.184 |
| mo038 | h | Compagnon professionnel III/CP2 peintre. (main-d'œuvre) | 0.121 | 29.25 | 3.539 |
| mo076 | h | Ouvrier professionnel II/OP peintre. (main-d'œuvre) | 0.121 | 26.02 | 3.148 |
| % | % | Frais de chantier des unités d'ouvrage | 2 % | 9.624 | 0.192 |
|  |  | Coûts directs |  |  | 9.816 |

Déchets:
- pose: mt27pma030a; facteur de déchet 0.0275
- pose: mt27pma035 Diluante, à base de silicate potassique; facteur de déchet 0.0275

## Ressources

**mt27pma030a** kg Peinture naturelle d'origine minérale au silicate
Données techniques: Coût énergétique 38.400 MJ; Émission de CO2 1.836 kg; Code CED 08 01 11; Masse de l'élément 1 kg; Volume 0.001111 m3
Déchets:
- emballage: re170203 Plastique. (composant de déchet); quantité 0.045 kg; Code CED 17 02 03; Masse de l'élément 1 kg; Volume 0.001667 m3

**mt27pma035** kg Diluante, à base de silicate potassique
Données techniques: Coût énergétique 100.786 MJ; Émission de CO2 14.841 kg; Code CED 08 01 21; Masse de l'élément 1 kg; Volume 0.001111 m3
Déchets:
- emballage: re150104 Emballages métalliques. (composant de déchet); quantité 0.08 kg; Code CED 15 01 04; Masse de l'élément 1 kg; Volume 0.001667 m3
