# Plinthe céramique. Pose en couche mince

- Propriété du fichier: CYPE Ingenieros S.A.
- Format: FIEBDC-3/2016
- Logiciel: Generador de precios de la construcción. CYPE Ingenieros, S.A.
- Date: 23/05/2024
- Devise: EUR
- Coûts indirects: 3 %
- Frais généraux: 13 %
- Bénéfice: 6 %
- TVA: 20 %

## F Aménagements et finitions

### FS Revêtements de sols

#### FSC Céramique

**FSC010** m Plinthe céramique. Pose en couche mince.
Plinthe de pièces de tomette, de 80 mm, gamme basique. POSE: en couche mince, avec du mortier-colle de prise normale, C1 sans aucune caractéristique supplémentaire, blanche. JOINTOIEMENT: avec du mortier de joints cémenteux amélioré, avec absorption d'eau réduite et résistance élevée à l'abrasion type CG 2 W A, couleur blanche, pour joints de 2 à 15 mm.
Inclut: Implantation des pièces. Découpe des pièces et réalisation des assemblages des coins intérieurs et des extérieurs. Mise en place de la plinthe. Jointoiement.
Critère pour le métré: Longueur mesurée selon documentation graphique du Projet, sans inclure les largeurs de passage.
Critère pour le mémoire: On mesurera la longueur réellement exécutée selon les spécifications du Projet.

| Code | U | Désignation | Quantité | Prix | Montant |
|---|---|---|---|---|---|
| mt18rcb100a | m | Plinthe de tomette, de 80 cm de hauteur, gamme basique. (matériau) | 1.05 | 2.24 | 2.352 |
| mt09mcr021h | kg | Mortier-colle de prise normale, C1, selon NF EN 12004, couleur blanche. (matériau) | 0.25 | 0.41 | 0.103 |
| mt09mcp020fE | kg | Mortier de joints cémenteux amélioré, avec absorption d'eau réduite et résistance élevée à l'abrasion, type CG2 W A, selon NF EN 13888, couleur blanche, pour joints de 2 à 15 mm, à base de ciment à haute résistance, quartz, additifs spéciaux, pigments et résines synthétiques, pour jointoiement de tout type de pièces céramiques. (matériau) | 0.26 | 0.78 | 0.203 |
| mo023 | h | Compagnon professionnel III/CP2 carreleur en revêtements de sols. (main-d'œuvre) | 0.18 | 29.25 | 5.265 |
| % | % | Frais de chantier des unités d'ouvrage | 2 % | 7.923 | 0.158 |
|  |  | Coûts directs |  |  | 8.081 |

Déchets:
- pose: mt18rcb100a Plinthe de tomette, de 80 cm de hauteur, gamme basique; facteur de déchet 0.0385
- pose: mt09mcr021h Mortier-colle de prise normale, C1, selon NF EN 12004, couleur blanche; facteur de déchet 0.07
- pose: mt09mcp020fE; facteur de déchet 0.07

## Ressources

**mt18rcb100a** m Plinthe de tomette, de 80 cm de hauteur, gamme basique
Données techniques: Coût énergétique 7.576 MJ; Émission de CO2 0.467 kg; Code CED 17 01 03; Masse de l'élément 0.84 kg; Volume 0.000672 m3
Déchets:
- emballage: re150101 Emballages en papier et en carton. (composant de déchet); quantité 0.034 kg; Code CED 15 01 01; Masse de l'élément 1 kg; Volume 0.001333 m3
- emballage: re170201 Bois. (composant de déchet); quantité 0.004 kg; Code CED 17 02 01; Masse de l'élément 1 kg; Volume 0.000909 m3

**mt09mcr021h** kg Mortier-colle de prise normale, C1, selon NF EN 12004, couleur blanche
Données techniques: Coût énergétique 3.871 MJ; Émission de CO2 0.344 kg; Code CED 17 09 04; Masse de l'élément 1 kg; Volume 0.000667 m3
Déchets:
- emballage: re170203 Plastique. (composant de déchet); quantité 0.003 kg; Code CED 17 02 03; Masse de l'élément 1 kg; Volume 0.001667 m3

**mt09mcp020fE** kg Mortier de joints cémenteux amélioré
Données techniques: Coût énergétique 7.725 MJ; Émission de CO2 0.576 kg; Code CED 17 09 04; Masse de l'élément 1 kg; Volume 0.000667 m3
Déchets:
- emballage: re150101 Emballages en papier et en carton; quantité 0.02 kg
- emballage: re170201 Bois; quantité 0.005 kg
- emballage: re170203 Plastique; quantité 0.008 kg
