# Profilé pour joint de fractionnement

- Propriété du fichier: CYPE Ingenieros S.A.
- Format: FIEBDC-3/2016
- Logiciel: Generador de precios de la construcción. CYPE Ingenieros, S.A.
- Date: 20/05/2024
- Devise: EUR
- Coûts indirects: 3 %
- Frais généraux: 13 %
- Bénéfice: 6 %
- TVA: 20 %

## F Aménagements et finitions

### FS Revêtements de sols

#### FSC Céramique

**FSC030** m Profilé pour joint de fractionnement.
Profilé en T pour joints de partage, en laiton, de 14 mm de longueur, avec âme de 9 mm de hauteur.
Inclut: Implantation des pièces selon leur longueur. Découpe des pièces. Fixation des pièces.
Critère pour le métré: Longueur mesurée selon documentation graphique du Projet.
Critère pour le mémoire: On mesurera la longueur réellement exécutée selon les spécifications du Projet.

| Code | U | Désignation | Quantité | Prix | Montant |
|---|---|---|---|---|---|
| mt18jrs080ku | m | Profilé en T pour joints de partage, en laiton, de 14 mm de longueur, avec âme de 9 mm de hauteur, fourni en barres de 2,5 m de longueur. (matériau) | 1.05 | 8.2 | 8.610 |
| mo023 | h | Compagnon professionnel III/CP2 carreleur en revêtements de sols. (main-d'œuvre) | 0.15 | 29.25 | 4.388 |
| % | % | Frais de chantier des unités d'ouvrage | 2 % | 12.998 | 0.260 |
|  |  | Coûts directs |  |  | 13.258 |

Déchets:
- pose: mt18jrs080ku; facteur de déchet 0.048

## Ressources

**mt18jrs080ku** m Profilé en T pour joints de partage
Données techniques: Coût énergétique 102.390 MJ; Émission de CO2 6.868 kg; Code CED 17 04 01; Masse de l'élément 0.58 kg; Volume 0.000387 m3
Déchets:
- emballage: re170203 Plastique. (composant de déchet); quantité 0.005 kg; Code CED 17 02 03; Masse de l'élément 1 kg; Volume 0.001667 m3
