# Profilé pour joint périphérique

- Propriété du fichier: CYPE Ingenieros S.A.
- Format: FIEBDC-3/2016
- Logiciel: Generador de precios de la construcción. CYPE Ingenieros, S.A.
- Date: 23/05/2024
- Devise: EUR
- Coûts indirects: 3 %
- Frais généraux: 13 %
- Bénéfice: 6 %
- TVA: 20 %

## F Aménagements et finitions

### FS Revêtements de sols

#### FSC Céramique

**FSC040** m Profilé pour joint périphérique.
Profilé flexible pour joints périphériques, en PVC, de 8 mm de hauteur et 5 mm de largeur, avec joint d'absorption de mouvements en CPE, couleur noir graphite RAL 9011, et perforations trapézoïdales pour sa fixation.
Inclut: Implantation des pièces selon leur longueur. Découpe des pièces. Fixation des pièces.
Critère pour le métré: Longueur mesurée selon documentation graphique du Projet.
Critère pour le mémoire: On mesurera la longueur réellement exécutée selon les spécifications du Projet.

| Code | U | Désignation | Quantité | Prix | Montant |
|---|---|---|---|---|---|
| mt18jrs500LK | m | Profilé flexible pour joints périphériques, en PVC, de 8 mm de hauteur et 5 mm de largeur, avec joint d'absorption de mouvements en CPE, couleur noir graphite RAL 9011, et perforations trapézoïdales pour sa fixation, fourni en barres de 2,5 m de longueur. (matériau) | 1.05 | 6.7 | 7.035 |
| mo023 | h | Compagnon professionnel III/CP2 carreleur en revêtements de sols. (main-d'œuvre) | 0.15 | 29.25 | 4.388 |
| % | % | Frais de chantier des unités d'ouvrage | 2 % | 11.423 | 0.228 |
|  |  | Coûts directs |  |  | 11.651 |

Déchets:
- pose: mt18jrs500LK; facteur de déchet 0.077875

## Ressources

**mt18jrs500LK** m Profilé flexible pour joints périphériques
Données techniques: Coût énergétique 8.724 MJ; Émission de CO2 0.282 kg; Code CED 17 02 03; Masse de l'élément 0.072 kg; Volume 0.00012 m3
Déchets:
- emballage: re170201 Bois. (composant de déchet); quantité 0.04 kg; Code CED 17 02 01; Masse de l'élément 1 kg; Volume 0.000909 m3
- emballage: re170203 Plastique. (composant de déchet); quantité 0.001 kg; Code CED 17 02 03; Masse de l'élément 1 kg; Volume 0.001667 m3
