# Profilé pour joint périphérique

- Propriété du fichier: CYPE Ingenieros S.A.
- Format: FIEBDC-3/2016
- Logiciel: Generador de precios de la construcción. CYPE Ingenieros, S.A.
- Date: 23/05/2024
- Devise: EUR
- Coûts indirects: 3 %
- Frais généraux: 13 %
- Bénéfice: 6 %
- TVA: 20 %

## F Aménagements et finitions

### FS Revêtements de sols

#### FSC Céramique

**FSC040** m Profilé pour joint périphérique.
Profilé pour joints périphériques, en aluminium, de 12,5 mm de hauteur, avec joint d'absorption de mouvements échangeable en caoutchouc synthétique, de 11 mm de largeur, couleur grise RAL 7030, et perforations trapézoïdales pour sa fixation.
Inclut: Implantation des pièces selon leur longueur. Découpe des pièces. Fixation des pièces.
Critère pour le métré: Longueur mesurée selon documentation graphique du Projet.
Critère pour le mémoire: On mesurera la longueur réellement exécutée selon les spécifications du Projet.

| Code | U | Désignation | Quantité | Prix | Montant |
|---|---|---|---|---|---|
| mt18jrs430dmS2 | m | Profilé pour joints périphériques, en aluminium, de 12,5 mm de hauteur, avec joint d'absorption de mouvements échangeable en caoutchouc synthétique, de 11 mm de largeur, couleur grise RAL 7030, et perforations trapézoïdales pour sa fixation, fourni en barres de 2,5 m de longueur. (matériau) | 1.05 | 13.2 | 13.860 |
| mo023 | h | Compagnon professionnel III/CP2 carreleur en revêtements de sols. (main-d'œuvre) | 0.15 | 29.25 | 4.388 |
| % | % | Frais de chantier des unités d'ouvrage | 2 % | 18.248 | 0.365 |
|  |  | Coûts directs |  |  | 18.613 |

Déchets:
- pose: mt18jrs430dmS2; facteur de déchet 0.024

## Ressources

**mt18jrs430dmS2** m Profilé pour joints périphériques
Données techniques: Coût énergétique 31.002 MJ; Émission de CO2 2.263 kg; Code CED 17 04 02; Masse de l'élément 0.27 kg; Volume 0.00018 m3
Déchets:
- emballage: re170203 Plastique. (composant de déchet); quantité 0.008 kg; Code CED 17 02 03; Masse de l'élément 1 kg; Volume 0.001667 m3
