# Revêtement de sol intérieur en carreaux très grand format en grès porcelainé technique. Pose en couche mince

- Propriété du fichier: CYPE Ingenieros S.A.
- Format: FIEBDC-3/2016
- Logiciel: Generador de precios de la construcción. CYPE Ingenieros, S.A.
- Date: 23/05/2024
- Devise: EUR
- Coûts indirects: 3 %
- Frais généraux: 13 %
- Bénéfice: 6 %
- TVA: 20 %

## F Aménagements et finitions

### FS Revêtements de sols

#### FSC Céramique

**FSC120** m² Revêtement de sol intérieur en carreaux très grand format en grès porcelainé technique. Pose en couche mince.
Revêtement de sol intérieur en carreaux très grand format en grès porcelainé technique, avec maille de fibre de verre incorporée, de 1200x3600x6 mm, gamme supérieure, capacité d'absorption en eau E<0,1%, groupe BIa, selon NF EN 14411, avec résistance au glissement entre 35 et 45 selon DIN CEN/TS 12633; charge de rupture >1500 N; résistance à la flexion >45 N/mm². SUPPORT: en mortier de ciment. POSE: en couche mince et via double encollage avec du mortier-colle amélioré, C2 TE, selon NF EN 12004, avec résistance au glissement et temps ouvert allongé. JOINTOIEMENT: avec du mortier de joints cémenteux type L, couleur blanche, dans des joints de 2 mm d'épaisseur.
Inclut: Nettoyage et vérification de la surface support. Implantation des niveaux de finition. Implantation de la disposition des pièces et des joints de dilatation. Application de l'adhésif. Mise en place des croisillons. Mise en place des pièces. Réalisation des joints de fractionnement, périphériques et de rupture. Jointoiement. Suppression et nettoyage du matériau excédant. Nettoyage final du revêtement.
Critère pour le métré: Surface utile, mesurée selon documentation graphique du Projet. Le métré par casses et découpes n'a pas été augmenté, puisque 5% de pièces de plus ont été considérées dans la décomposition.
Critère pour le mémoire: On mesurera la surface réellement exécutée selon les spécifications du Projet.

| Code | U | Désignation | Quantité | Prix | Montant |
|---|---|---|---|---|---|
| mt09mcp100f | kg | Mortier-colle amélioré, C2 TE, selon NF EN 12004, avec résistance au glissement et temps ouvert allongé, couleur blanche, à base de ciment à haute résistance, granulats sélectionnés, additifs et résines synthétiques, pour la pose en couche mince de tut type de pièces céramiques en parements verticaux intérieurs et revêtements intérieurs et extérieurs. (matériau) | 8 | 0.48 | 3.840 |
| mt18bcp120vd | m² | Carreaux très grand format en grès porcelainé technique, avec maille de fibre de verre incorporée, de 1200x3600x6 mm, gamme supérieure, capacité d'absorption en eau E<0,1%, groupe BIa, selon NF EN 14411, avec résistance au glissement entre 35 et 45 selon DIN CEN/TS 12633; charge de rupture >1500 N; résistance à la flexion >45 N/mm². (matériau) | 1.05 | 150.68 | 158.214 |
| mt18acc100a | U | Kit de croisillons en PVC pour garantir une épaisseur des joints entre les pièces entre 1 et 20 mm, pour carrelage mural et au sol. (matériau) | 0.037 | 2.4 | 0.089 |
| mt09mcp020bE | kg | Mortier de joints cémenteux, type L, couleur blanche, pour joints de jusqu'à 3 mm, à base de ciment blanc à haute résistance et additifs spéciaux, pour jointoiement de pièces céramiques avec degré d'absorption moyen/élevé. (matériau) | 0.1 | 1.62 | 0.162 |
| mo023 | h | Compagnon professionnel III/CP2 carreleur en revêtements de sols. (main-d'œuvre) | 0.426 | 29.25 | 12.461 |
| mo061 | h | Ouvrier professionnel II/OP carreleur en revêtements de sols. (main-d'œuvre) | 0.213 | 26.02 | 5.542 |
| % | % | Frais de chantier des unités d'ouvrage | 2 % | 180.308 | 3.606 |
|  |  | Coûts directs |  |  | 183.914 |

Déchets:
- pose: mt09mcp100f; facteur de déchet 0.07
- pose: mt18bcp120vd; facteur de déchet 0.0123
- pose: mt09mcp020bE; facteur de déchet 0.07

## Ressources

**mt09mcp100f** kg Mortier-colle amélioré
Données techniques: Coût énergétique 3.871 MJ; Émission de CO2 0.344 kg; Code CED 17 09 04; Masse de l'élément 1 kg; Volume 0.000667 m3
Déchets:
- emballage: re170203 Plastique. (composant de déchet); quantité 0.003 kg; Code CED 17 02 03; Masse de l'élément 1 kg; Volume 0.001667 m3

**mt18bcp120vd** m² Carreaux très grand format en grès porcelainé technique
Données techniques: Coût énergétique 235.934 MJ; Émission de CO2 11.519 kg; Code CED 17 01 03; Masse de l'élément 20 kg; Volume 0.016 m3
Déchets:
- emballage: re150101 Emballages en papier et en carton. (composant de déchet); quantité 0.214 kg; Code CED 15 01 01; Masse de l'élément 1 kg; Volume 0.001333 m3
- emballage: re170201 Bois. (composant de déchet); quantité 0.034 kg; Code CED 17 02 01; Masse de l'élément 1 kg; Volume 0.000909 m3

**mt09mcp020bE** kg Mortier de joints cémenteux
Données techniques: Coût énergétique 7.725 MJ; Émission de CO2 0.576 kg; Code CED 17 09 04; Masse de l'élément 1 kg; Volume 0.000667 m3
Déchets:
- emballage: re150101 Emballages en papier et en carton; quantité 0.02 kg
- emballage: re170201 Bois; quantité 0.005 kg
- emballage: re170203 Plastique; quantité 0.008 kg
