# Démolition d'un revêtement de sol en pierre naturelle

- Propriété du fichier: CYPE Ingenieros S.A.
- Format: FIEBDC-3/2016
- Logiciel: Generador de precios de la construcción. CYPE Ingenieros, S.A.
- Date: 15/06/2024
- Devise: EUR
- Coûts indirects: 3 %
- Frais généraux: 13 %
- Bénéfice: 6 %
- TVA: 20 %

## F Aménagements et finitions

### FS Revêtements de sols

#### FSD Démolition

**FSD080** m² Démolition d'un revêtement de sol en pierre naturelle.
Démolition d'un revêtement de sol existant à l'intérieur du bâtiment, en dalles de granit, avec marteau piqueur, sans détériorer les éléments constructifs contigus, et chargement manuel dans le camion ou la benne.
Critère d'évaluation économique: Le prix comprend le piquage du matériau de fixation collé au support, mais il ne comprend pas la démolition de la base support.
Inclut: Démolition de l'élément. Fragmentation des décombres en pièces maniables. Retrait et stockage des décombres. Nettoyage des restes d'ouvrage. Chargement manuel des décombres dans le camion ou la benne.
Critère pour le métré: Surface mesurée selon documentation graphique du Projet.
Critère pour le mémoire: On mesurera la surface réellement démolie selon les spécifications du Projet.

| Code | U | Désignation | Quantité | Prix | Montant |
|---|---|---|---|---|---|
| mq05mai030 | h | Marteau pneumatique. (matériel) | 0.15 | 4.57 | 0.686 |
| mq05pdm110 | h | Compresseur portable diesel moyenne pression 10 m³/min. (matériel) | 0.15 | 7.75 | 1.163 |
| mo112 | h | Ouvrier d'exécution I/OE2 construction. (main-d'œuvre) | 0.1 | 25.31 | 2.531 |
| mo113 | h | Ouvrier d'exécution I/OE1 construction. (main-d'œuvre) | 0.1 | 24.51 | 2.451 |
| % | % | Frais de chantier des unités d'ouvrage | 2 % | 6.831 | 0.137 |
|  |  | Coûts directs |  |  | 6.968 |

Déchets:
- démolition: ruo010413 Déchets de la coupe et du sciage de pierre distincts de ceux mentionnés dans le code 01 04 07. (composant de déchet); quantité 54.6 kg; Code CED 01 04 13; Masse de l'élément 1 kg; Volume 0.000667 m3
- démolition: ruo170101 Béton (bétons, mortiers et préfabriqués). (composant de déchet); quantité 60.95 kg; Code CED 17 01 01; Masse de l'élément 1 kg; Volume 0.000667 m3
