# Plinthe intérieur en granito

- Propriété du fichier: CYPE Ingenieros S.A.
- Format: FIEBDC-3/2016
- Logiciel: Generador de precios de la construcción. CYPE Ingenieros, S.A.
- Date: 15/06/2024
- Devise: EUR
- Coûts indirects: 3 %
- Frais généraux: 13 %
- Bénéfice: 6 %
- TVA: 20 %

## F Aménagements et finitions

### FS Revêtements de sols

#### FSG Ciment/Granito

**FSG020** m Plinthe intérieur en granito.
Plinthe de granito grain moyen (entre 6 et 27 mm) pour intérieur, couleur Ivoire, 30x7 cm, avec le bord rabaissé et un degré de polissage de 220. POSE: avec du mortier-colle. JOINTOIEMENT: avec du lait de ciment blanc BL-V 22,5 coloré de la même tonalité que les pièces.
Inclut: Implantation des pièces. Découpe des pièces et réalisation des assemblages des coins intérieurs et des extérieurs. Mise en place de la plinthe. Jointoiement. Rendu brillant et nettoyage de la plinthe.
Critère pour le métré: Longueur mesurée selon documentation graphique du Projet, sans inclure les largeurs de passage. Le métré par casses et découpes n'a pas été augmenté, puisque 5% de pièces de plus ont été considérées dans la décomposition.
Critère pour le mémoire: On mesurera la longueur réellement exécutée selon les spécifications du Projet.

| Code | U | Désignation | Quantité | Prix | Montant |
|---|---|---|---|---|---|
| mt09mcr200 | kg | Mortier-colle pour la mise en place de revêtements de sols en granito. (matériau) | 0.15 | 0.45 | 0.068 |
| mt18rtl010ra | m | Plinthe de granito grain moyen (entre 6 et 27 mm) pour intérieur, couleur Ivoire, 30x7 cm, avec le bord rabaissé et un degré de polissage de 220. (matériau) | 1.05 | 2.53 | 2.657 |
| mt18btl100a | kg | Lait coloré de la même tonalité que les dalles, pour revêtement de sol en granito. (matériau) | 0.1 | 1.15 | 0.115 |
| mo023 | h | Compagnon professionnel III/CP2 carreleur en revêtements de sols. (main-d'œuvre) | 0.192 | 29.25 | 5.616 |
| % | % | Frais de chantier des unités d'ouvrage | 2 % | 8.456 | 0.169 |
|  |  | Coûts directs |  |  | 8.625 |

Déchets:
- pose: mt09mcr200 Mortier-colle pour la mise en place de revêtements de sols en granito; facteur de déchet 0.07
- pose: mt18rtl010ra; facteur de déchet 0.0123
- pose: mt18btl100a Lait coloré de la même tonalité que les dalles, pour revêtement de sol en granito; facteur de déchet 0.03875

## Ressources

**mt09mcr200** kg Mortier-colle pour la mise en place de revêtements de sols en granito
Données techniques: Coût énergétique 3.871 MJ; Émission de CO2 0.344 kg; Code CED 17 09 04; Masse de l'élément 1 kg; Volume 0.000667 m3
Déchets:
- emballage: re170203 Plastique. (composant de déchet); quantité 0.003 kg; Code CED 17 02 03; Masse de l'élément 1 kg; Volume 0.001667 m3

**mt18rtl010ra** m Plinthe de granito grain moyen (entre 6 et 27 mm) pour intérieur
Données techniques: Coût énergétique 8.539 MJ; Émission de CO2 5.382 kg; Code CED 17 01 07; Masse de l'élément 35.7 kg; Volume 0.02856 m3
Déchets:
- emballage: re170201 Bois. (composant de déchet); quantité 0.04 kg; Code CED 17 02 01; Masse de l'élément 1 kg; Volume 0.000909 m3
- emballage: re170203 Plastique; quantité 0.021 kg

**mt18btl100a** kg Lait coloré de la même tonalité que les dalles, pour revêtement de sol en granito
Données techniques: Coût énergétique 0.262 MJ; Émission de CO2 0.013 kg; Code CED 17 09 04; Masse de l'élément 1 kg; Volume 0.000667 m3
Déchets:
- emballage: re170203 Plastique; quantité 0.003 kg
