# Revêtement de sol intérieur en carreau de ciment. Pose en couche mince

- Propriété du fichier: CYPE Ingenieros S.A.
- Format: FIEBDC-3/2016
- Logiciel: Generador de precios de la construcción. CYPE Ingenieros, S.A.
- Date: 15/06/2024
- Devise: EUR
- Coûts indirects: 3 %
- Frais généraux: 13 %
- Bénéfice: 6 %
- TVA: 20 %

## F Aménagements et finitions

### FS Revêtements de sols

#### FSG Ciment/Granito

**FSG060** m² Revêtement de sol intérieur en carreau de ciment. Pose en couche mince.
Revêtement de sol intérieur en carreau de ciment, avec des pièces de 10x10 cm, carrées, unicolore, gamme basique; avec résistance au glissement entre 35 et 45 selon DIN CEN/TS 12633. POSE: en couche mince et via double encollage avec du mortier-colle de prise normale, C1 sans aucune caractéristique supplémentaire, blanche. TRAITEMENT SUPERFICIEL: avec produit imperméabilisant pour le scellement des pores et cires naturelles pour faire briller. JOINTOIEMENT: avec du mortier de joints cémenteux amélioré, avec absorption d'eau réduite et résistance élevée à l'abrasion type CG 2 W A, couleur blanche, pour joints de 2 à 15 mm.
Inclut: Implantation et marquage des niveaux. Préparation des joints. Extension de la couche d'adhésif. Encollage de la face inférieure de la pièce. Mise en place des pièces. Humectage et nettoyage de la surface. Application du traitement superficiel. Remplissage des joints de séparation des pièces. Nettoyage de l'excès de matériau de jointoiement avec un chiffon humide.
Critère pour le métré: Surface utile, mesurée selon documentation graphique du Projet. Le métré par casses et découpes n'a pas été augmenté, puisque 5% de pièces de plus ont été considérées dans la décomposition.
Critère pour le mémoire: On mesurera la surface réellement exécutée selon les spécifications du Projet.

| Code | U | Désignation | Quantité | Prix | Montant |
|---|---|---|---|---|---|
| mt18bhi020ia | m² | Carreau de ciment, avec des pièces de 10x10 cm, carrées, unicolore, gamme basique; avec résistance au glissement entre 35 et 45 selon DIN CEN/TS 12633. (matériau) | 1.05 | 62.68 | 65.814 |
| mt09mcr021h | kg | Mortier-colle de prise normale, C1, selon NF EN 12004, couleur blanche. (matériau) | 6 | 0.41 | 2.460 |
| mt18wwa020 | l | Émulsion de résines pour le scellement des pores dans les revêtements de sols hydrauliques. (matériau) | 0.1 | 6.1 | 0.610 |
| mt08lim095 | l | Émulsion de cires naturelles pour faire briller les revêtements de sols extérieurs. (matériau) | 0.08 | 4 | 0.320 |
| mt09mcp020bB | kg | Mortier de joints cémenteux amélioré, avec absorption d'eau réduite et résistance élevée à l'abrasion, type CG2 W A, selon NF EN 13888, couleur blanche, pour joints de 2 à 15 mm, à base de ciment à haute résistance, granulats sélectionnés, additifs spéciaux et pigments, avec effet antimoisissure et effet préventif des efflorescences, hydrofugeant, spécial pour le jointoiement de tout type de pièces céramiques et pierres naturelles dans les zones de prolifération de micro-organismes. (matériau) | 0.3 | 1.46 | 0.438 |
| mo023 | h | Compagnon professionnel III/CP2 carreleur en revêtements de sols. (main-d'œuvre) | 0.8 | 29.25 | 23.400 |
| mo061 | h | Ouvrier professionnel II/OP carreleur en revêtements de sols. (main-d'œuvre) | 1.1 | 26.02 | 28.622 |
| % | % | Frais de chantier des unités d'ouvrage | 2 % | 121.664 | 2.433 |
|  |  | Coûts directs |  |  | 124.097 |

Déchets:
- pose: mt18bhi020ia; facteur de déchet 0.0084
- pose: mt09mcr021h Mortier-colle de prise normale, C1, selon NF EN 12004, couleur blanche; facteur de déchet 0.07
- pose: mt09mcp020bB; facteur de déchet 0.07

## Ressources

**mt18bhi020ia** m² Carreau de ciment
Données techniques: Coût énergétique 10.441 MJ; Émission de CO2 10.527 kg; Code CED 17 01 01; Masse de l'élément 70 kg; Volume 0.046667 m3
Déchets:
- emballage: re170201 Bois. (composant de déchet); quantité 0.045 kg; Code CED 17 02 01; Masse de l'élément 1 kg; Volume 0.000909 m3
- emballage: re170203 Plastique. (composant de déchet); quantité 0.023 kg; Code CED 17 02 03; Masse de l'élément 1 kg; Volume 0.001667 m3

**mt09mcr021h** kg Mortier-colle de prise normale, C1, selon NF EN 12004, couleur blanche
Données techniques: Coût énergétique 3.871 MJ; Émission de CO2 0.344 kg; Code CED 17 09 04; Masse de l'élément 1 kg; Volume 0.000667 m3
Déchets:
- emballage: re170203 Plastique; quantité 0.003 kg

**mt09mcp020bB** kg Mortier de joints cémenteux amélioré
Données techniques: Coût énergétique 7.725 MJ; Émission de CO2 0.576 kg; Code CED 17 09 04; Masse de l'élément 1 kg; Volume 0.000667 m3
Déchets:
- emballage: re150101 Emballages en papier et en carton. (composant de déchet); quantité 0.02 kg; Code CED 15 01 01; Masse de l'élément 1 kg; Volume 0.001333 m3
- emballage: re170201 Bois; quantité 0.005 kg
- emballage: re170203 Plastique; quantité 0.008 kg
