# Dallage en pierre naturelle sur une surface plane, pose avec du mortier-colle

- Propriété du fichier: CYPE Ingenieros S.A.
- Format: FIEBDC-3/2016
- Logiciel: Generador de precios de la construcción. CYPE Ingenieros, S.A.
- Date: 05/06/2024
- Devise: EUR
- Coûts indirects: 3 %
- Frais généraux: 13 %
- Bénéfice: 6 %
- TVA: 20 %

## F Aménagements et finitions

### FS Revêtements de sols

#### FSI Pierre naturelle

**FSI010** m² Dallage en pierre naturelle sur une surface plane, pose avec du mortier-colle.
Fourniture et mise en place d'un revêtement de sol de dalles de grès Calcaire Capri, pour intérieur, de 60x40x2 cm, finition bouchardée; pose avec du mortier-colle amélioré, C2 TE, avec glissement réduit et temps ouvert allongé. Comprend la réalisation des joints périphériques continus, de largeur supérieure ou égale à 5 mm, aux limites avec les parois, les poteaux intérieurs et les élévations de niveau et, s'il y a lieu, les joints de partage et les joints de rupture ou de dilatation existant dans le support; jointoiement avec du mortier de joints cémenteux, CG1, pour joints minces (entre 1,5 et 3 mm), avec la même tonalité des pièces et nettoyage.
Inclut: Nettoyage, nivellement et préparation de la surface support. Implantation des niveaux. Implantation de la disposition des pièces et des joints de dilatation. Extension de la couche de mortier-colle. Peignage de la surface. Mise en place des dalles à la pointe de la truelle. Vérification de la planéité. Remplissage des joints de dilatation. Remplissage des joints de séparation des dalles.
Critère pour le métré: Surface construite, mesurée selon documentation graphique du Projet. Le métré par casses et découpes n'a pas été augmenté, puisque 5% de pièces de plus ont été considérées dans la décomposition.
Critère pour le mémoire: On mesurera la surface réellement exécutée selon les spécifications du Projet.

| Code | U | Désignation | Quantité | Prix | Montant |
|---|---|---|---|---|---|
| mt09mcr210 | kg | Mortier-colle amélioré, C2 TE, avec résistance au glissement et temps ouvert allongé, composé de ciment, granulats sélectionnés, additifs spéciaux et résines, pour la pose en couche mince de revêtements en pierre naturelle. (matériau) | 8 | 1.15 | 9.200 |
| mt18ban010ra | m² | Dalle de grès national, Calcaire Capri, 60x40x2 cm, finition bouchardée, selon NF EN 12058. (matériau) | 1.05 | 19.23 | 20.192 |
| mt09mcr060c | kg | Mortier de joints cémenteux, CG1, pour joint minimum entre 1,5 et 3 mm, selon NF EN 13888. (matériau) | 0.15 | 0.7 | 0.105 |
| mo023 | h | Compagnon professionnel III/CP2 carreleur en revêtements de sols. (main-d'œuvre) | 0.328 | 29.25 | 9.594 |
| mo061 | h | Ouvrier professionnel II/OP carreleur en revêtements de sols. (main-d'œuvre) | 0.328 | 26.02 | 8.535 |
| % | % | Frais de chantier des unités d'ouvrage | 2 % | 47.626 | 0.953 |
|  |  | Coûts directs |  |  | 48.579 |

Déchets:
- pose: mt09mcr210; facteur de déchet 0.068349
- pose: mt18ban010ra Dalle de grès national, Calcaire Capri, 60x40x2 cm, finition bouchardée, selon NF EN 12058; facteur de déchet 0.0385
- pose: mt09mcr060c Mortier de joints cémenteux, CG1, pour joint minimum entre 1,5 et 3 mm, selon NF EN 13888; facteur de déchet 0.07

## Ressources

**mt09mcr210** kg Mortier-colle amélioré
Données techniques: Coût énergétique 3.871 MJ; Émission de CO2 0.344 kg; Code CED 17 09 04; Masse de l'élément 1 kg; Volume 0.000667 m3
Déchets:
- emballage: re170203 Plastique. (composant de déchet); quantité 0.003 kg; Code CED 17 02 03; Masse de l'élément 1 kg; Volume 0.001667 m3

**mt18ban010ra** m² Dalle de grès national, Calcaire Capri, 60x40x2 cm, finition bouchardée, selon NF EN 12058
Données techniques: Coût énergétique 112.709 MJ; Émission de CO2 3.879 kg; Code CED 01 04 13; Masse de l'élément 48 kg; Volume 0.032 m3
Déchets:
- emballage: re170201 Bois. (composant de déchet); quantité 0.031 kg; Code CED 17 02 01; Masse de l'élément 1 kg; Volume 0.000909 m3
- emballage: re170203 Plastique; quantité 0.02 kg

**mt09mcr060c** kg Mortier de joints cémenteux, CG1, pour joint minimum entre 1,5 et 3 mm, selon NF EN 13888
Données techniques: Coût énergétique 7.725 MJ; Émission de CO2 0.576 kg; Code CED 17 09 04; Masse de l'élément 1 kg; Volume 0.000667 m3
Déchets:
- emballage: re150101 Emballages en papier et en carton. (composant de déchet); quantité 0.02 kg; Code CED 15 01 01; Masse de l'élément 1 kg; Volume 0.001333 m3
- emballage: re170201 Bois; quantité 0.005 kg
- emballage: re170203 Plastique; quantité 0.008 kg
