# Paillasson en caoutchouc

- Propriété du fichier: CYPE Ingenieros S.A.
- Format: FIEBDC-3/2016
- Logiciel: Generador de precios de la construcción. CYPE Ingenieros, S.A.
- Date: 23/05/2024
- Devise: EUR
- Coûts indirects: 3 %
- Frais généraux: 13 %
- Bénéfice: 6 %
- TVA: 20 %

## F Aménagements et finitions

### FS Revêtements de sols

#### FSS Paillassons

**FSS060** U Paillasson en caoutchouc.
Paillasson avec base en caoutchouc, finition superficielle avec pics en caoutchouc de couleur beige, épaisseur totale 16 mm, usage intérieur et extérieur, enroulable, de 60x40 cm, installé dans un décaissement de sol formé d'une fosse de 16 mm de profondeur (non comprise dans ce prix). Comprend la préparation de la surface support.
Inclut: Préparation de la surface support. Mise en place du paillasson.
Critère pour le métré: Nombre d'unités prévues, selon documentation graphique du Projet.
Critère pour le mémoire: On mesurera le nombre d'unités réellement exécutées selon les spécifications du Projet.

| Code | U | Désignation | Quantité | Prix | Montant |
|---|---|---|---|---|---|
| mt18fec020uD | U | Paillasson avec base en caoutchouc, finition superficielle avec pics en caoutchouc de couleur beige, épaisseur totale 16 mm, usage intérieur et extérieur, enroulable, de 60x40 cm, à installer dans un décaissement de sol formé d'une fosse de 16 mm de profondeur. (matériau) | 1 | 17.5 | 17.500 |
| mo027 | h | Compagnon professionnel III/CP2 poseur de moquettes et de revêtements textiles. (main-d'œuvre) | 0.03 | 29.25 | 0.878 |
| mo065 | h | Ouvrier professionnel II/OP poseur de moquettes et de revêtements textiles. (main-d'œuvre) | 0.03 | 26.02 | 0.781 |
| % | % | Frais de chantier des unités d'ouvrage | 2 % | 19.159 | 0.383 |
|  |  | Coûts directs |  |  | 19.542 |
