# Ferme traditionnelle, en bois scié

- Propriété du fichier: CYPE Ingenieros S.A.
- Format: FIEBDC-3/2016
- Logiciel: Generador de precios de la construcción. CYPE Ingenieros, S.A.
- Date: 02/06/2024
- Devise: EUR
- Coûts indirects: 3 %
- Frais généraux: 13 %
- Bénéfice: 6 %
- TVA: 20 %

## G Structure et gros oeuvre

### GC Charpentes et couvertures autoportantes

#### GCB Charpentes bois

**GCB040** m³ Ferme traditionnelle, en bois scié.
Ferme sur mur porteur de 4 m de portée, pente de 45°, montée sur le chantier avec éléments de 5x18 cm de section, en bois de sapin rouge (Picea abies) avec classe de résistance C30, selon NF EN 338 et NF EN 1912, classe d'emploi 2, selon NF EN 335, pour une protection face aux agents biotiques qui correspondent à la classe de pénétration NP2 (3 mm dans les faces latérales de l'aubier), selon NF EN 351-1; connexions avec assemblés avec boulons pour fermes, en acier galvanisé avec protection Z275 face à la corrosion (20 kg/ferme); séparation entre fermes de 3 à 5 m.
Inclut: Implantation et marquage des axes d'appui en tête d'un mur ou d'un poteau. Préparation de la surface d'appui. Implantation et découpe des planches. Montage de la ferme. Mise en place et fixation provisoire de la ferme. Aplomb et nivellement. Connexion de la ferme et de sa base d'appui.
Critère pour le métré: Volume mesuré selon documentation graphique du Projet, en s'appuyant sur les plus grandes dimensions transversales pour les pièces n'ayant pas de sections rectangulaires ou carrées, et la longueur comprenant les appuis.
Critère pour le mémoire: On mesurera le volume réellement exécuté selon les spécifications du Projet, en s'appuyant sur les plus grandes dimensions transversales pour les pièces n'ayant pas de sections rectangulaires ou carrées, les appuis étant compris dans la longueur. Tous les éléments intégrants de la structure signalés dans les plans et les détails du projet seront considérés comme inclus.

| Code | U | Désignation | Quantité | Prix | Montant |
|---|---|---|---|---|---|
| mt07mee500bhaa | m³ | Sapin rouge (Picea abies) pour ferme traditionnelle, avec classe de résistance C30, selon NF EN 338 et NF EN 1912, classe d'emploi 2 selon NF EN 335, pour une protection face aux agents biotiques qui correspondent à la classe de pénétration NP2 (3 mm dans les faces latérales de l'aubier), selon NF EN 351-1. Selon NF B 50-105-3. (matériau) | 1 | 300 | 300.000 |
| mt07emr403a | kg | Éléments d'acier galvanisé à chaud avec protection Z275 face à la corrosion, pour l'assemblage de structures en bois. (matériau) | 20 | 11.4 | 228.000 |
| mq07gte010b | h | Grue autopropulsée à bras télescopique avec une capacité d'élévation de 20 t et 20 m de hauteur maximale de travail. (matériel) | 4.7 | 63.84 | 300.048 |
| mo048 | h | Compagnon professionnel III/CP2 charpentier bois. (main-d'œuvre) | 8.2 | 30.72 | 251.904 |
| mo095 | h | Ouvrier professionnel II/OP charpentier bois. (main-d'œuvre) | 12.2 | 27.32 | 333.304 |
| % | % | Frais de chantier des unités d'ouvrage | 2 % | 1413.256 | 28.265 |
|  |  | Coûts directs |  |  | 1441.521 |

Déchets:
- pose: mt07mee500bhaa; facteur de déchet 0.00225
- pose: mt07emr403a Éléments d'acier galvanisé à chaud avec protection Z275 face à la corrosion, pour l'assemblage de structures en bois; facteur de déchet 0.0045

## Ressources

**mt07mee500bhaa** m³ Sapin rouge (Picea abies) pour ferme traditionnelle
Données techniques: Coût énergétique 62489.306 MJ; Émission de CO2 -855.456 kg; Code CED 17 02 01; Masse de l'élément 460 kg; Volume 0.418182 m3
Déchets:
- emballage: re170203 Plastique. (composant de déchet); quantité 0.03 kg; Code CED 17 02 03; Masse de l'élément 1 kg; Volume 0.001667 m3

**mt07emr403a** kg Éléments d'acier galvanisé à chaud avec protection Z275 face à la corrosion, pour l'assemblage de structures en bois
Données techniques: Coût énergétique 25.100 MJ; Émission de CO2 2.560 kg; Code CED 17 04 05; Masse de l'élément 1 kg; Volume 0.000476 m3
