# Démontage de la pièce d'armature en bois en toiture

- Propriété du fichier: CYPE Ingenieros S.A.
- Format: FIEBDC-3/2016
- Logiciel: Generador de precios de la construcción. CYPE Ingenieros, S.A.
- Date: 19/05/2024
- Devise: EUR
- Coûts indirects: 3 %
- Frais généraux: 13 %
- Bénéfice: 6 %
- TVA: 20 %

## G Structure et gros oeuvre

### GC Charpentes et couvertures autoportantes

#### GCD Démolition

**GCD040** m Démontage de la pièce d'armature en bois en toiture.
Démontage de panne sablière de 8x8 cm de section, à armature en bois en toiture, avec des moyens manuels et une tronçonneuse, et chargement manuel dans le camion ou la benne.
Critère d'évaluation économique: Le prix comprend le démontage des éléments de fixation.
Inclut: Démontage de l'élément. Retrait et stockage du matériau démonté. Nettoyage des restes d'ouvrage. Charge manuelle du matériau démonté dans le camion ou la benne.
Critère pour le métré: Longueur mesurée selon documentation graphique du Projet.
Critère pour le mémoire: On mesurera la longueur réellement démontée selon les spécifications du Projet.

| Code | U | Désignation | Quantité | Prix | Montant |
|---|---|---|---|---|---|
| mq09sie010 | h | Tronçonneuse à essence, de 50 cm de lame et 2 kW de puissance. (matériel) | 0.184 | 3.36 | 0.618 |
| mo058 | h | Ouvrier professionnel II/OP menuisier bois. (main-d'œuvre) | 0.737 | 26.23 | 19.332 |
| mo113 | h | Ouvrier d'exécution I/OE1 construction. (main-d'œuvre) | 0.737 | 24.51 | 18.064 |
| % | % | Frais de chantier des unités d'ouvrage | 2 % | 38.014 | 0.760 |
|  |  | Coûts directs |  |  | 38.774 |

Déchets:
- démolition: ruo170201 Bois. (composant de déchet); quantité 3.056 kg; Code CED 17 02 01; Masse de l'élément 1 kg; Volume 0.000909 m3
