# Radier

- Propriété du fichier: CYPE Ingenieros S.A.
- Format: FIEBDC-3/2016
- Logiciel: Generador de precios de la construcción. CYPE Ingenieros, S.A.
- Date: 23/05/2024
- Devise: EUR
- Coûts indirects: 3 %
- Frais généraux: 13 %
- Bénéfice: 6 %
- TVA: 20 %

## G Structure et gros oeuvre

### GF Fondations

#### GFA Radiers

**GFA010** m³ Radier.
Radier en béton armé, réalisé avec béton C30/37 (XC2(F) + XD1(F); D10; S3; Cl 0,4) prêt à l'emploi, et coulage à la pompe, et acier Fe E 500, avec une quantité approximative de 85 kg/m³; finition superficielle lisse par règle vibrante. Comprend les armatures pour la formation de la fosse d'ascenseur, les renforts, les pliages, les rencontres, les amorces et les attentes dans les murs, les escaliers et les rampes, les changements de niveau, le fil de fer à lier, et les séparateurs.
Critère d'évaluation économique: Le prix comprend le ferraillage de l'armature et la pose en coffrage ou sur site, mais il ne comprend pas le coffrage.
Inclut: Implantation et tracé de la dalle et des poteaux ou des autres éléments structuraux qui s'appuient sur celle-ci. Mise en place des séparateurs et fixation des armatures. Connexion et ancrage des réseaux d'installations prévues. Coulage et compactage du béton. Couronnement et arase des fondations. Séchage du béton.
Critère pour le métré: Volume moyen sur les sections théoriques de l'excavation, selon documentation graphique du Projet.
Critère pour le mémoire: On mesurera le volume théorique exécuté selon les spécifications du Projet, sans inclure les augmentations par excès d'excavation non autorisés.

| Code | U | Désignation | Quantité | Prix | Montant |
|---|---|---|---|---|---|
| mt07aco020a | U | Séparateur homologué pour fondations. (matériau) | 5 | 0.15 | 0.750 |
| mt07aco050c | kg | Barres en acier haute adhérence, Fe E 500, fourni sur chantier en barres brutes, de divers diamètres. (matériau) | 86.7 | 2 | 173.400 |
| mt08var050 | kg | Fil de fer galvanisé pour attacher, de 1,30 mm de diamètre. (matériau) | 0.425 | 1.5 | 0.638 |
| mt10haf030geFc | m³ | Béton C30/37 (XC2(F) + XD1(F); D10; S3; Cl 0,4), prêt à l'emploi, selon NF EN 206. (matériau) | 1.05 | 150.42 | 157.941 |
| mq06vib020 | h | Règle vibrante de 3 m. (matériel) | 0.333 | 5.23 | 1.742 |
| mq06bhe010 | h | Camion pompe stationné sur chantier, pour pompage de béton. (matériel) | 0.042 | 190.4 | 7.997 |
| mo043 | h | Compagnon professionnel III/CP2 ferrailleur. (main-d'œuvre) | 0.544 | 30.72 | 16.712 |
| mo090 | h | Ouvrier professionnel II/OP ferrailleur. (main-d'œuvre) | 0.816 | 27.32 | 22.293 |
| mo045 | h | Compagnon professionnel III/CP2 bétonneur. (main-d'œuvre) | 0.009 | 30.72 | 0.276 |
| mo092 | h | Ouvrier professionnel II/OP bétonneur. (main-d'œuvre) | 0.12 | 27.32 | 3.278 |
| % | % | Frais de chantier des unités d'ouvrage | 2 % | 385.027 | 7.701 |
|  |  | Coûts directs |  |  | 392.728 |

Déchets:
- pose: mt07aco050c Barres en acier haute adhérence, Fe E 500, fourni sur chantier en barres brutes, de divers diamètres; facteur de déchet 0.0075
- pose: mt08var050 Fil de fer galvanisé pour attacher, de 1,30 mm de diamètre; facteur de déchet 0.0038

## Ressources

**mt07aco020a** U Séparateur homologué pour fondations
Données techniques: Coût énergétique 1.105 MJ; Émission de CO2 0.114 kg
Déchets:
- emballage: re150101 Emballages en papier et en carton. (composant de déchet); quantité 0.072 kg; Code CED 15 01 01; Masse de l'élément 1 kg; Volume 0.001333 m3

**mt07aco050c** kg Barres en acier haute adhérence, Fe E 500, fourni sur chantier en barres brutes, de divers diamètres
Données techniques: Coût énergétique 9.830 MJ; Émission de CO2 0.510 kg; Code CED 17 04 05; Masse de l'élément 1 kg; Volume 0.000476 m3

**mt08var050** kg Fil de fer galvanisé pour attacher, de 1,30 mm de diamètre
Données techniques: Coût énergétique 25.100 MJ; Émission de CO2 2.560 kg; Code CED 17 04 05; Masse de l'élément 1 kg; Volume 0.000476 m3

**mt10haf030geFc** m³ Béton C30/37 (XC2(F) + XD1(F); D10; S3; Cl 0,4), prêt à l'emploi, selon NF EN 206
Données techniques: Coût énergétique 2208.000 MJ; Émission de CO2 253.000 kg; Code CED 17 01 01; Masse de l'élément 2300 kg; Volume 1.533333 m3
