# Semelle sur un groupe de pieux

- Propriété du fichier: CYPE Ingenieros S.A.
- Format: FIEBDC-3/2016
- Logiciel: Generador de precios de la construcción. CYPE Ingenieros, S.A.
- Date: 15/06/2024
- Devise: EUR
- Coûts indirects: 3 %
- Frais généraux: 13 %
- Bénéfice: 6 %
- TVA: 20 %

## G Structure et gros oeuvre

### GF Fondations

#### GFE Semelles sur pieux

**GFE010** m³ Semelle sur un groupe de pieux.
Semelle sur pieux en béton armé, regroupant des têtes de pieux étêtés, réalisée avec béton C50/60 (XC3(F); D10; S3; Cl 0,2) prêt à l'emploi, et coulage depuis le camion, et acier Fe E 500, avec une quantité approximative de 80 kg/m³, correspondant à l'ensemble des armatures propres, en attente des éléments de liaison et de redressement des charges, et celles en attente du poteau auquel elle sert de base pour transmettre les charges aux pieux. Comprend le fil de fer à lier et les séparateurs.
Critère d'évaluation économique: Le prix comprend le ferraillage de l'armature (coupe, façonnage et assemblage des éléments) en atelier et la pose en coffrage sur site, mais il ne comprend pas le coffrage.
Inclut: Implantation de l'ensemble de la semelle sur pieu. Mise en place des séparateurs et fixation des armatures. Coulage et compactage du béton. Couronnement et arase des fondations. Séchage du béton. Nettoyage final de la base du poteau.
Critère pour le métré: Volume moyen sur les sections théoriques de l'excavation, selon documentation graphique du Projet.
Critère pour le mémoire: On mesurera le volume théorique exécuté selon les spécifications du Projet, sans inclure les augmentations par excès d'excavation non autorisés.

| Code | U | Désignation | Quantité | Prix | Montant |
|---|---|---|---|---|---|
| mt07aco020a | U | Séparateur homologué pour fondations. (matériau) | 8 | 0.15 | 1.200 |
| mt07aco050a | kg | Ferraille élaborée en atelier industriel avec barres en acier haute adhérence, Fe E 500, de divers diamètres. (matériau) | 80 | 2.62 | 209.600 |
| mt08var050 | kg | Fil de fer galvanisé pour attacher, de 1,30 mm de diamètre. (matériau) | 0.56 | 1.5 | 0.840 |
| mt10haf030hOJc | m³ | Béton C50/60 (XC3(F); D10; S3; Cl 0,2), prêt à l'emploi, selon NF EN 206. (matériau) | 1.05 | 182.03 | 191.132 |
| mo043 | h | Compagnon professionnel III/CP2 ferrailleur. (main-d'œuvre) | 0.48 | 30.72 | 14.746 |
| mo090 | h | Ouvrier professionnel II/OP ferrailleur. (main-d'œuvre) | 0.56 | 27.32 | 15.299 |
| mo045 | h | Compagnon professionnel III/CP2 bétonneur. (main-d'œuvre) | 0.12 | 30.72 | 3.686 |
| mo092 | h | Ouvrier professionnel II/OP bétonneur. (main-d'œuvre) | 0.48 | 27.32 | 13.114 |
| % | % | Frais de chantier des unités d'ouvrage | 2 % | 449.617 | 8.992 |
|  |  | Coûts directs |  |  | 458.609 |

Déchets:
- pose: mt07aco050a Ferraille élaborée en atelier industriel avec barres en acier haute adhérence, Fe E 500, de divers diamètres; facteur de déchet 0.0075
- pose: mt08var050 Fil de fer galvanisé pour attacher, de 1,30 mm de diamètre; facteur de déchet 0.0038

## Ressources

**mt07aco020a** U Séparateur homologué pour fondations
Données techniques: Coût énergétique 1.105 MJ; Émission de CO2 0.114 kg
Déchets:
- emballage: re150101 Emballages en papier et en carton. (composant de déchet); quantité 0.072 kg; Code CED 15 01 01; Masse de l'élément 1 kg; Volume 0.001333 m3

**mt07aco050a** kg Ferraille élaborée en atelier industriel avec barres en acier haute adhérence, Fe E 500, de divers diamètres
Données techniques: Coût énergétique 9.830 MJ; Émission de CO2 0.510 kg; Code CED 17 04 05; Masse de l'élément 1 kg; Volume 0.000476 m3

**mt08var050** kg Fil de fer galvanisé pour attacher, de 1,30 mm de diamètre
Données techniques: Coût énergétique 25.100 MJ; Émission de CO2 2.560 kg; Code CED 17 04 05; Masse de l'élément 1 kg; Volume 0.000476 m3

**mt10haf030hOJc** m³ Béton C50/60 (XC3(F); D10; S3; Cl 0,2), prêt à l'emploi, selon NF EN 206
Données techniques: Coût énergétique 2208.000 MJ; Émission de CO2 253.000 kg; Code CED 17 01 01; Masse de l'élément 2300 kg; Volume 1.533333 m3
