# Chaînage horizontal, en béton armé

- Propriété du fichier: CYPE Ingenieros S.A.
- Format: FIEBDC-3/2016
- Logiciel: Generador de precios de la construcción. CYPE Ingenieros, S.A.
- Date: 10/05/2024
- Devise: EUR
- Coûts indirects: 3 %
- Frais généraux: 13 %
- Bénéfice: 6 %
- TVA: 20 %

## G Structure et gros oeuvre

### GH Chaînages

#### GHC Béton banché

**GHC030** m³ Chaînage horizontal, en béton armé.
Chaînage horizontal, en béton armé, largeur supérieure ou égale à l'épaisseur du mur, réalisé avec béton C20/25 (XC1(F); D10; S3; Cl 1,0) prêt à l'emploi, et coulage à la benne, et acier Fe E 500, avec une quantité approximative de 58,07 kg/m³. Comprend les séparateurs.
Critère d'évaluation économique: Le prix comprend le ferraillage de l'armature (coupe, façonnage et assemblage des éléments) en atelier et la pose en coffrage sur site, mais il ne comprend pas le coffrage.
Inclut: Implantation. Mise en place des armatures avec des séparateurs homologués. Coulage et compactage du béton. Séchage du béton.
Critère pour le métré: Volume mesuré selon documentation graphique du Projet, sans dupliquer les coins ni les rencontres.
Critère pour le mémoire: On mesurera le volume réellement exécuté selon les spécifications du Projet, sans dupliquer les coins ni les rencontres.

| Code | U | Désignation | Quantité | Prix | Montant |
|---|---|---|---|---|---|
| mt07aco020b | U | Séparateur homologué pour poteaux. (matériau) | 4 | 0.06 | 0.240 |
| mt07aco050a | kg | Ferraille élaborée en atelier industriel avec barres en acier haute adhérence, Fe E 500, de divers diamètres. (matériau) | 58.07 | 2.62 | 152.143 |
| mt08var050 | kg | Fil de fer galvanisé pour attacher, de 1,30 mm de diamètre. (matériau) | 0.523 | 1.5 | 0.785 |
| mt10haf030fODc | m³ | Béton C20/25 (XC1(F); D10; S3; Cl 1,0), prêt à l'emploi, selon NF EN 206. (matériau) | 1.05 | 149.88 | 157.374 |
| mo043 | h | Compagnon professionnel III/CP2 ferrailleur. (main-d'œuvre) | 0.465 | 30.72 | 14.285 |
| mo090 | h | Ouvrier professionnel II/OP ferrailleur. (main-d'œuvre) | 0.465 | 27.32 | 12.704 |
| mo045 | h | Compagnon professionnel III/CP2 bétonneur. (main-d'œuvre) | 0.34 | 30.72 | 10.445 |
| mo092 | h | Ouvrier professionnel II/OP bétonneur. (main-d'œuvre) | 1.37 | 27.32 | 37.428 |
| % | % | Frais de chantier des unités d'ouvrage | 2 % | 385.404 | 7.708 |
|  |  | Coûts directs |  |  | 393.112 |

Déchets:
- pose: mt07aco050a Ferraille élaborée en atelier industriel avec barres en acier haute adhérence, Fe E 500, de divers diamètres; facteur de déchet 0.0075
- pose: mt08var050 Fil de fer galvanisé pour attacher, de 1,30 mm de diamètre; facteur de déchet 0.0038

## Ressources

**mt07aco020b** U Séparateur homologué pour poteaux
Données techniques: Coût énergétique 1.105 MJ; Émission de CO2 0.114 kg
Déchets:
- emballage: re150101 Emballages en papier et en carton. (composant de déchet); quantité 0.072 kg; Code CED 15 01 01; Masse de l'élément 1 kg; Volume 0.001333 m3

**mt07aco050a** kg Ferraille élaborée en atelier industriel avec barres en acier haute adhérence, Fe E 500, de divers diamètres
Données techniques: Coût énergétique 9.830 MJ; Émission de CO2 0.510 kg; Code CED 17 04 05; Masse de l'élément 1 kg; Volume 0.000476 m3

**mt08var050** kg Fil de fer galvanisé pour attacher, de 1,30 mm de diamètre
Données techniques: Coût énergétique 25.100 MJ; Émission de CO2 2.560 kg; Code CED 17 04 05; Masse de l'élément 1 kg; Volume 0.000476 m3

**mt10haf030fODc** m³ Béton C20/25 (XC1(F); D10; S3; Cl 1,0), prêt à l'emploi, selon NF EN 206
Données techniques: Coût énergétique 1840.000 MJ; Émission de CO2 230.000 kg; Code CED 17 01 01; Masse de l'élément 2300 kg; Volume 1.533333 m3
