# Chaînage horizontal, de briques linteau en terre cuite

- Propriété du fichier: CYPE Ingenieros S.A.
- Format: FIEBDC-3/2016
- Logiciel: Generador de precios de la construcción. CYPE Ingenieros, S.A.
- Date: 05/06/2024
- Devise: EUR
- Coûts indirects: 3 %
- Frais généraux: 13 %
- Bénéfice: 6 %
- TVA: 20 %

## G Structure et gros oeuvre

### GH Chaînages

#### GHT Maçonnerie de briques en terre cuite

**GHT020** m Chaînage horizontal, de briques linteau en terre cuite.
Chaînage horizontal, de briques "U" en terre cuite, de 500x250x249 mm, pose avec du mortier de ciment confectionné sur chantier, avec 250 kg/m³ de ciment, couleur grise, dosage 1:6, fourni en sacs; avec renfort de béton de remplissage confectionné sur le chantier, C25/30 (X0(F); D10; S3; Cl 0,4), coulage avec des moyens manuels, et acier Fe E 500, avec une quantité approximative de 2,28 kg/m; pour mur porteur en maçonnerie. Comprend le fil de fer à lier et les séparateurs.
Critère d'évaluation économique: Le prix comprend le ferraillage de l'armature et la pose en coffrage ou sur site.
Inclut: Implantation. Mise en place des pièces. Mise en place des armatures. Préparation du béton. Coulage, vibrage et séchage du béton{hormigon}.
Critère pour le métré: Longueur mesurée selon documentation graphique du Projet, sans dupliquer les coins ni les rencontres.
Critère pour le mémoire: On mesurera la longueur réellement exécutée selon les spécifications du Projet, sans dupliquer les coins ni les rencontres.

| Code | U | Désignation | Quantité | Prix | Montant |
|---|---|---|---|---|---|
| mt04bwi031ia | U | Brique "U" en terre cuite, de 500x250x249 mm, selon NF EN 771-1, pour linteaux et chaînages horizontaux. (matériau) | 2 | 6.84 | 13.680 |
| mt08aaa010a | m³ | Eau. (matériau) | 0.008 | 1.5 | 0.012 |
| mt01arg005a | t | Sable de carrière, pour mortier confectionné sur le chantier. (matériau) | 0.023 | 18 | 0.414 |
| mt08cem011a | kg | Ciment Portland CEM II/B-L 32,5 R, couleur grise, en sacs, selon NF EN 197-1. (matériau) | 3.528 | 0.1 | 0.353 |
| mt07aco050c | kg | Barres en acier haute adhérence, Fe E 500, fourni sur chantier en barres brutes, de divers diamètres. (matériau) | 2.394 | 2 | 4.788 |
| mt08var050 | kg | Fil de fer galvanisé pour attacher, de 1,30 mm de diamètre. (matériau) | 0.057 | 1.5 | 0.086 |
| mt08cem000o | kg | Ciment gris en sacs. (matériau) | 14.035 | 0.2 | 2.807 |
| mt01arg000o | m³ | Sable criblé. (matériau) | 0.014 | 45.17 | 0.632 |
| mt01arg001oc | m³ | Gros granulats homogénéisés, de taille maximale 10 mm. (matériau) | 0.019 | 40.33 | 0.766 |
| mq06hor010 | h | Bétonnière électrique avec une capacité de gâchage de 160 l. (matériel) | 0.038 | 3.45 | 0.131 |
| mo021 | h | Compagnon professionnel III/CP2 construction pour des travaux de maçonnerie. (main-d'œuvre) | 0.111 | 29.25 | 3.247 |
| mo114 | h | Ouvrier d'exécution I/OE1 construction pour des travaux de maçonnerie. (main-d'œuvre) | 0.251 | 24.51 | 6.152 |
| mo043 | h | Compagnon professionnel III/CP2 ferrailleur. (main-d'œuvre) | 0.046 | 30.72 | 1.413 |
| mo090 | h | Ouvrier professionnel II/OP ferrailleur. (main-d'œuvre) | 0.046 | 27.32 | 1.257 |
| % | % | Frais de chantier des unités d'ouvrage | 2 % | 35.738 | 0.715 |
|  |  | Coûts directs |  |  | 36.453 |

Déchets:
- pose: mt04bwi031ia Brique "U" en terre cuite, de 500x250x249 mm, selon NF EN 771-1, pour linteaux et chaînages horizontaux; facteur de déchet 0.0105
- pose: mt01arg005a Sable de carrière, pour mortier confectionné sur le chantier; facteur de déchet 0.00501329
- pose: mt08cem011a Ciment Portland CEM II/B-L 32,5 R, couleur grise, en sacs, selon NF EN 197-1; facteur de déchet 0.01512
- pose: mt07aco050c Barres en acier haute adhérence, Fe E 500, fourni sur chantier en barres brutes, de divers diamètres; facteur de déchet 0.0075
- pose: mt08var050 Fil de fer galvanisé pour attacher, de 1,30 mm de diamètre; facteur de déchet 0.0038
- pose: mt08cem000o Ciment gris en sacs; facteur de déchet 0.0063
- pose: mt01arg000o Sable criblé; facteur de déchet 0.003
- pose: mt01arg001oc Gros granulats homogénéisés, de taille maximale 10 mm; facteur de déchet 0.00468398

## Ressources

**mt04bwi031ia** U Brique "U" en terre cuite, de 500x250x249 mm, selon NF EN 771-1, pour linteaux et chaînages horizontaux
Données techniques: Coût énergétique 54.946 MJ; Émission de CO2 4.318 kg; Code CED 17 01 03; Masse de l'élément 18 kg; Volume 0.0144 m3
Déchets:
- emballage: re170201 Bois. (composant de déchet); quantité 0.014 kg; Code CED 17 02 01; Masse de l'élément 1 kg; Volume 0.000909 m3
- emballage: re170203 Plastique. (composant de déchet); quantité 0.005 kg; Code CED 17 02 03; Masse de l'élément 1 kg; Volume 0.001667 m3

**mt08aaa010a** m³ Eau
Données techniques: Coût énergétique 60.000 MJ; Émission de CO2 30.000 kg

**mt01arg005a** t Sable de carrière, pour mortier confectionné sur le chantier
Données techniques: Coût énergétique 75.000 MJ; Émission de CO2 4.000 kg; Code CED 01 04 08; Masse de l'élément 1000 kg; Volume 0.666667 m3

**mt08cem011a** kg Ciment Portland CEM II/B-L 32,5 R, couleur grise, en sacs, selon NF EN 197-1
Données techniques: Coût énergétique 7.009 MJ; Émission de CO2 0.899 kg; Code CED 17 01 01; Masse de l'élément 1 kg; Volume 0.000667 m3
Déchets:
- emballage: re150101 Emballages en papier et en carton. (composant de déchet); quantité 0.011 kg; Code CED 15 01 01; Masse de l'élément 1 kg; Volume 0.001333 m3
- emballage: re170203 Plastique; quantité 0.002 kg

**mt07aco050c** kg Barres en acier haute adhérence, Fe E 500, fourni sur chantier en barres brutes, de divers diamètres
Données techniques: Coût énergétique 9.830 MJ; Émission de CO2 0.510 kg; Code CED 17 04 05; Masse de l'élément 1 kg; Volume 0.000476 m3

**mt08var050** kg Fil de fer galvanisé pour attacher, de 1,30 mm de diamètre
Données techniques: Coût énergétique 25.100 MJ; Émission de CO2 2.560 kg; Code CED 17 04 05; Masse de l'élément 1 kg; Volume 0.000476 m3

**mt08cem000o** kg Ciment gris en sacs
Données techniques: Coût énergétique 7.174 MJ; Émission de CO2 0.904 kg; Code CED 17 01 01; Masse de l'élément 1 kg; Volume 0.000667 m3
Déchets:
- emballage: re150101 Emballages en papier et en carton; quantité 0.014 kg
- emballage: re170201 Bois; quantité 0.001 kg
- emballage: re170203 Plastique; quantité 0.003 kg

**mt01arg000o** m³ Sable criblé
Données techniques: Coût énergétique 146.250 MJ; Émission de CO2 7.800 kg; Code CED 01 04 09; Masse de l'élément 1950 kg; Volume 1.21875 m3

**mt01arg001oc** m³ Gros granulats homogénéisés, de taille maximale 10 mm
Données techniques: Coût énergétique 146.250 MJ; Émission de CO2 7.800 kg; Code CED 01 04 08; Masse de l'élément 1950 kg; Volume 1.3 m3
