# Chaînage horizontal, de briques linteau en terre cuite

- Propriété du fichier: CYPE Ingenieros S.A.
- Format: FIEBDC-3/2016
- Logiciel: Generador de precios de la construcción. CYPE Ingenieros, S.A.
- Date: 29/05/2024
- Devise: EUR
- Coûts indirects: 3 %
- Frais généraux: 13 %
- Bénéfice: 6 %
- TVA: 20 %

## G Structure et gros oeuvre

### GH Chaînages

#### GHT Maçonnerie de briques en terre cuite

**GHT020** m Chaînage horizontal, de briques linteau en terre cuite.
Chaînage horizontal, de briques "U" en terre cuite, de 250x365x240 mm, pose avec du mortier à joints minces; avec renfort de béton de remplissage confectionné sur le chantier, C16/20 (X0(F); D10; S3; Cl 1,0), coulage avec des moyens manuels, et acier Fe E 500, avec une quantité approximative de 2,28 kg/m; pour mur porteur en maçonnerie. Comprend le fil de fer à lier et les séparateurs.
Critère d'évaluation économique: Le prix comprend le ferraillage de l'armature et la pose en coffrage ou sur site.
Inclut: Implantation. Mise en place des pièces. Mise en place des armatures. Préparation du béton. Coulage, vibrage et séchage du béton{hormigon}.
Critère pour le métré: Longueur mesurée selon documentation graphique du Projet, sans dupliquer les coins ni les rencontres.
Critère pour le mémoire: On mesurera la longueur réellement exécutée selon les spécifications du Projet, sans dupliquer les coins ni les rencontres.

| Code | U | Désignation | Quantité | Prix | Montant |
|---|---|---|---|---|---|
| mt04bwi031id | U | Brique "U" en terre cuite, de 250x365x240 mm, selon NF EN 771-1, pour linteaux et chaînages horizontaux. (matériau) | 4 | 10.1 | 40.400 |
| mt08aaa010a | m³ | Eau. (matériau) | 0.008 | 1.5 | 0.012 |
| mt09mif060a | kg | Mortier à joints minces, composé de ciment, résine, sable siliceux et additifs spécifiques, fourni en sacs de 25 kg, gâché sur chantier avec une proportion en volume de 1/3. (matériau) | 4 | 0.53 | 2.120 |
| mt07aco050c | kg | Barres en acier haute adhérence, Fe E 500, fourni sur chantier en barres brutes, de divers diamètres. (matériau) | 2.394 | 2 | 4.788 |
| mt08var050 | kg | Fil de fer galvanisé pour attacher, de 1,30 mm de diamètre. (matériau) | 0.057 | 1.5 | 0.086 |
| mt08cem000o | kg | Ciment gris en sacs. (matériau) | 14.245 | 0.2 | 2.849 |
| mt01arg000o | m³ | Sable criblé. (matériau) | 0.024 | 45.17 | 1.084 |
| mt01arg001oc | m³ | Gros granulats homogénéisés, de taille maximale 10 mm. (matériau) | 0.034 | 40.33 | 1.371 |
| mq06hor010 | h | Bétonnière électrique avec une capacité de gâchage de 160 l. (matériel) | 0.043 | 3.45 | 0.148 |
| mo021 | h | Compagnon professionnel III/CP2 construction pour des travaux de maçonnerie. (main-d'œuvre) | 0.145 | 29.25 | 4.241 |
| mo114 | h | Ouvrier d'exécution I/OE1 construction pour des travaux de maçonnerie. (main-d'œuvre) | 0.145 | 24.51 | 3.554 |
| mo043 | h | Compagnon professionnel III/CP2 ferrailleur. (main-d'œuvre) | 0.046 | 30.72 | 1.413 |
| mo090 | h | Ouvrier professionnel II/OP ferrailleur. (main-d'œuvre) | 0.046 | 27.32 | 1.257 |
| % | % | Frais de chantier des unités d'ouvrage | 2 % | 63.323 | 1.266 |
|  |  | Coûts directs |  |  | 64.589 |

Déchets:
- pose: mt04bwi031id Brique "U" en terre cuite, de 250x365x240 mm, selon NF EN 771-1, pour linteaux et chaînages horizontaux; facteur de déchet 0.0105
- pose: mt09mif060a; facteur de déchet 0.07
- pose: mt07aco050c Barres en acier haute adhérence, Fe E 500, fourni sur chantier en barres brutes, de divers diamètres; facteur de déchet 0.0075
- pose: mt08var050 Fil de fer galvanisé pour attacher, de 1,30 mm de diamètre; facteur de déchet 0.0038
- pose: mt08cem000o Ciment gris en sacs; facteur de déchet 0.0063
- pose: mt01arg000o Sable criblé; facteur de déchet 0.003
- pose: mt01arg001oc Gros granulats homogénéisés, de taille maximale 10 mm; facteur de déchet 0.00468398

## Ressources

**mt04bwi031id** U Brique "U" en terre cuite, de 250x365x240 mm, selon NF EN 771-1, pour linteaux et chaînages horizontaux
Données techniques: Coût énergétique 31.586 MJ; Émission de CO2 2.398 kg; Code CED 17 01 03; Masse de l'élément 10 kg; Volume 0.008 m3
Déchets:
- emballage: re170201 Bois. (composant de déchet); quantité 0.014 kg; Code CED 17 02 01; Masse de l'élément 1 kg; Volume 0.000909 m3
- emballage: re170203 Plastique. (composant de déchet); quantité 0.005 kg; Code CED 17 02 03; Masse de l'élément 1 kg; Volume 0.001667 m3

**mt08aaa010a** m³ Eau
Données techniques: Coût énergétique 60.000 MJ; Émission de CO2 30.000 kg

**mt09mif060a** kg Mortier à joints minces
Données techniques: Coût énergétique 2.251 MJ; Émission de CO2 0.184 kg; Code CED 17 09 04; Masse de l'élément 1 kg; Volume 0.000667 m3
Déchets:
- emballage: re170203 Plastique; quantité 0.003 kg

**mt07aco050c** kg Barres en acier haute adhérence, Fe E 500, fourni sur chantier en barres brutes, de divers diamètres
Données techniques: Coût énergétique 9.830 MJ; Émission de CO2 0.510 kg; Code CED 17 04 05; Masse de l'élément 1 kg; Volume 0.000476 m3

**mt08var050** kg Fil de fer galvanisé pour attacher, de 1,30 mm de diamètre
Données techniques: Coût énergétique 25.100 MJ; Émission de CO2 2.560 kg; Code CED 17 04 05; Masse de l'élément 1 kg; Volume 0.000476 m3

**mt08cem000o** kg Ciment gris en sacs
Données techniques: Coût énergétique 7.174 MJ; Émission de CO2 0.904 kg; Code CED 17 01 01; Masse de l'élément 1 kg; Volume 0.000667 m3
Déchets:
- emballage: re150101 Emballages en papier et en carton. (composant de déchet); quantité 0.014 kg; Code CED 15 01 01; Masse de l'élément 1 kg; Volume 0.001333 m3
- emballage: re170201 Bois; quantité 0.001 kg
- emballage: re170203 Plastique; quantité 0.003 kg

**mt01arg000o** m³ Sable criblé
Données techniques: Coût énergétique 146.250 MJ; Émission de CO2 7.800 kg; Code CED 01 04 09; Masse de l'élément 1950 kg; Volume 1.21875 m3

**mt01arg001oc** m³ Gros granulats homogénéisés, de taille maximale 10 mm
Données techniques: Coût énergétique 146.250 MJ; Émission de CO2 7.800 kg; Code CED 01 04 08; Masse de l'élément 1950 kg; Volume 1.3 m3
