# Socle flottant antivibration, en béton armé, pour appui de machinerie

- Propriété du fichier: CYPE Ingenieros S.A.
- Format: FIEBDC-3/2016
- Logiciel: Generador de precios de la construcción. CYPE Ingenieros, S.A.
- Date: 02/06/2024
- Devise: EUR
- Coûts indirects: 3 %
- Frais généraux: 13 %
- Bénéfice: 6 %
- TVA: 20 %

## G Structure et gros oeuvre

### GJ Socles

#### GJB Béton

**GJB020** U Socle flottant antivibration, en béton armé, pour appui de machinerie.
Socle continu flottant antivibration, en béton armé, pour appui de machinerie, de 150x100x16 cm, composé de béton C35/45 (XC1(F) + XD2(F); D10; S3; Cl 0,2) prêt à l'emploi, et coulage à la benne, treillis soudé PAF C 200x200 mm en acier Fe E 500, sur une membrane en mousse de polyéthylène de haute densité, de 3 mm d'épaisseur, appuyée sur panneaux antivibration moulé avec fibre de verre et liant synthétique, de 50 mm d'épaisseur. Comprend la couche séparatrice en film de polyéthylène de 0,05 mm d'épaisseur et le coffrage périmétrique de brique creuse en terre cuite.
Inclut: Implantation et tracé du socle. Mise en place du film en polyéthylène. Mise en place et fixation du coffrage périmétrique. Mise en place du panneau antivibratoire. Mise en place de l'isolant acoustique. Mise en place des armatures avec des séparateurs homologués. Coulage et compactage du béton. Réglage et nivellement de la dalle de compression. Séchage du béton.
Critère pour le métré: Nombre d'unités prévues, selon documentation graphique du Projet.
Critère pour le mémoire: On mesurera le nombre d'unités réellement exécutées selon les spécifications du Projet.

| Code | U | Désignation | Quantité | Prix | Montant |
|---|---|---|---|---|---|
| mt16png010a | m² | Film de polyéthylène de 0,05 mm d'épaisseur et 46 g/m² de masse surfacique. (matériau) | 1.575 | 0.17 | 0.268 |
| mt04lvc010h | U | Brique creuse en terre cuite double, à revêtir, 33x16x9 cm, pour utilisation en maçonnerie protégée (pièce en P), densité 810 kg/m³, selon NF EN 771-1. (matériau) | 14.706 | 0.53 | 7.794 |
| mt08aaa010a | m³ | Eau. (matériau) | 0.004 | 1.5 | 0.006 |
| mt09mif010ca | t | Mortier industriel pour maçonnerie, de ciment, couleur grise, catégorie M-5 (résistance à la compression 5 N/mm²), fourni en sacs, selon NF EN 998-2. (matériau) | 0.012 | 53.48 | 0.642 |
| mt16pnc020a | m² | Membrane en mousse de polyéthylène de haute densité de 3 mm d'épaisseur; fournissant une réduction du niveau global de pression au bruit de choc de 16 dB. (matériau) | 1.575 | 0.52 | 0.819 |
| mt16pnc010a | m | Ruban viscoélastique autoadhésif, avec une autoprotection en aluminium, de 50 mm de largeur et de 1,5 mm d'épaisseur, pour le scellement des joints. (matériau) | 0.158 | 0.8 | 0.126 |
| mt16avg070a | U | Panneau antivibration moulé avec fibre de verre et liant synthétique, de 1150x550x50 mm et 2000 kg/cm² de charge maximale sous compression. (matériau) | 2.609 | 12.22 | 31.882 |
| mt07ame030adg | m² | Treillis soudé PAF C 200x200 mm, avec fils de fer longitudinaux de 4,5 mm de diamètre et fils de fer transversaux de 4,5 mm de diamètre, acier Fe E 500, selon NF A35-024. (matériau) | 1.65 | 3.32 | 5.478 |
| mt10haf030fkGc | m³ | Béton C35/45 (XC1(F) + XD2(F); D10; S3; Cl 0,2), prêt à l'emploi, selon NF EN 206. (matériau) | 0.264 | 159.14 | 42.013 |
| mo042 | h | Compagnon professionnel III/CP2 du béton. (main-d'œuvre) | 0.282 | 30.72 | 8.663 |
| mo089 | h | Ouvrier professionnel II/OP du béton. (main-d'œuvre) | 0.282 | 27.32 | 7.704 |
| mo020 | h | Compagnon professionnel III/CP2 construction. (main-d'œuvre) | 0.318 | 29.25 | 9.302 |
| mo113 | h | Ouvrier d'exécution I/OE1 construction. (main-d'œuvre) | 0.159 | 24.51 | 3.897 |
| mo054 | h | Compagnon professionnel III/CP2 poseur d'isolants rigides ou flexibles. (main-d'œuvre) | 0.26 | 30.2 | 7.852 |
| mo101 | h | Ouvrier professionnel II/OP poseur d'isolants rigides ou flexibles. (main-d'œuvre) | 0.13 | 26.02 | 3.383 |
| % | % | Frais de chantier des unités d'ouvrage | 2 % | 129.829 | 2.597 |
|  |  | Coûts directs |  |  | 132.426 |

Déchets:
- pose: mt16png010a Film de polyéthylène de 0,05 mm d'épaisseur et 46 g/m² de masse surfacique; facteur de déchet 0.06
- pose: mt04lvc010h; facteur de déchet 0.021
- pose: mt09mif010ca; facteur de déchet 0.0189
- pose: mt16pnc020a; facteur de déchet 0.06
- pose: mt07ame030adg; facteur de déchet 0.0198952

## Ressources

**mt16png010a** m² Film de polyéthylène de 0,05 mm d'épaisseur et 46 g/m² de masse surfacique
Données techniques: Coût énergétique 8.629 MJ; Émission de CO2 0.339 kg; Code CED 17 06 04; Masse de l'élément 0.046 kg; Volume 0.000077 m3
Déchets:
- emballage: re170203 Plastique. (composant de déchet); quantité 0.024 kg; Code CED 17 02 03; Masse de l'élément 1 kg; Volume 0.001667 m3

**mt04lvc010h** U Brique creuse en terre cuite double
Données techniques: Coût énergétique 12.918 MJ; Émission de CO2 0.837 kg; Code CED 17 01 02; Masse de l'élément 3.6 kg; Volume 0.00288 m3
Déchets:
- emballage: re170201 Bois. (composant de déchet); quantité 0.017 kg; Code CED 17 02 01; Masse de l'élément 1 kg; Volume 0.000909 m3
- emballage: re170203 Plastique; quantité 0.001 kg

**mt08aaa010a** m³ Eau
Données techniques: Coût énergétique 60.000 MJ; Émission de CO2 30.000 kg

**mt09mif010ca** t Mortier industriel pour maçonnerie
Données techniques: Coût énergétique 2050.870 MJ; Émission de CO2 177.583 kg; Code CED 17 01 01; Masse de l'élément 1000 kg; Volume 0.666667 m3
Déchets:
- emballage: re150101 Emballages en papier et en carton. (composant de déchet); quantité 8.571 kg; Code CED 15 01 01; Masse de l'élément 1 kg; Volume 0.001333 m3
- emballage: re170201 Bois; quantité 0.463 kg
- emballage: re170203 Plastique; quantité 0.241 kg

**mt16pnc020a** m² Membrane en mousse de polyéthylène de haute densité de 3 mm d'épaisseur; fournissant une réduction du niveau global de
Données techniques: Coût énergétique 10.548 MJ; Émission de CO2 0.407 kg; Code CED 17 06 04; Masse de l'élément 0.06 kg; Volume 0.0001 m3
Déchets:
- emballage: re170203 Plastique; quantité 0.024 kg

**mt16avg070a** U Panneau antivibration moulé avec fibre de verre et liant synthétique
Données techniques: Coût énergétique 533.627 MJ; Émission de CO2 23.257 kg
Déchets:
- emballage: re150101 Emballages en papier et en carton; quantité 0.01 kg
- emballage: re170203 Plastique; quantité 0.006 kg

**mt07ame030adg** m² Treillis soudé PAF C 200x200 mm
Données techniques: Coût énergétique 12.288 MJ; Émission de CO2 0.638 kg; Code CED 17 04 05; Masse de l'élément 1.25 kg; Volume 0.000595 m3

**mt10haf030fkGc** m³ Béton C35/45 (XC1(F) + XD2(F); D10; S3; Cl 0,2), prêt à l'emploi, selon NF EN 206
Données techniques: Coût énergétique 2208.000 MJ; Émission de CO2 253.000 kg; Code CED 17 01 01; Masse de l'élément 2300 kg; Volume 1.533333 m3
