# Mur porteur en maçonnerie chaînée, de blocs de béton cellulaire

- Propriété du fichier: CYPE Ingenieros S.A.
- Format: FIEBDC-3/2016
- Logiciel: Generador de precios de la construcción. CYPE Ingenieros, S.A.
- Date: 20/05/2024
- Devise: EUR
- Coûts indirects: 3 %
- Frais généraux: 13 %
- Bénéfice: 6 %
- TVA: 20 %

## G Structure et gros oeuvre

### GM Murs

#### GMB Blocs de béton

**GMB020** m² Mur porteur en maçonnerie chaînée, de blocs de béton cellulaire.
Mur porteur de 30 cm d'épaisseur en maçonnerie chaînée, de blocs en béton cellulaire autoclavé, à revêtir, de 625x300x250 mm, posés avec du mortier à joints minces, composé de ciment blanc, chaux grasse, sable siliceux et additif retenant l'eau à base de cellulose.
Critère d'évaluation économique: Le prix ne comprend ni les chaînages verticaux et horizontaux ni la réalisation des linteaux des ouvertures du parement.
Inclut: Nettoyage et préparation de la surface d'appui. Implantation, étage par étage. Mise en place et à l'aplomb des mires de référence. Tendu des cordeaux entre les mires. Mise en place des plombs fixes dans les arêtes. Coupe et ponçage des pièces. Mise en place des pièces par rangées à niveau. Résolution des coins et des rencontres. Nettoyage du parement.
Critère pour le métré: Surface mesurée selon documentation graphique du Projet, sans dupliquer les coins ni les rencontres, en déduisant les ouvertures de surface supérieure à 2 m².
Critère pour le mémoire: On mesurera la surface réellement exécutée selon les spécifications du Projet, sans dupliquer les coins ni les rencontres, en déduisant les ouvertures de surface supérieure à 2 m².

| Code | U | Désignation | Quantité | Prix | Montant |
|---|---|---|---|---|---|
| mt02bhc100Ae | U | Bloc en béton cellulaire autoclavé, à revêtir, de 625x300x250 mm, résistance normalisée 4,5 MPa; avec le prix augmenté de 20% pour cause de pièces spéciales: chaînages et demi-blocs. Selon NF EN 771-4. (matériau) | 6.72 | 15.82 | 106.310 |
| mt09mif065a | kg | Mortier à joints minces, composé de ciment blanc, chaux grasse, sable siliceux et additif retenant l'eau à base de cellulose, d'application sur maçonneries en blocs de béton cellulaire, fourni en sacs de 25 kg, selon NF EN 998-2. (matériau) | 6.528 | 0.55 | 3.590 |
| mo021 | h | Compagnon professionnel III/CP2 construction pour des travaux de maçonnerie. (main-d'œuvre) | 0.445 | 29.25 | 13.016 |
| mo114 | h | Ouvrier d'exécution I/OE1 construction pour des travaux de maçonnerie. (main-d'œuvre) | 0.223 | 24.51 | 5.466 |
| % | % | Frais de chantier des unités d'ouvrage | 2 % | 128.382 | 2.568 |
|  |  | Coûts directs |  |  | 130.950 |

Déchets:
- pose: mt02bhc100Ae; facteur de déchet 0.0132
- pose: mt09mif065a; facteur de déchet 0.0063

## Ressources

**mt02bhc100Ae** U Bloc en béton cellulaire autoclavé
Données techniques: Coût énergétique 57.242 MJ; Émission de CO2 6.224 kg; Code CED 17 01 01; Masse de l'élément 16.4 kg; Volume 0.010933 m3
Déchets:
- emballage: re170201 Bois. (composant de déchet); quantité 0.017 kg; Code CED 17 02 01; Masse de l'élément 1 kg; Volume 0.000909 m3
- emballage: re170203 Plastique. (composant de déchet); quantité 0.005 kg; Code CED 17 02 03; Masse de l'élément 1 kg; Volume 0.001667 m3

**mt09mif065a** kg Mortier à joints minces
Données techniques: Coût énergétique 2.394 MJ; Émission de CO2 0.194 kg; Code CED 17 01 01; Masse de l'élément 1 kg; Volume 0.000667 m3
Déchets:
- emballage: re150101 Emballages en papier et en carton. (composant de déchet); quantité 0.014 kg; Code CED 15 01 01; Masse de l'élément 1 kg; Volume 0.001333 m3
- emballage: re170201 Bois; quantité 0.001 kg
- emballage: re170203 Plastique; quantité 0.003 kg
